# Stadt Schramberg
Angebotsaufforderung (GAEB DA XML 3.1, DA83)
Projekt: 821I-Z
Währung: EUR
Nebenangebote zugelassen: ja
Erstellt mit: GXML Toolbox V3.3 R20230829, iTWO_64 V12.0.744, 08.10.2026

## E821-09 EMSR-Technik Erneuerung NSHV
Datum: 08.10.2026

*Hinweis: Beschreibung der Baumaßnahme*
Beschreibung der Baumaßnahme
Die Stadt Schramberg modernisiert die Kläranlage Schramberg.

Die Erweiterung der Anlage erfolgt auf dem bestehenden Kläranlagengelände.

Nachfolgende Maßnahmen werden im Rahmen des Gesamtprojektes durchgeführt:
- Bau eines Geröllfangs
- Bau eines neuen Rechengebäudes inkl. PV-Anlage
- Erneuerung des Sandfang Gebläses und Räumers
- Bau einer Sandwäscher Halle
- Erneuerung der Sandwaschanlage
- Erneuerung des Räumers Vorklärbecken 1
- Erneuerung des Räumers Vorklärbecken 2
- Erneuerung der Rührwerke in der Denitrifikation
- Erneuerung des Zwischenhebewerks
- Bau eines neuen Belebungsbeckens mit Gebläsestation und Rezirkulationspumpwerk inkl. PV-Anlage
- Umbau des alten Belebungsbeckens
- Erneuerung der bestehenden Gebläsestation
- Umbau Ablaufgerinne Nachklärung und der Skimrinne
- Erneuerung der Rücklaufschlammschnecken
- Bau einer Dosierung C-Quelle
- Bau einer Dosierung Fällmittel
- Demontage der Zentratspeicher und Umbau des ÜSS-Eindickers
- Bau einer neuen Trafostation und eines größeren Trafos
- Erneuerung der NSHV Schaltanlageund des Schaltanlagenraums
- Erneuerung der PLS Visualisierung in der Warte
- Provisorischs Pumpwerk zur Umgehung des Sand und Fettfangs
- Provisorischs Pumpwerk zur Umgehung des Zwischenhebewerks
- Baustrom
- Provisorien

In nachfolgender Leistungsbeschreibung enthaltene Maßnahmen:

- Aufbau des NSHV Schaltanlagenraums
- Neubau und Installation der NSHV Schaltanlage
- Installation eines Notstrom Anschluss Punktes
- Umbau bestehender TN-C Systeme zu TN-S Systemen
- Kabelverlegung, Kernlöcher und Brandschutz
- Einspeisung der neuen Schaltanlage von bestehender Schaltanlage
- Umschluss der Lastabgänge zur neuen NSHV Schaltanlage
- Software für SPS und PLS
- Provisorien

Die Umbau- und Erweiterungsmaßnahmen müssen während laufendem Kläranlagenbetrieb durchgeführt werden.

Die Maßnahmen sind in verschiedenen Bauphasen zu realisieren (siehe Rahmenterminplan).

Da die Kläranlage nur sehr begrenz abgeschalten werden kann, muss die neue NSHV Schaltanlage für eine Übergangszeit über die alte Schaltanlage eingespeist werden. Dazu ist eine neue Zuleitung vorzubereiten, welche dann auf den vorhandenen NH-Abgang (630A) der Gebläsestation angeschlossen werden kann, während die Gebläsestation 2-4h abgeschaltet bleibt. In dieser Zeit muss die neue Zuleitung aufgelegt werden und die Zuleitung der Gebläsestation auf den Abgang in der neuen Schaltanlage aufgelegt werden.

Im Anschluss müssen die Zuleitungen der Warte, des BHKW und der Zentrifuge ebenfalls auf die neue NSHV Schaltanlage aufgelegt werden.

Die alte NSHV-Schaltanlage wird mit der später folgenden Umbaumaßnahme am Trafo des Gesamtprojekts zurückgebaut.

Weitere Schaltanlagen der Zentrifuge und der mechanischen Überschussschlammeindickung werden in Folgeprojekten im Raum installiert.

*Hinweis: Allgemeine Hinweise*
Allgemeine Hinweise

Lage der Kläranlage

Die Baustelle der ausgeschriebenen Leistungen befindet sich auf der Kläranlage Schramberg der Stadt Schramberg.
Adresse:

Kläranlage Schramberg
Am Rappenfelsen 35
78713 Schramberg

Zutrittsgenehmigung
Das Betreten der Kläranlage ist während den normalen Arbeitszeiten auf der Kläranlage von Montag bis Donnerstag von 7:00 bis 16:00Uhr und am Freitag von 7:00 bis 13:00 Uhr möglich. Für Arbeitszeiten die über die normalen Betriebszeiten der Kläranlage hinausgehen kann in Absprache mit dem Betriebspersonal der Auftragnehmer einen Schlüssel gegen Unterschrift erhalten.

Baustelleneinrichtung / Lagerflächen
Dem Auftragnehmer werden unentgeltlich Flächen im
beschränktem Umfang für die Baustelleneinrichtung auf
dem Kläranlagengelände zur Verfügung gestellt. Diese
Flächen müssen nach Abschluss der Arbeiten vom AN
unentgeltlich wieder in den ursprünglichen Zustand
zurückversetzt werden.

Baustellenordnung
Vor Baubeginn der Arbeiten wird von der Bauleitung eine Baueinweisung durchgeführt. Auf Verlangen des AG hat der AN an wöchentlichen Abstimmungsbesprechungen teilzunehmen.

Baureinigung
Gemäß VOB/C ist der Auftragnehmer verpflichtet, Verunreinigungen aus seinem Bereich zu entfernen und seinen Abfall zu entsorgen. Sollte dies trotz Aufforderung nicht geschehen, ist die Bauleitung berechtigt, die Reinigung und Abfallbeseitigung durch Dritte durchführen zu lassen. Die entstehenden Kosten werden beim AN in Abzug gebracht. Lässt sich kein Verursacher feststellen, werden die Kosten anteilig auf die am Bau beteiligten Unternehmen umgelegt. Sämtliche öffentliche Zufahrtsstraßen zum Baugelände sind immer sauber zu halten.

Baustrom / Wasseranschluss
Für die Stromversorgung stehen auf dem Betriebsgelände Steckdosen zur Verfügung.
Der AN ist für die Verlegung der Versorgungsleitung bis hin zur Arbeitsstelle inkl. der Vorhaltung der dafür notwendigen Technik selber verantwortlich.
Strom wird kostenlos durch den AG gestellt, eine Abrechnung durch AN ist nicht erforderlich. Lage des Trafos siehe Lageplan.

Wasseranschlüsse sind auf der Kläranlage vorhanden. Diese können im Zuge der Umbaumaßnahme genutzt werden. Die Verbrauchskosten trägt der Auftraggeber. Sämtliche für den Wassertransport von den Zapfstellen zur Arbeitsstelle benötigten Schläuche sind durch den AN selbst zu verlegen und vorzuhalten.

Baudurchführung
Der Betrieb der Kläranlage darf nicht gestört werden. Der zeitliche und funktionstechnische Ablauf der Arbeiten ist mit dem Klärwerksbetreiber und unter den Gewerken Maschinentechnik,  Elektrotechnik sowie Bau abzustimmen. Hierzu wird ein Ablaufplan durch den AG erstellt.

Der Auftragnehmer hat einen entsprechenden Terminplan,
aus dem der zeitliche Verlauf der Projektrealisierung bis zum vorgegebenen Endtermin ersichtlich ist, zu erstellen.

Betriebliche Erfordernisse können zeitweilige
Arbeitsunterbrechungen notwendig machen; dafür besteht
kein Vergütungsanspruch. Zugänge und Zufahrten zu
Klärbauwerken sind nach Möglichkeit zu erhalten oder es
ist in Absprache mit der Bauleitung Ersatz zu schaffen.

Baustellenabfälle:
Der AN hat Abfälle, die im Zusammenhang mit seiner
erbrachten Leistung stehen, auf seine Kosten vom
Baustellenbereich zu beseitigen. Der AN steht für die
ordnungsgemäße Verwertung bzw. Entsorgung der Abfälle
ein, soweit in der Leistungsbeschreibung nichts anderes
angegeben ist. Vermischte Baustellenabfälle sind bei einer
Sortieranlage für Baustellenabfälle anzuliefern.

Gewässerschutz:
Während der Bauarbeiten ist alles zu unterlassen, das
zu einer Verunreinigung von Gewässern oder
Einzugsgebieten von Wasserfassungen führen kann.

In der Nähe von offenen Baugruben dürfen
wassergefährdende Stoffe (z. B. Dieselfass) nur in
einer Auffangwanne gelagert werden. Fahrzeuge und
Maschinen dürfen nur auf befestigten und ordnungsgemäß
entwässerten Flächen betankt oder repariert werden.
Nach Arbeitsende sind sie auf solchen Flächen
abzustellen.

Abrechnung
Die der Abrechnung zu Grunde zu legenden Aufmaße werden
durch eine gemeinsame Aufmessung durch den AG und den
AN festgestellt, soweit es sich um Leistungen handelt, die von
den Zeichnungen abweichen oder nicht enthalten sind.

Die Aufmaßunterlagen sind rechtzeitig vor der Rechnungsstellung vollständig zur Prüfung vorzulegen. Den Abschlagsrechnungen sowie Teil- und Schlussrechnungen sind nur geprüfte Aufmaßunterlagen beizulegen. Ungeprüfte Aufmaße können nicht berücksichtigt werden.

Aufmaße und Massenermittlungen sind zusätzlich im Dateiformat d11, x11 oder xml11 zu Verfügung zu stellen.
Für alle Bauteile, Metallbauarbeiten, Rohrleitungen, insbesondere für Kleinleitungen sind Abrechnungspläne oder Isometrien anzufertigen, die alle wichtigen Details (z.B. Halterungen, Einzellängen, Formstücke, Werkstoffe, Positionsnummer, Flächen, Gewichtsberechnungen, etc.) der Abrechnung enthalten. Einzelne Aufmaßblätter ohne entsprechende Nachweise werden nicht anerkannt!

Die Massenermittlung bei Stahl und Edelstahl erfolgt nach den Gewichtstabellen "Stahl im Hochbau" in DIN-Stahl, nicht Handelsstahl; Verschnitt, Walztoleranzen, Verbindungselemente oder dergleichen sind in den Einheitspreisen enthalten.

Die Abrechnung der Feuerverzinkung erfolgt nach Masse. Hierbei wird die Masse der unverzinkten Stahlkonstruktionen und Bauteile zugrunde gelegt.

Bei Blechen und Bändern werden bei

Stahl:  7,85kg/dm³
nichtrostendem Stahl:  7,9 kg/dm³

gemäß VOB/C angesetzt.

Desweiteren sind alle notwendigen Schweiß- und Schraubverbindungen einzurechnen.

Sicherheit:
Sämtliche vom Auftragnehmer angelieferten Einrichtungen
müssen den Sicherheitsvorschriften der neuen UVV sowie
den Auflagen des Gemeindeunfallverbandes und Gewerbeaufsichtsamtes entsprechen.

Treten infolge Nichtbeachtung von Anweisungen oder Unterlassung von Sicherheitsvorkehrungen Schäden auf,
so wird der Auftragnehmer dafür in Haftung genommen.

Krankheitsvorsorge
Der AN hat dafür Sorge zu tragen, dass die vor Ort tätigen Mitarbeiter eine Grundimunisierung gegen Hepatitis-B-Virus (HBV) vorweisen können. Auf Nachfrage des AG ist dieser Nachweis zu führen.

Gerüste
Arbeits- und Schutzgerüste auch deren Arbeitsbühnen usw. sind für alle im LV aufgeführten Leistungen mit der Baustelleneinrichtung abgegolten.

*Hinweis: ZTV (Zusätzliche Technische Vertragsbedingungen) Allgemein*
Zusätzliche Technische Vertragsbedingungen Allgemein

1. Vorschriften und Normen

Der Auftragnehmer hat bei der Ausführung sämtliche relevanten gesetzlichen und behördlichen Empfehlungen, Vorschriften und Sicherheitsbestimmungen sowie Normen in der aktuellen Fassung zu berücksichtigen und einzuhalten.

Für die Auslegung bzw. Abwicklung sind die einschlägigen Normen, Vorschriften und Richtlinien wie DIN, VDE, VDI, Eurobestimmungen, IEC, Unfallverhütungsvorschriften (BGV A3), DVGW, Arbeitsschutzvorschriften, Arbeitsstättenrichtlinien, Richtlinien und Merkblätter des Verbandes der Sachversicherer (vds-Schadensverhütung), Merkblätter des DWA-Regelwerk, Betriebssicherheitsverordnung, etc. anzuwenden. Diese Vorschriften, Richtlinien, Merkblätter usw. gelten als Ergänzung zu den übrigen Ausschreibungs- und Vertragsbestandteilen.  Des Weiteren sind der Ausschreibung beiliegende Werksnormen und die Baustellenordnung des AG zu beachten und anzuwenden.

Es ist grundsätzlich eine betriebsbereite Leistung, dem Stand der Technik entsprechend auszuführen.

2. Güteprüfung

Der Auftraggeber behält sich das Recht vor, für die im Lieferumfang enthaltenen Einrichtungen eine Güteprüfung durchzuführen. Hierbei werden die technischen Anforderungen, wie Korrosionsschutz etc., überprüft. Die Güteprüfung kann beim Auftragnehmer oder auf der Baustelle durchgeführt werden.

3. Lieferung, Demontage und Montage

3.1 Allgemeines

Die Baudurchführung hat in Absprache mit dem Auftraggeber und der Bauleitung so zu erfolgen, dass der Betrieb der Kläranlage nicht gestört wird. Betriebliche Erfordernisse können zeitweilige Arbeitsunterbrechungen notwendig machen. Dafür besteht kein besonderer Vergütungsanspruch.

Schweißarbeiten an in Betrieb befindlichen Anlagenteilen dürfen erst nach Abklärung und Freigabe durch die Kläranlagenbetriebsleitung durchgeführt werden.

Unterbrechungen im Bauablauf, die durch die Abfolge verschiedener Gewerke entstehen, werden nicht besonders vergütet.

Der Auftraggeber behält sich das Recht vor, an nachfolgend beschriebenen Leistungen anwesend zu sein.

3.2 Lieferung

Die Lieferzeiten sind bindend anzugeben. Der Auftraggeber ist mindestens 5 Werktage vor Versand der Teile zu verständigen.

3.3 Demontage und Montage

Die Demontage und Montage entsprechend der Leistungsspezifikation ist während des Betriebes der restlichen Anlage durchzuführen.

Die Demontage und Montage beinhaltet im Besonderen:

- die An- und Abreise
- die Ausbesserungen von Beschädigungen an der Oberflächenbehandlung
- Schutz von Bau- und Anlagenteilen vor Verunreinigung und Beschädigungen während der Arbeiten
- Anzeichnen von Schlitzen und Durchbrüchen
- die Gestellung und Vorhaltung von Werkzeugen, Hebezeugen, Kranfahrzeugen (Autokran) usw. während der Dauer der Bauzeit
- Sämtliches Kleinmaterial und Baustoffe
- Gas- und Sauerstoff, bei E-Schweißung Trafo sowie das gesamte Schweißmaterial
- das Ablängen von Rohrleitungen, Formstücken und sonstiger Materialien
- das Verschweißen der Rohrleitung mit sämtlichen Formstücken, das gilt auch für alle weiteren Schweißverbindungen.
- Der Auftragnehmer hat nach Fertigstellung der einzelnen Montagen eine Funktionsprüfung der Anlagenteile durchzuführen.

4. Technische Ausführungsbedingungen

4.1 Überprüfung und Verantwortung

4.1.1 Leistungsverzeichnis

Der Auftragnehmer hat sämtliche im Leistungsverzeichnis enthaltene Aggregate- und Einrichtungsauslegungen zu überprüfen.

4.1.2 Sonstige Unterlagen

Die vom Auftraggeber zur Verfügung gestellten Unterlagen, wie Pläne, Ausführungsvorschläge, Rohrleitungen, usw. hat der Auftragnehmer "vor Ort" zu überprüfen und dann als Basis für Montage- und Werkstattzeichnungen zu verwenden. Die in den Plänen enthaltenen Maße sind Richtmaße.
Aus Umweltschutzgründen werden Pläne und Zeichnungen nur digital und in Dateiform zur Verfügung gestellt. Ausdrucke in Papierform sind bei Bedarf vom Auftragnehmer selbst anzufertigen.

5. Vereinheitlichung Fabrikate

Bei Schaltanlagen, Installationen, Armaturen, Pumpen, Bauteilen, etc. sind diese einheitlich vom gleichen Hersteller/Fabrikat anzubieten.

Unterschiedliche Hersteller/Fabrikate innerhalb der einzelnen Gruppen sind nicht zugelassen.

Es sind Bauteile in robuster Industrieausführung einzusetzen.

6. Fertigstellung und Abnahme

6.1 Abnahme

Es wird eine förmliche Abnahme der Leistungen verlangt. Auf Verlangen des Auftraggebers hat ein Vertreter des Auftragnehmers an der Abnahme teilzunehmen.

6.2 Fertigstellung

Die Fertigstellung der Leistung erfolgt mit erfolgreichem Probebetrieb, dem Räumen der Baustelle und Übergabe der vollständigen Dokumentations- und Revisionsunterlagen.

*Hinweis: ZTV Prüfung, Inbetriebnahme, Schulung*
ZTV Prüfung, Inbetriebnahme, Schulung

Inbetriebnahme

1. Kalttest

Bei dem Kalttest der Anlage werden die fertig montierten Kreise kalt (ohne laufenden Prozess) durchgefahren.

Die Kaltprüfung dient zur Funktionskontrolle der Kreise, Steuerungen, Verriegelungen und Regelungen bevor die Anlage mit laufendem Prozess gefahren wird. Die Kaltprüfung beinhaltet:
- Richtigkeit der Montage
- Druckprüfung
- Überprüfung, dass die vom Lieferanten gegebenen Kaltprüf- und Einstellanweisungen eingehalten sind wie: Skalen bei Anzeigen und Schreibern
- Beschriftungsschilder mit Texten
- Gerätebetriebs- und Serviceanweisungen
- Signal vom Geber bis zur Regelung bzw. Anzeige, Regelfunktionen
- Funktionsrichtungen bei den Regelungen
- Verriegelungen
- Grundeinstellung für Regelparameter
- Alarm- und Verriegelungswerte. Die fehlenden Grenzwerte werden geklärt und in die Dokumentation eingetragen
- Erdschlussprüfung,- Funktion und automatisches Einschalten der Reserve, bzw. Redundanz.

2. Komplexe Prüfungen

Komplexe Prüfungen sind Überprüfungen, welche mit der Elektrotechnik (elektrische Verriegelung, Rückmeldungen, Drehrichtungen) und der Feldgerätetechnik (Transmittereingänge, Regelventilausgänge, Steuerfunktionen usw.) ohne Prozessmedien durchgeführt werden.

Voraussetzung für die komplexe Prüfung ist eine abgeschlossene Kaltprüfung des Prozessleitsystems, der Feldgerätemontage und der elektrotechnischen Anlagen.

3. Inbetriebnahme

4 Wochen vor Inbetriebnahme muss die vollständige Dokumentation beim Auftraggeber vorliegen.

Die Inbetriebnahme mit Einregulierung der Anlagenteile erfolgt im Anschluss einer erfolgreich durchgeführten Funktionsprüfung (Kalttest und komplexe Prüfung).

Im Rahmen der Inbetriebnahme werden im Besonderen die folgenden Tätigkeiten durchgeführt:

- Schulung und Einweisung des Betriebspersonals. Voraussetzung für die Schulung des Betriebspersonals ist das Vorliegen der Betriebs- und Serviceanleitungen.
- Sicherheitstechnische Prüfungen
- Messungen zum Nachweis der Einhaltung der vertraglichen Leistungen
- Messungen zum Nachweis von behördlich geforderten Grenzwerten
- Durchführung der Überprüfung aller Anlagenteile einzeln und im funktionalen und sicherheitstechnischen Zusammenwirken, in allen Betriebsarten und in allen Betriebszuständen.

Die Inbetriebnahme wird in einem Bericht mit den entsprechenden Nachweisen dokumentiert.

Die Inbetriebnahme erfolgt in mehreren Abschnitten.

4. Probebetrieb

Bei dem Probebetrieb wird die Einstellung der Regelungen vorgenommen. Die Einstellung erfolgt im gesamten Lastbereich. Wichtige Optimierungskriterien sind Stabilität, Überschreitung der Regelabweichung und Beruhigung der Regelstrecke.

Die Automatisierungseinrichtungen werden mit dem laufenden Prozess optimiert und so auf die Anlagendynamik abgestimmt, dass ein störungsfreier Betrieb bei allen Lasten und Fahrweisen möglich ist.

Der Auftraggeber oder ein von ihm Beauftragter behält sich das Recht vor, während des Probebetriebes gewünschte Versuche durchzuführen, um das Verhalten der betriebsbereiten Anlage zu testen und zu prüfen.

Nach der Inbetriebnahme beginnt ein Probebetrieb von 4 Wochen. Bei Ausfällen und Störungen innerhalb des Probebetriebes beginnt dieser nach deren Beseitigung von neuem.

5. Schulung

Der Auftragnehmer verpflichtet sich, dass für den Betrieb der Anlage erforderliche Personal in der Bedienung und Pflege der Anlage zu unterrichten.

Das Bedienungspersonal ist schon während der Montagezeit auf das neue Aufgabengebiet vorzubereiten.

Für die Schulung und Einweisung des Betriebspersonals ist ein Schulungskonzept vorzulegen.

*Hinweis: ZTV - Elektrotechnik*
Zusätzliche Technische Vertragsbedingungen

Elektrotechnische Ausrüstung

1. Vorschriften
Der Auftragnehmer hat bei der Ausführung sämtliche relevanten gesetzlichen und behördlichen Vorschriften und Sicherheitsbestimmungen in der aktuellen Fassung zu berücksichtigen.

Für die Auslegung bzw. Abwicklung sind die einschlägigen Normen, Vorschriften und Richtlinien wie DIN, VDE, VDI, Eurobestimmungen, IEC, Unfallverhütungsvorschriften DGUV V3), Arbeitsschutzvorschriften, Arbeitsstättenrichtlinien, Richtlinien und Merkblätter des Verbandes der Sachversicherer (VdS-Schadensverhütung), Merkblätter des DWA-Regelwerk, Betriebssicherheitsverordnung, etc. anzuwenden. Diese Vorschriften, Richtlinien, Merkblätter usw. gelten als Ergänzung zu den übrigen Ausschreibungs- und Vertragsbestandteilen.  Des Weiteren sind Werksnormen und die Baustellenordnung des AG sind zu beachten und anzuwenden.

Es ist grundsätzlich eine betriebsbereite Leistung, dem Stand der Technik entsprechend auszuführen.

Vorhandene Werksnormen und die Baustellenordnung des AG sind zu beachten und
anzuwenden.

2. EMV-Schutz
Der Schutz vor internen und externen Elektromagnetischen-Störungen (EMV-Schutz) ist zu gewährleisten. So sind geschaltete Induktivitäten (Schaltspulen, Drosseln usw.) sowie Kapazitäten mit Lösch-/ und Entstörmitteln auszurüsten.

Für die MSR-Anlage werden ausschließlich geschirmte Kabel verwendet. Die Schirme der von Gebern, Stellantrieben, etc. kommenden Leitttechnikkabel sind über die Schirmschienen z.B. Von Unterverteilern, Zwischen-Klemmkästen, bis in die Leittechnikschränke  zu verbinden. Bei der Kabelverlegung und Installation ist insbesondere die DIN EN 50174 Normenreihe zu beachten.

3. Vereinheitlichung von Fabrikaten
Es sind einheitliche Fabrikate bei den Schaltanlagen und Installationen in robuster Industrieausführung einzusetzen.

4. Anlagenkennzeichnung, Beschilderung
Für die Kennzeichnung der Anlagenteile wird ein alphanumerisches Kennzeichnungssystem (AKZ) angewandt. Der AN hat bei der Erstellung der Stromlaufpläne das vorhandene bzw. vorgegebene AKZ zu verwenden.

Alle Geräte, wie z.B. Anzeiger, Schreiber, Geber, Verteiler, Schränke, Baugruppen sind ausreichend (Kennzeichen und Text) und dauerhaft zu beschriften.

Die Schilder und deren Befestigung gehören zum Lieferumfang. Umfang und Ausführung der Beschriftung sind im Einvernehmen mit dem Auftraggeber festzulegen.

Alle Kabel sind am Anfang und am Ende, an jedem Abzweig und in jedem Anschlusskasten mit der Kabelnummer mittels Kabelkennzeichnungsschildern unverlierbar und dauerhaft zu kennzeichnen.
5. Korrosionsschutz/Materialvorgaben
Gehäuse u.Ä. Für die Innenraumaufstellung sind fabrikfertig lackiert zu liefern.

Konstruktionsteile für Abstützungen und Kabeltrassen sind in verzinkter Ausführung einzusetzen. Muss das Material nachträglich zerteilt werden, sind die Schnittstellen mit Kaltzinkpaste nach zu streichen und freiliegende Kanten mit Kantenschutz zu versehen.

Gehäuse im Außenbereich sind in Edelstahlausführung (Werkstoff 1.4301) auszuführen. Gerätehalterungen und Standfüße ebenfalls in Edelstahl (1.4301). Für alle Komponenten sind Wetterschutzhauben vorzusehen. Bei Messgeräten mit Anzeige sind wetterfeste Schaltschränke mit Sichtfenster einzusetzen. Einzelheiten sind mit dem AG abzustimmen. Materialien, welche in Abwasser oder Wasser eintauchen sind in V4A (Werkstoff 1.4571) auszuführen.

6. Brandschutz
Gebäude sind in Brandabschnitte zur Begrenzung möglicher Brandauswirkungen eingeteilt. Die Ausführung der Maßnahmen zur endgültigen Abschottung von Kabeldurchführungen durch Decken und Wände erfolgt durch den AN. Während der Montage- und Inbetriebnahmephase muss durch provisorische Maßnahmen sichergestellt werden, dass ein eventueller Brand auf einen Schrank/Raum beschränkt bleibt und sich nicht über die Kabelpritschen/Kabelböden ausbreiten kann.

Für sämtliche Durchführungen durch brandschutztechnische Abtrennungen, Brandschutzwände, etc. ist die Leitungsanlagenrichtlinien des Bundeslandes bzw. die Muster-Leistungsanlagenrichtlinie (MLAR) zu beachten. Als Materialien für die Wandabschottungen, Leitungstrassen mit Funktionserhalt, etc.  sind ausschließlich zugelassene Systeme nach DIN 4102 einzusetzen.

7. Platzreserven
Die Baugröße von Schränken, Unterverteilern usw. und deren Belegung sowie die Stammverkabelung in der Leittechnik sind so zu wählen, dass bei der Übergabe der Anlage eine sinnvoll aufgeteilte Platzreserve von 20% in den einzelnen Bereichen ggf. auch in einzelnen Schranketagen sichergestellt ist.

8. Ausführungsrichtlinien für elektrotechnische Einrichtungen

8.1 Verteilungen und NS-Schaltanlage
Die Niederspannungsschaltanlagen sind als fabrikfertige, stahlblechgekapselte, anreihbare Schaltfelder zur Aufnahme von Schaltgeräte mit Bauart nach DIN EN 61439-1 (VDE 0660-600-1) und DIN EN 61439-2 (VDE 0660-600-2) auszuführen.

Die Schaltanlage ist für einen modularen Aufbau zu konzipieren. Dabei ist neben der Gewährleistung von Personenschutz und Betriebssicherheit auf einfache Bedienung und Wartung, leichte Erweiterbarkeit bzw. entsprechend den Betriebsbedingungen zu achten.

Alle Schaltfelder müssen einen einheitlichen Grund aufweisen mit einer deutlichen Unterteilung in Funktionsräume:
        - Sammelschienenraum
        - Geräteraum
        - Kabelanschluss- und -rangierraum

Gerüst- und Schaltfeldverkleidung

Das Gerüst ist aus einem verwindungssteifen Profil in geschweißter oder geschraubter Art herzustellen. Gerüstteile müssen elektrisch gut leitend miteinander verbunden sein. Für Profile, Trennbleche und sonstige Aufbauteile sind verzinkte oder nicht rostende Metalle vorzusehen. Die Schaltfelder sind frontseitig mit Türen auszuführen. Dach-, Rück- und Seitenwände sind als fest montierte Vollblechblenden auszuführen.
Die Teilung der Anlage für den Transport, ist gemäß den Voraussetzungen vor Ort und nach Absprache mit dem Auftraggeber vorzunehmen.

Sammelschienenraum

Die Hauptsammelschienen werden im rückwärtigen Sammelschienenraum angeordnet. Sie dürfen von vorn für das Bedienungspersonal nicht frei zugänglich sein. Der Berührungsschutz muss auch bei geöffneten Schaltschranktüren gewährleistet werden. In den Endfeldern der Anlage sind die Schienen für eine spätere Erweiterung vorzurichten.

Die Schraubverbindungen an der Transportteilung müssen von vorn zugänglich sein.

Kabelanschlussraum

Die Schaltanlage wird mit einer Nullleiterschiene und Schutzleiterschiene ausgerüstet. Diese Schienen werden an Trägerelementen isoliert und im unteren Kabelanschlussraum montiert. Die Nullleiterschiene ist dabei nach DIN EN 60204-1 berührungssicher abzudecken.

Beide Schienen müssen Bohrungen in ausreichender Anzahl für die Befestigungen der Schiene selbst und den Anschluss der Kabel aufweisen.

Die Kabeleinführungen im Kabelanschlussraum erfolgen von unten. Es sind Kabelbefestigungseisen in ausreichender Anzahl einzuplanen. Kabelanschlussteile und Klemmenblöcke für den Anschluss von abgehenden Kabeln und Leitungen sind gut zugänglich anzuordnen.

Zur Aufnahme von Verbindungsleitungen innerhalb von Feldern sind entsprechend ausgelegte Kabelleitungskanäle vorzusehen.

Geräteraum

Im Schaltanlagen-Geräteraum erfolgt die Montage der elektrotechnischen Betriebsmittel und Gerätetragschienen ggf. mittels Geräteadaptern, sowie auf einer verschiebbaren Montageplatte. Notwendige Elektronikkomponenten werden in Baugruppenträgern untergebracht.

Kennzeichnung der Betriebsmittel

Die innenliegende Betriebsmittel erhalten übereinstimmend mit den Schaltplänen abwischfeste, gut leserliche und lichtechte Beschriftungen auf den Geräten und Montageplatten. Sämtliche Bezeichnungsschilder sind gut sichtbar und dauerhaft anzubringen.

Sämtliche von der Frontseite bedienbaren Geräte, sowie Mess- und Anzeigegeräte sind mit gravierten Resopalschildern (weiß mit schwarzer Schrift) zu versehen, die in aufgeschraubte Schilderrahmen eingelegt werden. Jedes Feld ist auf der Kopfseite mit erhabenen und gut sichtbaren Resopalschildern zu beschriften.

Prüfungen

Die Anlage ist werkseitig einer Isolations- und Funktionsprüfung zu unterziehen. Die Nennleistungen und Klassen der ausgeschriebenen Stromwandler sind aufgrund der angebotenen Relais und Messgeräte zu überprüfen und ggf. abzustimmen.

Sämtliche Leuchtmelder sind grundsätzlich in LED-Bauweise mit hoher Leuchtkraft auszuführen.

Die Farben für die Leiterkennzeichnung sind, wenn nicht anders vereinbart, wie folgt festgelegt:

Hauptstromkreise L1, L2, L3: schwarz
N:  hellblau
PE, PEN:  grün/gelb
Steuerstromkreis 230 V AC: rot
Steuerstromkreis 24 V DC:dunkelblau
Fremdpotentiale:  orange
Wandlerstromkreise:  grau
4-20 mA Strommesskreise: weiß (geschirmt)

Die Schaltanlagen sind komplett verdrahtet und geprüft zu liefern, Nachweis der Bauart nach DIN EN 61439-1 (VDE 0660-600-1) und DIN EN 61439-2 (VDE 0660-600-2). Die Erdungsverbindungen innerhalb der Schaltanlagen, die Parallelkonstruktionen mit Flachkupfer für Anschluss von Versorgungskabeln, die Klemmstellen für Kabelverbindungen innerhalb und außerhalb der Verteilung sind mittels Reihenklemmen zu realisieren. Die innerhalb der jeweiligen Schaltanlage erforderlichen Klemmen sind in die vorgesehene Pauschalposition einzukalkulieren.

Die Klemmenleisten sind mit Bezeichnungsschildern entsprechend dem verwendeten Klemmentyp, fortlaufend zu nummerieren. Die Klemmengröße der Verbraucherabzweige, ist auf die durch Reduktionsfaktoren für Parallelverlegung, sowie durch Kurzschlussbeanspruchungen und Mindestspannungsabfälle notwendige Kabelquerschnitte abzustimmen.
Der Transport der einwandfrei verpackten Schaltanlage zur Baustelle erfolgt in Transporteinheiten, die mit dem AG abzusprechen sind.

Außerdem das Abladen, Auspacken und Transportieren der Schaltanlageneinheiten an den Aufstellungs- und Montageort, der Zusammenbau der  Anlage, das Herstellen aller Sammelschienen-, Leistungs- und Steuerkabelverbindungen innerhalb der Anlage, die Prüfung und Inbetriebnahme, die betriebsfertige Übergabe, eine Schaltplantasche aus Metall für jedes Schaltfeld, die Schaltschrankbeleuchtung mit Türschalter komplett verdrahtet und angeschlossen (für jedes Schaltfeld), eine Schuko-Steckdose im Schaltschrank (ggf. In Verbindung mit einer Leuchte, aber unabhängig vom Türschalter, für jedes Schaltfeld).

Kabelanschlüsse

Die notwendigen Kabel- und Leitungsanschlüsse sämtlicher nachfolgend beschriebener, elektrotechnischer Betriebsmittel zzgl. anteiliger Anschlüsse, der von der Verteilung aus zu versorgenden Verbraucher, sind in die Einheitspreise (bei Messtechnik und Installationsmaterial) bzw. in die dafür vorgesehene Pauschalpositionen einzukalkulieren.

Sonstiges

Die Geräte sind funktionsbezogen zusammenzufassen und so anzuordnen, dass ohne Freischaltung der Sammelschiene und ohne Beeinträchtigung benachbarter Abzweige gefahrlos an einem einzelnen Abzweig gearbeitet werden kann. Für den Geräteeinbau darf nur die rückseitige Montageplatte oder Rahmen genutzt werden. Der Einbau von Schaltgeräten o.ä. An den Seitenwänden und/oder Türen (ausgenommen Anzeiger und Bedienelemente) ist nicht zulässig.
Das Einziehen, Verdrahten und Auswechseln von Leitungen oder Kabeln, muss bei Beachtung der notwendigen Sorgfalt, auch bei in Betrieb befindlicher Verteilung gefahrlos möglich sein.

8.2 Klemmstellen, Klemmleisten
Alle Klemmstellen innerhalb und außerhalb der Verteilung sind über Reihenklemmen oder entsprechende Anschlussmodule (Leittechnik) auszuführen. Die Klemmen sind zu Klemmenleisten oder Klemmenblöcken funktionsbezogen zusammenzufassen.

Für alle Verbindungen sind Schraub- oder Federzugklemmen zu verwenden. Der Einsatz von Mehrstockklemmen ist nicht erlaubt.

Die Reihenklemmen sind mit dem dazu passenden Bezeichnungs-Material fortlaufend zu nummerieren. Die verschiedenen Klemmenleisten sind jeweils einmal zu bezeichnen. Verteiler für Sammelpotentiale (Steuer- und Meldespannung o.ä.) sind in allen Feldern anzuordnen und zu bezeichnen.

Bei der Verwendung von abgeschirmten Kabeln und Leitungen sind spezielle Schirmklemmen zu verwenden. Für jedes Kabel bzw. Leitung ist eine eigene Schirmklemme vorzusehen.

Die Klemmengröße der Verbraucherabzweige ist auf die, durch Reduktionsfaktoren für Parallelverlegung, sowie durch Kurzschlussbeanspruchungen und Spannungsabfallrechnung notwendigen Kabelquerschnitte abzustimmen. Im Zweifelsfall ist für die Bemessung der Klemmen mindestens ein Gesamtreduktionsfaktor von 0,6 zugrunde zu legen.

Zwischen den verschiedenen Spannungsebenen (z.B. 24 V und 230 V) sind Trennplatten in die Klemmenleiste einzufügen. Messkreise sind ebenso abzutrennen.

Bei der Verwendung von eigensicheren Stromkreisen sind die entsprechende Trennplatten bzw. ein Mindestabstand von 50 mm nach DIN EN 60079-14 vorzusehen.

8.3 Steuerspannungen/Meldegeräte
Für Steuer- und Meldefunktionen von und zur Leittechnik sind in den Schaltanlagen 24 V DC vorgesehen. Dies gilt für die Betriebsspannung der Koppelrelais und für die Kontakte zur Überwachung durch die Prozessleittechnik. Außerdem sind die 24 V DC ggf. als Versorgungsspannung für das Unterspannungsrelais und für die spannungsabhängige Verbrauchersteuerung vorzusehen.

Die verwendeten Leuchtmelder sind grundsätzlich als LED-Leuchtmelder mit hoher Leuchtkraft für 24 V DC auszuführen. Für alle Leuchtmelder ist eine Lampentestschaltung vorzusehen. Zum Einschalten derselben ist im Abstand von maximal 2 m ein Betätigungstaster vorzusehen.
8.4 Verbraucherabzweige
Verbraucherabzweige sind einzeln abzusichern,  sofern der zugehörige Abgang noch nicht abgesichert ist. Für die Leittechnik ist jeder Verbraucher-Abgang mit entsprechenden abzweigbezogenen Meldekontakten auszurüsten. Alle Meldungen sind über Wechselkontakte auszuführen.

Die Betätigung der Abgänge erfolgt automatisch oder durch Handeingriff an der örtlichen Einzelsteuerstelle (vor Ort Bedienstelle) oder über die Leittechnik. Alle verfahrenstechnischen Steuer-, Verriegelungs- und Schutzfunktionen, die für den Anlagenbetrieb notwendig sind, werden innerhalb der Leittechnik realisiert und entsprechend den gültigen Richtlinien je nach Sicherheitskategorie ausgeführt. Lediglich der Motorschutz wird direkt in der 230V-Abzweigsteuerung in der Verteilung verarbeitet.

Bei Motorabgängen ist ein Motorvollschutz zu berücksichtigen. Für einige Antriebe werden zusätzliche Schutzrelais vom Motorlieferanten beigestellt. Bei Frequenzumrichter gesteuerten Antrieben kann die Motorschutzfunktion durch den Umrichter übernommen werden. Nur der Zuleitungsschutz muss durch einen Leistungstrennschalter gewährleistet werden.

8.5 Überwachungen
Zur Realisierung des spannungsgesteuerten Aus- und Wiedereinschaltens von NS-Verbrauchern bei kurzzeitigem Spannungseinbruch ist für die Sammelschiene eine Unterspannungsüberwachung (stufenlos zwischen 0,5 bis 1,0 UN einstellbar) mit zwei Schaltpunkten vorzusehen. Die Ausführung der Überwachung erfolgt im Ruhestromprinzip, so dass eine Abfrage auch bei Ausfall der Energieversorgung möglich ist.

8.6 Wandler
Im Bereich der Mittelspannung sind gießharzisolierte Stromwandler zu verwenden. Die Wandler müssen den dynamischen und thermischen Kurzschlussbeanspruchungen gemäß den Nenndaten der Schaltanlage standhalten, dies gilt auch für die Wandler der kleinsten Nennstromstärken.

Alle Stromwandler sind nach DIN VDE für Messzwecke auszuführen. Folgende Werte sind einzuhalten: Bemessungsbetriebsspannung 0,72 KV, als Aufsteck- oder Wickelstromwandler, Genauigkeitsklasse1, Überstrombegrenzungsfaktor FS 5, Bemessungsleistung 5 VA.

8.7 Auslegung der Schaltgeräte
Alle Schaltgeräte wie Schütze, Schalter etc. sind so zu wählen, dass bei Erreichen von 90% der Nennbelastung die nächsthöhere Nennleistungsstufe einzusetzen ist.

Für die Signalweitergabe von und zur SPS sind die erforderlichen Koppelrelais mit 230 V AC oder 24 V DC vorzusehen. Alle Signale (Betrieb, Störung, Trockenlauf, Übertemperatur, etc.) sind einzeln, getrennt zur SPS weiterzugeben.

8.8 Frequenzumrichter und Sanftanlaufgeräte
Mehrfachbelegungen von einem Frequenzumrichter mittels Elektronik, Abgangsverdopplung oder Umschaltschützen ist grundsätzlich nicht zugelassen. Die Ausführung und die Dimensionierung des jeweiligen Frequenzumrichters hat gemäß dem eingesetzten Antrieb und dessen Anlauflastkurven zu erfolgen. Die Nennspannung beträgt 400 V, 50 Hz.

Der Schaltschrank mit den Frequenzumrichtern ist mittels Be- und Entlüftung (über Lüfter mit Filtermatten) auszuführen. Jeder Frequenzumrichter muss ein Anzeigedisplay mit Parametrierungstasten enthalten und über eine automatische Wiedereinschaltung nach Stromausfall sowie über eine Schnittstelle zur Fernprogrammierung verfügen.

Bei sämtliche Motorabgänge mit Frequenzumrichter ist zu prüfen, ob ein Netzfilter, CE-Klasse A, für Drehstrom, zur Entstörung des Frequenzumformers auszuführen ist. Die Dimensionierung des Netzfilters hat gemäß dem eingesetzten Frequenzumformer zu erfolgen, wobei eine Überlastbarkeit von 1,4 x In für 15 min vorzusehen ist.

Die Drehzahlvorgabe erfolgt über den Sollwert aus der SPS bzw. über Taster "Schneller" und "Langsamer" durch Bedientaster an den vor-Ort-Steuerstellen.

8.9 Kabelanschluss an den Verteilungen
Die Zuführung der Kabel erfolgt bei allen Verteilungen von unten, sofern nicht anderwitig vorgegeben.

8.10 Mess- und Schutzeinrichtungen
Die Einspeisung in der Schaltanlagenverteilung ist mit  3-poligen Strommessungen mit Multifunktionsmessgerät auszurüsten.

Die Abzweige zu Verbrauchern ab ca. 5 kW sind mit einpoligen Stromwandlern zur Strommessung auszurüsten.
Die Schutzeinrichtungen in der E-Versorgung sind so auszulegen, dass eine selektive Absicherung möglicher Fehler gegeben ist.

Ausführung der Regelungen

Folgende Funktionen sind innerhalb der Regelanlagen vorzusehen:
Bei Ausfall von Führungs- und Gebersignalen erfolgt der Betrieb über Vor-Ort-Steuerstellen. Die Störmeldungen aus der Regelung sollen sinnvoll zusammengefasst als Sammelmeldungen angezeigt werden.

8.11 Ausführungsrichtlinien für die Steuerung und Bedienebenen
Als Steuerungssystem kommt ein speicherprogrammierbares Steuerungssystem (SPS) zum Einsatz.

Für die Ansteuerung von Aggregaten sind Funktionsbausteine einzusetzen, in denen die Eingangsverriegelung der technologischen Funktionen, die Antriebsüberwachung und die Zustands- und Störungssignalisierung realisiert sind.

Wenn nicht anders gefordert müssen zur Steuerung der Antriebe folgende Bedienebenen realisiert werden:

Vor-Ort-Bedienebene

  Steuerung direkt am Antrieb, gegebenenfalls im Tipp-Betrieb
  Verriegelung der Vor-Ort-Steuerstelle über Schlüsselschalter/Reparaturschalter
  Betrieb direkt ohne SPS (Hardwareumfahrung)

Bedienebene Schaltschrank

  Leuchtmelder für Sammelstörmeldung pro Schaltfeld
  Touchpanel mit direkter Koppelung zur SPS zur Steuerung des Antriebes über die
  SPS, Umschaltung von Hand- und Automatikbetrieb und Ein-/Ausschalten und
  Drehzahlsteuerung der Antriebe

Bedienebene Leitsystem

Steuerung des Antriebes über das Leitsystem, Umschaltung von Hand- und Automatikbetrieb und Ein-/Ausschalten und Drehzahlsteuerung der Antriebe

Die Prioritäten der Bedienung werden in der gleichen Reihenfolge wie die oben genannten Bedienstellen realisiert, d.h. Die Vor-Ort-Steuerstelle hat die höchste Priorität und das Leitsystem die niedrigste.

Ausführung der SPS-/Automatisierungsgeräte

Als Automatisierungsstation zur Realisierung der Steuerfunktionen sind Speicherprogrammierbare Steuerungen (SPS) einzusetzen.

Die Anzahl der erforderlichen Baugruppenträger ergibt sich anhand der Anzahl der Ein-/Ausgänge. Die SPS ist dezentral aufzubauen, d.h. Die E/A-Einheit sind in die einzelnen Schaltschränke aufzuteilen. Der Aufbau der E/A-Einheiten und der Zentraleinheit hat mit einheitlichen Steckkarten des SPS-Herstellers zu erfolgen, so dass eine minimale Lagerhaltung von Ersatzteilen erreicht wird.

Jede SPS muß eine Schnittstelle haben, um darüber mit untergeordnete Geräte wie E/A Einheiten, Bediengeräte, Messgeräte und dergleichen zu kommunizieren. Über eine Zusätzliche Schnittstelle erfolgt die Kommunikation mit einer übergeordne Steuerung oder dem Leitsystem.

Die CPU-Einheit ist für die Anwendung mit eingebauter Hardware-Uhr auszuführen.

Die Ein-/Ausgabebaugruppen sollen frontseitig über einen Stecker verfügen und ebenfalls frontseitig angeschlossen werden.

Ausführung und Aufstellung der SPS-Software

Die Software für Automatisierungsstationen (SPS) ist inklusive Projektierung der kompl. Steuerung einschl. Grundlagenbesprechung, Erstellung des Pflichtenheftes mit Festlegung der Programmabläufe, Erstellung des Programmes nach IEC 1131 sowie kompl. Programmierung zu erstellen.

Die zu verarbeitende Datenformen sind:

        - Analoge Eingänge
        - Analoge Ausgänge
        - Analoge Rechenpunkte
        - Analoge Zähler
        - Analoge Stellglieder
        - Digitale Eingänge
        - Digitale Ausgänge
        - Digitale Schalter
        - Digitale Merker
        - Digitale Rechenpunkte
        - Schaltuhren
        - Ganzzahlige Konstanten
        - Rationale Konstanten
        - Zeit-Konstanten
        - Handeingaben
        - Langzeit-Trendmodule

Die Steuerungsabläufe sind insbesondere auch mit der maschinellen Ausrüstung abzustimmen. Nach endgültiger Inbetriebnahme des Programmes, ist dies auf den internen nicht flüchtigen Speicher (zum Beispiel Flash-Speicher) der SPS zu übertragen und das Programm zu kommentieren.

In die Softwarepositionen ist ebenfalls die leihweise Bereitstellung des Programmiergerätes, die komplette technische Dokumentation und die Schulung des Bedienungspersonals einzukalkulieren.

Die Software soll unter anderem folgende Funktionen erfüllen:

- Steuerung der Pumpen und Antriebe
- Fern-, Hand-, Automatik- und Vor-Ort-Betrieb
- Verarbeitung der Analogeingaben und Analogausgaben mit Grenz- und Mittelwertbildung
- Verarbeitung von Meldungen mit Weitergabe zur zentralen Leitwarte
- Verarbeitung von Einzel- und Sammelstörung und von Betriebs- und Zustandsmeldungen.
- Verarbeitung von Zählwerten
- Verarbeiten von Steuerbefehlen von dem PLS
- Steuerung aller Antrieb gemäß angeboten Maschinentechnik

Bei der Software ist eine mehrfache Optimierung während der Inbetriebnahme und des Probebetriebes vorzusehen. Des Weiteren ist die Software nach Fertigstellung zusätzlich in kommentierter Form auf Datenträger zu liefern und dem AG zu übergeben.

8.12 Überspannungsschutz, Blitzschutz und Erdung
Die Gebäude werden mit einer Blitzschutzanlage nach DIN EN 62305 Teil 1 bis 4 ausgeführt. Dieselben erhalten einen äußeren Blitzschutz. Die Erdübergangswiderstände an den Fundamenterdern werden gemessen, gegebenenfalls sind Tiefenerder zum Erreichen der geforderten Erdübergangswiderstände nachzurüsten. Gebäude sind mindestens mit einer Blitzschutzanlage gemäß Blitzschutzklasse III auszuführen.

Hierbei werden Verbindungen mittels Band- oder Rundstahl aus Edelstahl Werkstoff-Nr. 1.4571 (V4A) zwecks Blitzschutzpotentialausgleich mit dem vorhandenen Gebäude hergestellt. Die Verlegung der Verbindungskabel erfolgt im Erdreich bzw. in den vorhandenen Kabelleerrohren.

Für den inneren Blitzschutz ist ein Blitzschutzzonen-Konzept (LEMP-Schutzsystem) nach DIN EN 62305-3 anzuwenden, wobei sämtliche Bereiche der Gebäude der Blitzschutzzone LPZ 1 bis LPZ 3 zuzuordnen sind.

Der innere Blitz- und Überspannungsschutz wird durch Einbau von Überspannungsableitern in der Verteilung gewährleistet. Zusätzlich werden alle Mess- und Datenkabel, welche aus dem Außenbereich in die Schaltanlage verlaufen, mit den entsprechenden Überspannungsschutzgeräten versehen.

Alle elektrisch leitfähigen Gebäudeteile und Einrichtungen (wie z.B. Stahlträger, Lüftungskanäle, Geländer, Rohrleitungen, Kabeltrassen, Schaltanlagengehäuse, metallische Hilfskonstruktionen usw.) werden durch entsprechende Potential-Ausgleichsleitungen untereinander und mit den Potential-Ausgleichsschienen verbunden. Ausgenommen hiervon sind metallische Kabelschutzrohre. Diese erhalten nur im Ex-Bereich einen Potentialausgleich-Anschluss.

Die Funktionsfähigkeit der NS-Betriebserde ist mittels geeigneter Messgeräte nachzuweisen. Die Messwerte sind in einem Messprotokoll festzuhalten. Für die Anschlussfahnen als Potentialausgleich ist V4A einzusetzen.

Alle Fundamenterder der Anlage sind mit den Banderdern, die im Kabelgraben über den Kabeln verlegt sind, miteinander zu verbinden, so dass auf der ganzen Anlage nur ein Erdungspotential vorhanden ist. Verbindungen von den Fundamenterdern und Banderdern sind in den Kabelschächten jederzeit zugängig auszuführen.

Die einzelnen Erder sind an der Potential-Ausgleichsschiene einzeln anzuschließen und mit gravierten Resopalschildern zu beschriften.

Als Überspannungsschutz ist das Blitzschutzzonenkonzept vollständig anzuwenden. In den Einspeisungen, der Steuerspannungsversorgung und den Mess- und Meldeausgängen sind Überspannungsschutzgeräte entsprechend dem Einsatzort vorzusehen.

Die Blitzstrom- und Überspannungsableiter sind gemäß IEC 61643, Class I bis Class III für TNS-Netz, mit Überspannungs- und Abtrenneinrichtung, mit Funktionsanzeige und potentialfreiem Kontakt für Fernanzeige auszuführen. Die Bemessungsbetriebsspannung beträgt 230 V AC (bzw. 24 V, 60 V, etc. bei Messkreisen und Steuerspannungsabsicherungen), der Bemessungsableitstoßstrom 25 kA (bei MCR-Kreis 2 kA).
8.13 Verkabelung
Die Kabelverlegung erfolgt je nach örtlichen Gegebenheiten in Kabelziehrohren, auf Kabelrinnen oder Staparohren oder auch in Schutzschläuchen.

Die Verkabelung zwischen einzelnen Schaltschränken einer Schaltanlage, ist in die Einheitspreise der jeweiligen Schaltanlage einzurechnen. Dies gilt auch bei Schaltanlagen, die aus mehreren Schaltschrankreihen bestehen.

Für den Anschluss von Starkstromkabeln sind Schraub- oder Federzugklemmen vorzusehen. In Unterverteilern und für den Anschluss von Stammkabeln in den Schränken sind Rangierelemente zu verwenden, so dass für den Anschluss ankommender und abgehender Signalleitungen getrennte Posten belegt werden können. Für schrankinterne Verwendungen sind am schrankseitigen Anschlussstützpunkt maximal 2 Anschlüsse pro Anschlusspunkt zugelassen.

8.14 Kabel, Kabelverlegung
Leistungskabel

Es sind kunststoffisolierte Niederspannungs-Leistungskabel einzusetzen. Der Mindestquerschnitt von Niederspannungs-Leistungskabeln muss 1,5mm² betragen und als Leitermaterial muss Kupfer zum Einsatz kommen.
Die Leiterquerschnitte sind nach dem Verbrauchernennstrom, der als Dauerstrom anzunehmen ist, für eine Umgebungstemperatur von 30°C bei Verlegung in Luft zu bemessen. Bei der Ermittlung der benötigten Querschnitte sind neben den Reduktionsfaktoren für die Strombelastbarkeit auch die Spannungseinbrüche durch Betriebs- und/oder Anlaufstrom zu berücksichtigen (stationär kleiner 4%, beim Einschalten kleiner 15%).

Für Stromkreise mit Frequenzumrichter sind abgeschirmte Leitungen zu verwenden.

Steuer-, Mess-, Regel- und Signalkabel bis 60 V.

Es sind Industrieelektronikkabel mit massiven Einzelleitern (Kupferleiter-Durchmesser 0,8 mm) bzw. Litzenleiterkabel mit 7-drähtigen Einzelleitern (Kupferleiter-Querschnitt 0,5 mm²) jeweils mit Folienschirm vorzusehen.

Kabelanschlüsse

Für den Anschluss der Kabeladern sind Presskabelschuhe vorzusehen, sofern keine Reihenklemmen vorhanden sind. Die Kabelschuhe sind bei größeren Querschnitten nach den Vorgaben des AG mit Schrumpfschläuchen zu versehen.

Beim Einsatz von Kabeln mit flexiblen Leitern sind die abisolierten Aderenden vor dem Anschluss mit Aderendhülsen zu versehen. Bei Steckverbindern o.ä. Sind Schraubanschlüsse auszuführen.

Verlegehinweise

Die Kabelverlegung erfolgt auf Kabelrinnen, in Kabelzugsystemen oder in Stahlpanzerrohren oder auch in Schutzschläuchen.

Die Leistungskabel dürfen nicht mit Mess- und Steuerkabeln in gleichen Rohren oder in gleichen Rinnen/Pritschen verlegt werden. Die Steuer-, Mess-, Regel-, Signal- und Datenkabel sind untereinander und gegenüber den Leistungskabeln in einem ausreichenden Abstand zu verlegen, so dass eine gegenseitige Beeinflussung ausgeschlossen ist und die Übermittlung von Fehlsignalen sicher vermieden wird. Bei der Verlegung ist insbesondere die DIN EN 50174 zu beachten.

Die Kabel sind so zu verlegen, dass sie in einfacher Weise ersetzt oder ergänzt werden können. An Stellen, an denen die einwandfreie Lage der Kabel ohne Befestigung nicht möglich ist, sind die Kabel mit Kabelschnellverbindern aus Kunststoff zu befestigen.

In Kabelanschlusskästen oder im Verlauf von Kabelziehtrassen oder ähnlichem sind die Kabel an seitlichen C-Schienen geordnet abzufangen und gegebenenfalls zu bündeln. Die lose Verlegung der Kabel am Boden des Anschlusskastens ist unzulässig.

Die Kabeltrassen sind so zu dimensionieren, dass nach der Inbetriebnahme noch eine freie Belegungsreserve von 25% pro Spannungsebene zur Verfügung steht

Alle Kabeltrassen sind großflächig zu erden.

9. Lieferung und Leistungsumfang
Vorbereitende Leistungen, Dokumentation

Der Auftragnehmer benennt einen gesamtverantwortlichen Projektleiter für die Auftragsabwicklung.

Folgende Leistungen sind vom Auftragnehmer auf Basis der Vorplanungsunterlagen und der Ausführungsrichtlinien zu erbringen:

9.1 Ausführungspläne
Zum Leistungsumfang gehört die Bearbeitung aller Lieferungen und Leistungen, sowie die Erstellung aller Unterlagen, die für die Ausführung und den späteren Betrieb erforderlich sind.

Die nachfolgend genannten Unterlagen sind nach Arbeitsaufnahme rechtzeitig zur Abstimmung vorzulegen.

        - Stromlaufpläne
        - Klemmenpläne
        - Gerätelisten
        - Kabellisten
        - Konstruktionszeichnungen (NS-Verteilung etc.)
        - Bedienungs- und Wartungsanleitungen.

Im Zuge der Realisierung sind alle Unterlagen auf dem neuesten Stand zu halten. Die Unterlagen für den Betrieb müssen dessen Erfordernissen hinsichtlich Bedienung, Wartung, Fehlersuche und Reparatur genügen.

Für die Verkabelung von nicht im Lieferumfang befindlicher Anlagenteile werden die notwendigen technischen Unterlagen wie z.B. Klemmenpläne und Kabelangaben beigestellt.

Die Unterlagen sind vor der Fertigung, spätestens sechs Wochen nach Auftragsvergabe, zur Genehmigung vorzulegen.

Änderungen, die aufgrund unvollständiger oder fehlerhafter Einbauzeichnungen durchgeführt werden müssen, gehen zu Lasten des Auftragnehmers.

9.2 Dokumentation
Die Kosten für die Erstellung der Dokumentation sind in die Einheitspreise einzurechnen, eine gesonderte Vergütung erfolgt nicht, sofern keine Position dafür vorgesehen ist. Sämtliche Dokumentationsunterlagen sind, wenn nicht anders angegeben,  in 3-facher Ausfertigung zu liefern.

Zum Leistungsumfang gehört die Dokumentation, bestehend aus:

        - der Errichtungsdokumentation
  (auf Anlagen-Ist-Zustand aktualisierte Planungsunterlagen und Beschreibung)
        - der Betriebsdokumentation
  (Systembeschreibung und Systemdokumentation, sowie Stromlaufpläne und ähnliche
  Unterlagen)
        - der Gerätedokumentation
        - Ansichts-, Konstruktions- und Aufstellungszeichnungen
        - Funktionsbeschreibung, Wartungsunterlagen des Herstellers
        - Datenpunkt-, Parameterlisten
        - Rangierlisten
        - Bauteillisten
        - Herstellerunterlagen Hard-, Soft- und Firmware
        - Anweisungslisten, Kontakt- und Funktionspläne der Übertragungsprozeduren der SPS-Anlagen
        - Einbindung der neuen SPS in die bestehende Dokumentationen
        - Dokumentation des Datenmodells
        - alle SPS-Programme mit Kommentar-, Symbolliste und Programmausdruck als Funktionsplan
        - Programmbeschreibung der Automatikfunktion (beinhaltet automatischen Verfahrensablauf in der SPS)

Die Anlagenkennzeichnung ist in alle Unterlagen einzuarbeiten und mindestens für die Betriebsdokumentation als Ordnungskriterium zu verwenden.

Zur Errichtungsdokumentation gehören Planungsunterlagen wie Messstellen- und Verbraucherliste, Auslegungsdatenblätter, außerdem Prüfprotokolle aus der Montage und Inbetriebsetzung.

Sämtliche gelieferten Einrichtungen sind einer Erstprüfung nach DIN VDE 0100-600 zu unterziehen. Sämtliche dabei zu erstellende Prüf- und Messprotokolle (Isolationswiderstände, Schleifenimpedanzen, Auslösezeiten RCD, etc.) sind als Bestandteil der Dokumentation vorzulegen.

In der Betriebsdokumentation sind anlagen- und systembezogene Aufbau- und Funktionsbeschreibungen, Übersichtsschaltpläne, Regelschemata und Funktionspläne zu übergeben. Weiterhin sind alle Ausführungsunterlagen der Elektro- und Leittechnik in revidierter Form als Betriebsdokumentation zu übergeben.

Während der Montage und der IBS (Inbetriebsetzung), ist ein Satz der Pläne auf der Anlage verfügbar zu halten. Änderungen, die sich während der IBS ergeben, sind in diesem Zeichnungssatz als Roteintragung darzustellen (Änderungen gelten nur nach vorheriger Zustimmung des AG). Dieses IBS-Exemplar verbleibt nach der Übergabe in der Anlage.

Für alle eingesetzten Geräte und Komponenten sind Unterlagen zu übergeben, die mindestens folgende Informationen enthalten:
  Hersteller
  Herstellertypbezeichnung
  vollständige Bestellbezeichnung
  Haupt- und Leistungsdaten
  Verwendungsnachweise
  Herstellerunterlagen für Montage, Betrieb und Wartung.

Alle Unterlagen sind in deutscher Sprache zu erstellen. Die Unterlagen sind nach VDE-Vorschrift bzw. DIN EN 81436 auszuführen.

Genehmigte Unterlagen sind in der Endfassung in dreifacher Ausfertigung in Papierform DIN A4 und dreifacher Ausfertigung auf Datenträger (DVD- ,CD-ROM oder USB-Stick) dem Auftraggeber zu übergeben.

Als Format für Zeichnungsdateien muss AutoCAD - DXF verwendet werden. Grundsätzlich sind zu übergebende Formate für Zeichnungen und Pläne mit dem Auftraggeber abzustimmen. Die Kosten für die Erstellung und Vervielfältigung der Dokumentation als Fertigungs-, Revisions- und Bestandspläne sind in die Einheitspreise einzurechnen. Mehraufwendungen bzw. Nachforderungen hierfür werden nicht anerkannt. Alle Unterlagen müssen in deutscher Sprache erstellt werden.

Schaltpläne sind zusätzlich im verwendeten CAE-Format auf Datenträger zu übergeben. Als Datenformat ist, wenn nicht anders angeben, EPLAN zu verwenden.

Bestandsunterlagen

Spätestens 8 Wochen nach Inbetriebnahme sind alle zwischenzeitlichen Änderungen in die technische Dokumentation zu übertragen.

10. Montage, Inbetriebnahme und Probebetrieb, Aufmaß

Schweißarbeiten

Die Schweißarbeiten dürfen nur von Schweißern mit gültigen Schweißerzeugnissen durchgeführt werden. Es sind grundsätzlich nur eignungsgeprüfte Schweißzusätze zugelassen.

Das Schweißen an Edelstahlteilen darf nur mit Schutzgas durchgeführt werden. Nach dem Schweißen sind die Schweißnähte sorgfältig von Schlacke und Schweißspritzern zu reinigen, zu beizen, zu passivieren und zu bürsten.

Die Edelstahlschweißnähte sind entsprechend Bewertungsgruppe CS/CK bzw. BS/BK nach DIN EN 25817 auszuführen.

Generell darf in Ex-Bereich, auf den Faultürmen, Schlammsilo, Rechenhalle, usw. nicht geschweißt werden. Es sind nur geklebte oder Schraubverbindungen zulässig. Die Bestimmungen des GUV sind uneingeschränkt einzuhalten. Des Weiteren darf nicht in direkter Nähe zu elektronischen Geräten, wie z.B. Durchflussmessern geschweißt werden.

Abgesetzte Schweißnähte sind im Abwasserbereich nicht zulässig.

Inbetriebnahme

Während der "kalten Inbetriebnahme" sind die einzelnen Funktionen überlappend mit dem Lieferumfang der anderen Gewerke zu überprüfen. Die Ergebnisse dieser Prüfungen sind zu dokumentieren. Dem Personal des Auftraggebers ist die Gelegenheit zur Teilnahme an der Inbetriebsetzung zu gewähren.

Während der "heißen Inbetriebnahme" ist der Lieferumfang an die dynamischen und sonstigen Betriebsverhältnisse der Anlage anzupassen und die Regelung zu optimieren. Vom Auftragnehmer ist durch Regelversuche während der Inbetriebsetzung bzw. des Probebetriebes nachzuweisen, dass die Regelung die gestellten Anforderungen erfüllt. Die Kosten für Personal und Versuchseinrichtungen sind im Angebot enthalten.

Nach Abschluss der Inbetriebnahme erfolgt die förmliche Abnahme gemäß VOB § 12, DIN 1961 und die Übergabe der Lieferung an den Auftraggeber.

Die förmliche Abnahme wird schriftlich in einem Protokoll festgehalten.

Probebetrieb

Eine Voraussetzung um mit dem Probebetrieb beginnen zu können, ist ein erfolgreicher und zufriedenstellender Abschluss der Inbetriebnahme, was wiederum schriftlich in einem Protokoll vereinbart werden muss.

Der Auftraggeber oder ein von ihm Beauftragter behält sich das Recht vor, während des Probebetriebes gewünschte Versuche durchzuführen, um das Verhalten der betriebsbereiten Anlage zu testen und zu prüfen. Ein erfolgreicher und gutheißender Abschluss dieses Probebetriebes ist die Voraussetzung für die Übergabe der Lieferung. Der Probebetrieb kann erst abgeschlossen werden, wenn alle in dieser Zeit auftretenden Fehler und Mängel beseitigt worden sind oder wenn hierüber schriftliche Vereinbarungen getroffen wurden.

Aufmaß
Bei der Abwicklung der elektrotechnischen Ausrüstung ist für das Aufmaß der erbrachten Leistungen ein einheitliches Aufmaßblatt zu verwenden. In das Aufmaßblatt werden sowohl die Materialien mit LV-Position, Stückzahl und Einbauort als auch die Stundenlohnarbeiten eingetragen. In den Aufmaßunterlagen ist jeweils nur der Mengenzuwachs aufzuführen. Aufmaße sind vor Rechnungsstellung zur Prüfung vorzulegen.

Ersatzteile

Es ist eine Ersatzteilliste zu erstellen, die mit den Austauschintervallen versehen ist.

Bei Normalteilen, wie Kugellager o.ä. Ist die Herstelleridentifikation und DIN-Bezeichnung anzugeben, damit ein schnellstmöglicher Ersatz aus einem zentralen Ersatzteillager erfolgen kann.

Die Ersatzteilunterlagen sind vor Montageende zu liefern. Ersatzteile müssen mindestens für 10 Jahre vorrätig und Lieferbar sein.

*Hinweis: ZVT - OT-/Cybersecurity*
Übergeordnete Anforderungen zur OT-/Cybersecurity

Die vollständige Herstellung einer NIS-2-gerechten IT-/OT-Netzwerkarchitektur der Kläranlage ist nicht Gegenstand dieser Ausschreibung und erfolgt in einer gesonderten Maßnahme.
Die im Rahmen dieser Ausschreibung neu errichteten bzw. geänderten Automatisierungs-, Netzwerk- und Leitsystemkomponenten sind jedoch bereits so auszuwählen, zu projektieren und zu dokumentieren, dass sie einer späteren Umsetzung einer ganzheitlichen OT-Sicherheitsarchitektur nicht entgegenstehen und nach Möglichkeit ohne Austausch der neu errichteten Komponenten in diese integriert werden können.
Für die ausgeschriebenen Leistungen sind die gesetzlichen Anforderungen des BSIG, der Stand der Technik, die einschlägigen Empfehlungen des BSI sowie die jeweils anwendbaren Anforderungen der Normenreihe IEC 62443 zu berücksichtigen.

*Hinweis: Baustelleneinrichtung*
Baustelleneinrichtung

Baustelle einrichten für alle Leistungen des AN.

Geräte, Werkzeuge, Bauwagen, Container und sonstige
Betriebsmittel, die zur vertragsgemäßen Erfüllung der
Bauleistungen erforderlich sind, auf die Baustelle
bringen, betriebsfertig aufstellen und für die eigenen
Leistungen vorhalten.

Nach Fertigstellung ist die Baustelle vollständig zu räumen.
Die Geländeflächen, auf denen sich Baustelleneinrichtungen befunden haben, sind dem früheren Zustand entsprechend wiederherzustellen. Befestigungen der Baustraßen, Lager- und Arbeitsplätze sind zu beseitigen. Einbauten der Baustelleneinrichtungen (z.B. Fundamente) sind zu beseitigen.
Erforderliche Versorgungseinrichtungen wie Strom, Wasser, usw. sind herzustellen.

Die Baustelleneinrichtung hat die notwendige
Baustellensicherung zu enthalten. Des Weiteren sind die
benutzten Flächen und Wege entsprechend dem
ursprünglichen Zustand wieder ordnungsgemäß
herzurichten und alle Verunreinigungen zu beseitigen.

Die Baustelleneinrichtung hat insbesondere folgende
Einzelleistungen bei Bedarf zu enthalten:

- Tagesunterkünfte und sanitäre Einrichtungen (Toiletten,
  Waschräume, etc.) gemäß Arbeitsstättenverordnung für
  eigenes Personal und eventuelle Nachunternehmer inkl. regelmäßiger Reinigung.
- Lagerräume für Geräte und Material.
- Baubeleuchtung
- sämtliche Hebezeuge
- Herstellen zusätzlicher erforderlicher Gerüste für
  Leistungen des AN, soweit nicht extra Positionen dafür
  vorgesehen sind.

Vom AN ist nach Auftragsvergabe ein
Baustelleneinrichtungsplan vorzulegen und mit der
Bauleitung abzustimmen bzw. zur Freigabe vorzulegen.

Die Baustelleneinrichtung ist eine Nebenleistung gemäß
VOB/C DIN 18299 4.1. sie ist daher eine vertragliche
Leistung, wird aber nicht gesondert vergütet. Die
Aufwendungen für die Baustelleneinrichtung sind in die
Einheitspreise einzurechnen.

Eine ausreichend große Fläche für die Lagerung und
Baustelleneinrichtung werden dem AN frei zur
Verfügung gestellt.

Die Flächen für die Baustelleneinrichtung werden
vom AG vorgegeben. Das Baufeld ist während der
Bauzeit entsprechend zu sichern!

Baustellenordnung

Die Flächen für die Baustelleneinrichtung werden vom AG
zugewiesen. Die Lage- und Platzverhältnisse sowie die
Baustellenzufahrten sind den beigefügten Unterlagen zu
entnehmen.

Vor Beginn der Arbeiten wird von der Bauleitung eine
Baueinweisung durchgeführt.

Mit Baubeginn werden dem AN je nach Bauvorhaben entsprechende SIGE-Pläne übergeben. Diese Pläne werden Vertragsbestandteil und sind vom Auftragnehmer bei der Durchführung der Arbeiten zu berücksichtigen.

### Bereich 1 Vorbereitende Maßnahmen

#### Abschnitt 1.1 Kabelrevision

**1.1.1 Kabelrevision**
Nachverfolgen von Kabel und Leitungen in Schächten und
Gruben, Kennzeichen von in Betrieb befindlichen Kabeln und
Leitungen sowie Markieren solcher, die nicht mehr in Funktion sind bzw. zurückgezogen und entsorgt werden können.
Prüfen vorhandener Kabelwege auf Platzreserve und Durchgängigkeit.
Menge: 16,000 h

### Bereich 2 NS Schaltanlage

#### Abschnitt 2.1 NS-Schaltschränke und Zubehör

**2.1.1 Metallgekapselter Schaltschrank, B=600mm**
NS-Schaltschrank

Nennspannung:230/400V

Netzform: TNS (3/N/PE, N-PE trennbar gebrückt)
Schutzklasse: 1
Schutzgrad: mind.IP 43
Abmessungen: max. H2000xB600xT600 mm
Gehäuse/Tür:Stahlblech 1,5 mm, pulverbeschichtet
Montageart: Standschrank
Kabeleinführung: unten
Platzreserve:>20%
Lüftung:  nach Verlustwärme Berechnung (DIN 61436-1)

Außenflächen in RAL 7035 Struktur pulverbeschichtet.

Mit Sicherheitsgriff mit 4-stelligem Zahlenschloß. Türschließung vorbereitet zur Montage eines bauseitigen Halbzylinders

Inkl. Seitenwände, Schottungen mit Durchführungen zwischen den einzelnen Feldern, Herstellen der Durchführungen für die Türeinbauten und Verschluss der Kabeleinführungen  mit Zubehör. Schaltanlage gemäß Übersichtsschaltplan bestückt mit nachfolgend beschriebenen Betriebsmitteln,
Die innerhalb der jeweiligen Schaltanlage erforderlichen Klemmen sind in die vorgesehene Pauschalposition einzukalkulieren.
inkl. Schaltschrankleuchte (Ausführung LED), Schuko-Steckdose, Türschalter und Schaltplantasche aus Metall, sowie Pauschale für Montage- und Trennplatten, Klein-und Montagematerial, Verdrahtungszubehör, Klemmen, Halterungen u.a.
liefern und betriebsfertig montieren.

Hersteller/Typ:  Rittal VX25
Menge: 2,000 St

**2.1.2 Schaltschrank-Sockel aus Stahlblech H=100mm**
aus Stahl, lackiert, zum zuvorgenannten Schaltschrank 100 mm hoch.

liefern und montieren.
Menge: 2,000 St

**2.1.3 Metallgekapselter Schaltschrank, B=800mm**
NS-Schaltschrank

Nennspannung:230/400V

Netzform: TNS (3/N/PE, N-PE trennbar gebrückt)
Schutzklasse: 1
Schutzgrad: mind.IP 43
Abmessungen: max. H2000xB800xT600 mm
Gehäuse/Tür:Stahlblech 1,5 mm, pulverbeschichtet
Montageart: Standschrank
Kabeleinführung: unten
Platzreserve:>20%
Lüftung:  nach Verlustwärme Berechnung (DIN 61436-1)

Außenflächen in RAL 7035 Struktur pulverbeschichtet.
Mit Sicherheitsgriff mit 4-stelligem Zahlenschloß. Türschließung vorbereitet zur Montage eines bauseitigen Halbzylinders

Inkl. Seitenwände, Schottungen mit Durchführungen zwischen den einzelnen Feldern, Herstellen der Durchführungen für die Türeinbauten und Verschluss der Kabeleinführungen  mit Zubehör. Schaltanlage gemäß Übersichtsschaltplan bestückt mit nachfolgend beschriebenen Betriebsmitteln,
Die innerhalb der jeweiligen Schaltanlage erforderlichen Klemmen sind in die vorgesehene Pauschalposition einzukalkulieren.
inkl. Schaltschrankleuchte (Ausführung LED), Schuko-Steckdose, Türschalter und Schaltplantasche aus Metall, sowie Pauschale für Montage- und Trennplatten, Klein-und Montagematerial, Verdrahtungszubehör, Klemmen, Halterungen u.a.
Die Schaltschranktüren sind mit Kontaktschalter (je Schließer und Öffner) auszuführen, die Signale sind auf die zentrale SPS zu verdrahten.
liefern und betriebsfertig montieren.

Hersteller/Typ:  Rittal VX25
Menge: 3,000 St

**2.1.4 Schaltschrank-Sockel aus Stahlblech H=100mm**
aus Stahl, lackiert, zum zuvorgenannten Schaltschrank 100 mm hoch.

liefern und montieren.
Menge: 3,000 St

**2.1.5 Stromschienensystem bis 250A**
Stromschienensystem
als Systembaugruppe für Adapteranschlusseinheiten
zum Einbau in vorbeschriebene Schaltschränke

Nennstrom: bis 250A
Temp.-Doifferenz:<30K
Nennspannung:400VAC/50Hz
Kurzschlussfestigkeit: 25kA
Netzform: TNS (3/N/PE, N-PE trennbar gebrückt)
Schienenabstand: 60mm
Stromschiene: Kupfer, blank, inkl. Systemabdeckung

horizontal oder vertikale Montage in einem
Schaltschrankfeld einschließlich Halterungen, Stützer,
Berührungsschutzabdeckung, Schienenkupplungen und
Montagematerial, Anschlüsse abgangsseitig
Menge: 0,800 m

**2.1.6 Stromschienensystem bis 1250A**
Stromschienensystem
als Systembaugruppe für Adapteranschlusseinheiten
zum Einbau in vorbeschriebene Schaltschränke

Nennstrom: bis 1250A
Temp.-Doifferenz:<30K
Nennspannung:400VAC/50Hz
Kurzschlussfestigkeit: 45kA
Netzform: TNS (3/N/PE, N-PE trennbar gebrückt)
Schienenabstand: 185mm
Stromschiene: Kupfer, blank, inkl. Systemabdeckung

horizontal oder vertikale Montage in einem
Schaltschrankfeld einschließlich Halterungen, Stützer,
Berührungsschutzabdeckung, Schienenkupplungen und
Montagematerial, Anschlüsse abgangsseitig
Menge: 2,800 m

**2.1.7 Schaltschranklüftung bis 200m3/h**
Schaltschranklüftung als Zu- und Ablufsystem für vorbeschriebenes Schaltschranksystem. AUslegung auf Basis der Verlustwärmeberechnung.

Nennspannung: 230V
Luftleistung: bis 200m3/h
Zuluft:  Schranktür unten, Lüftungsgitter
Abluft:  Schranktür oben, Lüfter
Zubehör:
- Filtermatten
- Temperaturschalter
- Tür-/Dachausschnitte für Lüftung

Temperaturgeregelt mit Drehzalsteuerung mit integrierter Steuerschnittstelle/Tachosignal zur Regelung und Überwachung des Ventilators.

liefern, montieren und funktionsfertig anschließen.
Menge: 5,000 St

#### Abschnitt 2.2 Funktionsbaugruppen

*Hinweis: Vorbemerkung Funktionsbaugruppen*
Vorbemerkung Funktionsbaugruppen
und Motorstarterkombinationen

Die nachfolgend beschriebenen Funktionsbaugruppen,
Motorstarterkombinationen oder Messstromkreise sind als
komplette Funktionseinheit gemäß vorgegebenen, zu
erstellenden Typschaltbildern oder anderweitigen
Spezifikationen aufzubauen.

Hierzu gehören:
- Anschluss an Sammelschienen- oder Verteilungssysteme
- Überstrom- und Kurzschlussschutzeinrichtungen
- Strom- und Leistungsanzeigen
- Leistungsschalt- und Steuerbaugruppen
- Ortsteuerstellen im/am Schaltschrank
- Interface- und Relaiskoppellungen von/zu SPS
- Schutzrelais für den Motorschutz und Leckage
- Steuerstromkreise für Hand/Automatikbedienung
- Notabschaltfunktion

  Die Hardware für SPS-Ein-/Ausgänge ist im Titel
  "Automatisierungstechnik" ausgeschrieben.

  Überstrom- und Kurzschlussschutzeinrichtungen sind, so
  nicht anders gefordert, in sicherungsloser Technik
  auszuführen.
  Für FU größerer Leistung (> 7,5kW) sind b.B. gemäß
  Herstellervorgabe schnelle Halbleitersicherungen und
  die entsprechenden Aufnahmen zu verwenden. Die
  Schutzeinrichtungen, Sanftanlaufgeräte und
  Frequenzumrichter sind auf die anschlossenen Geräte und
  Antriebe einzustellen bzw. zu parametrieren. FU mit
  Leistungen ab 11 kW sind, soweit als externe Geräte zur
  Wandmontage vorgesehen, mind. IP5x auszuführen.

  Alle Motor- und Sicherungsabgänge sind bis zu einem
  Querschnitt von 95mm2 auf Klemme zu verdrahten. Für
  Querschnitte >95mm2 sind Schienenanschlüsse vorzusehen.

  Die Funktionseinheiten sind komplett mit allem
  erforderlichem Zubehör und Befestigungsmaterial,
  einschließlich aller erforderlichen Hilfsschütze,
  Zeitrelais, elektr. Motorschutzbaugruppen, Koppel- und
  Interfacerelais zur Steuerung des Antriebes für die
  Vorort- und SPS-Bedienebene und der Schnittstelle zur
  SPS-Steuerung zu kalkulieren und auszulegen und
  anzubieten.
  Die angebotenen Preise gelten für werkseits und
  nachträglich einzubauende Funktionsgruppen.

  Motorstarterbaugruppen mit Motorvollschutz (PTC,
  Thermokontakt) sind grundsätzlich mit einem
  Kombischutzrelais für Thermoschutz und
  Leckageüberwachung auszurüsten.

  Interne VO-Steuerstellen (Taster/Schalter/Signallampen)
  sind, soweit als Schaltschrankmontage ausgeführt, in
  die Einheitspreise einzurechnen. Externe VO-
  Steuerstellen sind über separate Positionen
  ausgeschrieben.

  Die korrekte Dimensionierung und Auslegung der Bauteile
  und Verdrahtungseinheiten hat an Hand der
  Übersichtsschaltpläne, Aggregate- und Messtellenlisten
  sowie externen Herstellervorgaben eigenverantwortlich
  durch den Auftragnehmer zu erfolgen. Vor
  Ausführung/Inbetriebnahme sind diese mit den
  Bauausführungen zu überprüfen.

  Leistungselektronische Baugruppen wie
  Frequenzumrichter, Softstarter u.a. sind, soweit
  verfügbar und nicht in Fabrikatelisten explizit
  gefordert, einheitlich von einem Hersteller
  einzusetzen. Soweit verfügbar, sind Bedien- und
  Parametrierungssoftware  einschließlich Systemkabel
  sind kostenfrei beizustellen.

  Bei Schwenk- und Drehantriebe mit Interface (Profibus
  DP/Profinet) liefert der Hersteller die zugehörige
  Gerätesteuerdatei. Alle anderen Antriebe sind über eine
  14poligen Steuerleitung anzuschließen und zu steuern.

  Bei allen Funktionsbaugruppen,
  Motorstarterkombinationen oder Messstromkreisen sind
  Ein- und Ausgangssignale (z.B. Ansteuerung,
  Rückmeldung, Endlagen, Thermoschalter u.a) über Relais
  von der SPS-Ebene zu entkoppeln.

**2.2.1 Einspeisebaugruppe bis 1250A Netz**
Einspeisebaugruppe bis 1250A  für Netzanschluss
bestehend aus:

1. Leistungsschalter
Ausführung: 3-polig
Montage:  Festeinbautechnik
Bemessungsspan.:400 VAC,
Bemessungsstrom: 1250A
KS-Schaltvermögen: 45 kA,
Schutz:  elektronische Überstromauslöser mit einstellbarem, stromabhängig verzögertem Überlastauslöser,mit
unverzögertem Kurzschlussauslöser
Interface:  Profinet
Antrieb:  Motorantrieb 230VAC
Zubehör:
- Arbeitsstromauslöser 230 VAC
- Hilfsschalter zur Fernanzeige
- Gestänge zur Bedienung bei offener und geschlossener
  Tür

Mit NOT-AUS-Schaltfunktion (Gelb-Rot) einschl.
Aussparung Schaltschranktür für Schalterantrieb mit
Stromschinenadapter als Systembaugruppe für
vorbeschriebens Stromschinensystem 1250A,

2. Multifunktionsmessgerät
Messung:  I,U, P, Q, S, Ws, Wq,f,h
Abmessungen: 96x96,
Einbautiefe: 42mm
Mess- u. Hilfssp.: L-N 196-255VAC; L-L 340-442VAC,
Netzfrequenz: 45 - 65 Hz
Nennstrom:  1/5A
Leistungsaufnahme: 0,2 VA
Schutzart:  Front IP50, Rückseite: IP20
Anzeige:  LCD-Grafikdisplay
Interface:  Profinet

Vorgabe Fabrikat/Typ: Janitza UMGXX
3. Stromwandler
als Drehstromsatz
Nennstrom:  1600A/1(5)A
Klasse:  0,5
Überstromfaktor: M5
Nennleistung:<3W
einschließlich:
- Kurzschlussklemmen
- Schienenhalterung
4. Blitzstrom-Überspannungsschutzeinrichtung
als Kombischutz Klasse A/B für TNS-Systeme
inkl. Vorsicherung NH00 und Meldekontakt

5. Anschlusssystem
- Anschlusssystem unten bis 5x 1x 240mm2 / je Phase/Neutralleiter
- Anschlusssystem oben als Stromschiene bis 2x40x10mm
mit folgenden Steuer- und Meldesignalen an/von SPS

SPS-Ausgangssignale
- Anzeige STÖRUNG Einspeisung
- SCHALTER Fern EIN
- SCHALTER Fern AUS
- Schalterverriegelung FERN

SPS-Eingangssignale
- Meldung Schalter EIN
- Meldung Schalter AUS
- Meldung AUSGELÖST
- Meldung Betriebsspannung STÖRUNG
- Meldung Überspannungsschutz STÖRUNG

einschließlich Einstellen/Parametrieren.
Menge: 1,000 St

**2.2.2 Einspeisebaugruppe bis 1250A (NEA)**
Einspeisebaugruppe bis 1250A
für externe Netzersatzaggreate NEA bestehend aus:

1. Leistungsschalter
Ausführung: 4-polig
Montage:  Festeinbautechnik
Bemessungsspann.: 400 VAC,
Bemessungsstrom: 1250A
KS-Schaltvermögen: 45 kA,
Schutz:  elektronische Überstromauslöser mit einstellbarem, stromabhängig verzögertem Überlastauslöser,mit
unverzögertem Kurzschlussauslöser
Interface: Profinet
Antrieb:  Motorantrieb 230VAC
Zubehör:
- Arbeitsstromauslöser 230 VAC
- Hilfsschalter zur Fernanzeige.
- Gestänge zur Bedienung bei offener und geschlossener
  Tür
einschl. Aussparung Schaltschranktür für
Schalterantrieb mit Stromschinenadapter als Systembaugruppe für vorbeschriebens Stromschinensystem bis 1250A,

2. Multifunktionsmessgerät
Messung:  I,U, P, Q, S, Ws, Wq,f,h
Abmessungen: 96x96,
Einbautiefe:  42mm
Mess- u. Hilfssp.: L-N 196-255VAC; L-L 340-442VAC,
Netzfrequenz: 45 - 65 Hz
Nennstrom:  1/5A
Leistungsaufnahme: 0,2 VA
Schutzart:  Front IP50, Rückseite: IP20
Anzeige:  LCD-Grafikdisplay
Interface:  Profinet

Vorgabe Fabrikat/Typ: Janitza UMGXX

3. Stromwandler
als Drehstromsatz
Nennstrom:  1600A/1(5)A
Klasse:  0,5
Überstromfaktor: M5
Nennleistung:<3W
einschließlich:
- Kurzschlussklemmen
- Schienenhalterung

4. Anschlusssystem
- Anschlusssystem unten bis 5x 1x 240mm2 / je Phase/Neutralleiter an Schraubbolzen und mechanischer Zugentlastung für 12 extern angeschlossene Einaderkabel
- Anschlusssystem oben als Stromschiene bis 2x40x10mm
- PE-Schraubbolzen

  mit folgenden Steuer- und Meldesignalen an/von SPS
SPS-Ausgangssignale
- Anzeige STÖRUNG Einspeisung
- SCHALTER Fern EIN
- SCHALTER Fern AUS
- Schalterverriegelung FERN
SPS-Eingangssignale
- Meldung Schalter EIN
- Meldung Schalter AUS
- Meldung AUSGELÖST
- Meldung Betriebsspannung STÖRUNG
- Meldung Überspannungsschutz STÖRUNG

Bei Nutzung der Netzersatzeinspeisung, müssen BHKW, Kompensationen und PV Anlagen abgeschaltet werden. Die dafür notwendige Schalttechnik hierfür ist durch weiter unten folgende Einbaugeräte vorzusehen.

einschließlich Einstellen/Parametrieren.
Menge: 1,000 St

**2.2.3 Lastabgangsgruppe bis 100A**
Lastabgangsgruppe bis 100A

mit Sicherungslaststrennschalter oder Schaltleiste Größe NH000 zur Versorgung von externen Baugruppen oder Anlagen.

Nennspannung:230/400VAC
Netzfrequenz: 50 Hz
Nennstrom: 100A
Schutzart: IP21
Kurzschlussfestigkeit:>50kA
Auslöseanzeige: Ja
Strommessung: Wandlersatz Drehstrom 400A/1(5)A, Klasse 0,5. Inkl. Leistungsmessumformer mit Profinetschnittstelle

einschließlich:
- Anschlusssystem Oben an Stromnschiene bis 1250A
- Anschlussystem Untern als Kabeldirektanschluss
inkl. allem erforderlichen Zubehör, mit
Stromschinenadapter als Systembaugruppe für
vorbeschriebens Stromschinensystem bis 1250A,
vertikale Stromschiene oder Kabel für max. Nennstrom
Sicherungseinsätze, Absicherung Spannungsmesskreis, Profinetleitung, Klemmen, Verdrahtungs- und
Befestigungsmaterial
liefern, montieren, anschließen und in Betrieb nehmen
Menge: 1,000 St

**2.2.4 Lastabgangsgruppe bis 160A**
Lastabgangsgruppe 160A

mit Sicherungslaststrennschalter oder Schaltleiste Größe NH00
zur Versorgung von externen Baugruppen oder Anlagen.

Nennspannung:230/400VAC
Netzfrequenz: 50 Hz
Nennstrom: 160A
Schutzart: IP21
Kurzschlussfestigkeit:>50kA
Auslöseanzeige: Ja
Strommessung: Wandlersatz Drehstrom 400A/1(5)A, Klasse 0,5. Inkl. Leistungsmessumformer mit Profinetschnittstelle

einschließlich:
- Anschlusssystem Oben an Stromnschiene 1250A
- Anschlussystem Untern als Kabeldirektanschluss

inkl. allem erforderlichen Zubehör, mit
Stromschinenadapter als Systembaugruppe für
vorbeschriebens Stromschinensystem bis 1250A,
vertikale Stromschiene oder Kabel für max. Nennstrom
Sicherungseinsätze, Absicherung Spannungsmesskreis, Klemmen, Verdrahtungs- und
Befestigungsmaterial
liefern, montieren und anschließen
Menge: 1,000 St

**2.2.5 Lastabgangsgruppe bis 250A**
Lastabgangsgruppe bis 250A

mit Sicherungslaststrennschalter oder Schaltleiste Größe NH01
zur Versorgung von externen Baugruppen oder Anlagen.

Nennspannung:230/400VAC
Netzfrequenz: 50 Hz
Nennstrom: 250A
Schutzart: IP21
Kurzschlussfestigkeit:>50kA
Auslöseanzeige: Ja
Strommessung: Wandlersatz Drehstrom 400A/1(5)A, Klasse 0,5. Inkl. Leistungsmessumformer mit Profinetschnittstelle

einschließlich:
- Anschlusssystem Oben an Stromnschiene bis 1250A
- Anschlussystem Untern als Stromschiene mit Anschlussbolzen

inkl. allem erforderlichen Zubehör, mit
Stromschinenadapter als Systembaugruppe für
vorbeschriebens Stromschinensystem bis 1250A,
vertikale Stromschiene oder Kabel für max. Nennstrom
Sicherungseinsätze, Absicherung Spannungsmesskreis, Profinetleitung, Klemmen, Verdrahtungs- und
Befestigungsmaterial
liefern, montieren, anschließen und inbetriebnehmen
Menge: 3,000 St

**2.2.6 Lastabgangsgruppe bis 400A**
Lastabgangsgruppe bis 400A

mit Sicherungslaststrennschalter oder Schaltleiste Größe NH02
zur Versorgung von externen Baugruppen oder Anlagen.

Nennspannung:230/400VAC
Netzfrequenz: 50 Hz
Nennstrom: 400A
Schutzart: IP21
Kurzschlussfestigkeit:>50kA
Auslöseanzeige: Ja
Strommessung: Wandlersatz Drehstrom 600A/1(5)A, Klasse 0,5. Inkl. Leistungsmessumformer mit Profinetschnittstelle.

einschließlich:
- Anschlusssystem Oben an Stromnschiene bis 1250A
- Anschlussystem Untern als Stromschiene mit Anschlussbolzen
inkl. allem erforderlichen Zubehör, mit
Stromschinenadapter als Systembaugruppe für
vorbeschriebens Stromschinensystem bis 1250A,
vertikale Stromschiene oder Kabel für max. Nennstrom
Sicherungseinsätze, Absicherung Spannungsmesskreis, Profinetleitung, Klemmen, Verdrahtungs- und Befestigungsmaterial.
liefern, montieren, anschließen und inbetriebnehmen
Menge: 2,000 St

**2.2.7 Lastabgangsgruppe bis 630A**
Lastabgangsgruppe bis 630A

mit Sicherungslaststrennschalter oder Schaltleiste Größe NH03 zur Versorgung von externen Baugruppen oder Anlagen.

Nennspannung:230/400VAC
Netzfrequenz: 50 Hz
Nennstrom: 630A
Schutzart: IP21
Kurzschlussfestigkeit:>50kA
Auslöseanzeige: Ja
Strommessung: Wandlersatz Drehstrom 800A/1(5)A, Klasse 0,5. Inkl. Leistungsmessumformer mit Profinetschnittstelle

einschließlich:
- Anschlusssystem Oben an Stromnschiene bis 1250A
- Anschlussystem Untern als Stromschiene mit
  Anschlussbolzen
inkl. allem erforderlichen Zubehör, mit
Stromschinenadapter als Systembaugruppe für
vorbeschriebens Stromschinensystem bis 1250A,
vertikale Stromschiene oder Kabel für max. Nennstrom
Sicherungseinsätze, Absicherung Spannungsmesskreis, Profinetleitung, Klemmen, Verdrahtungs- und
Befestigungsmaterial
liefern, montieren, anschließen und inbetriebnehmen
Menge: 1,000 St

**2.2.8 Verriegelung Einspeisebaugruppen**
Verriegelung Netz-/Notstromeinspeisung

Liefern und betriebsfertiges Herstellen einer gegenseitigen Verriegelung zwischen Netz- und NEA-Einspeiseleistungsschalter zur sicheren Verhinderung eines Parallelbetriebes von Netz und mobilem Netzersatzaggregat.

Technische Anforderungen:

- Netz-Einspeiseleistungsschalter 3-polig
- NEA-Einspeiseleistungsschalter 4-polig
- Gegenseitige mechanische Verriegelung der beiden Leistungsschalter
- Zusätzliche elektrische Verriegelung über Hilfskontakte der Leistungsschalter
- Gleichzeitiges Einschalten beider Einspeisungen muss konstruktiv verhindert werden
- Schaltzustand beide Einspeisungen AUS muss möglich sein
- Verriegelungsfunktion unabhängig von SPS bzw. PLS
- Rückmeldung der Schaltstellungen EIN/AUS beider Leistungsschalter an die zentrale SPS
- Einschließlich aller erforderlichen Verriegelungsbauteile, Hilfskontakte, Steuerleitungen, Klemmen, Verdrahtungen und Befestigungsmaterialien
- Vollständig montiert, verdrahtet, geprüft und betriebsfertig
Menge: 1,000 St

*Hinweis: Vorbemerkung Messtromkreise*
Vorbemerkung Messtromkreise

Die nachfolgend beschriebenen Funktionsbaugruppen oder
Messstromkreise sind als komplette Funktionseinheit
(ohne Messgeräte selbst) gemäß vorgegebenen, zu
erstellenden Typschaltbildern oder anderweitigen
Spezifikationen anzubieten und aufzubauen.

Hierzu gehören:
- Anschluss an die Spannungsversorgung 230VAC oder
  24VDC
- Überstrom- und Kurzschlussschutzeinrichtungen
- Interface- und Relaiskoppellungen von/zu SPS
- Steuerstromkreise für Hand/Automatikbedienung
- Trennverstärker (Ex oder NonEx) für Analogsignale
  (0)4-20mA

Die Messgeräte selbst sind im Titel "Messtechnik", die
Hardware für SPS-Ein-/Ausgänge im Titel
"Automatisierungstechnik" ausgeschrieben.

Die Funktionseinheiten sind komplett mit allem
erforderlichem Zubehör und Befestigungsmaterial,
einschließlich aller erforderlichen Hilfsrelais,
elektr. Versorgungs- oder Speisebaugruppen, Koppel- und
Interfacerelais und der Schnittstelle zur SPS-Steuerung
zu kalkulieren, auszulegen und anzubieten. Überstrom-
und Kurzschlussschutzeinrichtungen sind, so nicht
anders gefordert, in sicherungsloser Technik
auszuführen.

Die korrekte Dimensionierung und Auslegung der Bauteile
und Verdrahtungseinheiten hat an Hand der
Übersichtsschaltpläne, Aggregate- und Messtellenlisten
sowie externen Herstellervorgaben eigenverantwortlich
durch den Auftragnehmer zu erfolgen. Vor
Ausführung/Inbetriebnahme sind diese mit den
Bauausführungen zu überprüfen.

Die Baugruppen und Messtechnik ist, so nicht in
Fabrikatelisten explizit gefordert oder in den
Leistungspositionen vorgegeben, einheitlich von einem
Hersteller einzusetzen. Soweit verfügbar, sind Bedien-
und Parametrierungssoftware einschließlich Systemkabel
kostenfrei beizustellen.

**2.2.9 Messstromkreis T**
Messstromkreis T für Temperaturmessung

Messung Typ:PT100/PT1000
Messsignal: 4-20mA (passiv)
Nennspannung: 24VDC
Absicherung: Leitungsschutzschalter 2C2A
Anzeige:  entfällt
Ex-Schutz: NonEx
Trennverstärker: ja

mit folgenden Steuer- und Meldesignalen an/von SPS
gemäß Typschaltbild, jedoch mindestens

SPS-Ausgangssignale
- keine

SPS-Eingangssignale
- Analogwert 4-20mA
- Sicherung STÖRUNG

inkl. allem erforderlichen Zubehör, Vorsicherung,
Sicherungseinsätze, Klemmen, Verdrahtungs- und
Befestigungsmaterial.
Menge: 2,000 St

#### Abschnitt 2.3 Einbaugeräte

*Hinweis: Vorbemerkung Einbaugeräte*
Vorbemerkung Einbaugeräte

Nachfolgend ausgeschriebene Einbaugeräte sind für den
Einbau in NS-Schaltanlagen, Steuer- und
Unterverteilungen und sonstige elektrotechnische
Anlagen vorgesehen, soweit sie nicht über die einzelnen
Baugruppenpositionen anzubieten sind.

Die angebotenen Preise gelten für bauseits und
nachträglich einzubauende Einbaugeräte.

Alle Typen von Reiheneinbaugeräte sind, soweit
technisch möglich, von einem Hersteller anzubieten und
einzubauen.

**2.3.1 Universal-Messgerät**
Universal-Messgerät

für Schalttafeleinbau, mit Uhr und Datenspeicher zur
Messung von:
- Strom, Spannung, Spannung mit/gegen N,
- Kurzzeitunterbrechungen (10ms),
- Wirkarbeit (ohne Rücklaufsperre),
- Wirkarbeit (Bezug),
- Wirkarbeit (Lieferung),
- Blindarbeit (induktiv/kapazitiv)
- Wirkleistung (Bezug/Lieferung),
- Blindleistung (Q0),
- Scheinleistung,
- Leistungsfaktor,
- Frequenz,
- Klirrfaktor U und I,
- Teilschwingungen ungerade (U und I 1-15),
- K-Faktor,
- Betriebsstundenzähler

Frontabmessungen: 96x96mm
Einbautiefe: max. 70 mm

Das Gerät ist ausgerüstet mit:

- LCD-Großanzeige (73mm x 91 mm) mit gleichzeitiger Darstellung von 3 Messwerten
- Messwertauswahl für Messwert-Anzeigen und automatische Weiterschaltung
- Standard-Messwertanzeigen und programmierbare Messwertanzeigen
- Ereignisspeicher, Datenspeicher Mittelwerte, Min/Max-Werte
- Effektivwertspeicher, Periodenspeicher (KU/Überstrom)
- 2 digitale Eingänge konfigurierbar über Logikfunktionen (auch für Impulse S0 max. 20Hz)
- 2 digitale Ausgänge konfigurierbar über Logikfunktionen (auch für Impulse S0 max. 20Hz)
- Schnittstellen: Profinet

Messpannung: L-N 50V  500V AC, L-L 90V - 870V AC
Hilfsspannung: L-N 85 - 265V AC; 120 - 370V DC
Netzfrequenz: 45-65 Hz,
Leistungsaufnahme: 9 VA
Nennstrom bei 5(6A):1,2A
Ansrechstrom: 5mA
Messgenauigkeit: Strom u. Spannung: +-0,2% vMb,
Strom N:  0,6% vMb,
Wirk-/Blindarbeit: Klasse 1

inkl. Programmier- und Auslesesoftware

Vorgabe Fabr./Typ: Janitza UMGXX

in Schranktür einbauen, einschließlich
Einstellen/Parametrieren
Menge: 1,000 St

**2.3.2 Stromwandler bis 400/1(5)A**
Stromwandler als Drehstromsatz

Nennstrom: bis 400A/1(5)A
Klasse:  0,5
Überstromfaktor: M5
Nennlesitung:< 3W

einschließlich:
- Kurzschlußklemmen
- Schienenhalterung

liefern, montieren und anschließen
Menge: 1,000 St

**2.3.3 Stromwandler bis 800/1(5)A**
Stromwandler als Drehstromsatz

Nennstrom: bis 800A/1(5)A
Klasse:  0,5
Überstromfaktor: M5
Nennlesitung:< 3W

einschließlich:
- Kurzschlußklemmen
- Schienenhalterung

liefern, montieren und anschließen
Menge: 1,000 St

**2.3.4 Sicherungslaststrennschalter bis NH00**
Sicherungslaststrennschalter oder Schaltleiste bis Größe 00
zur Versorgung von externen Baugruppen oder Anlagen.

Nennspannung:230/400VAC
Netzfrequenz: 50 Hz
Nennstrom: 160A
Schutzart: IP21
Kurzschlussfestigkeit:>50kA
Auslöseanzeige: Ja
Strommessung: Ja
Anzeige:  ---

inkl. allem erforderlichen Zubehör, mit
Stromschinenadapter als Systembaugruppe für
vorbeschriebens Stromschinensystem bis 1250A, vertikale
Stromschiene oder Kabel für max. Nennstrom
Sicherungseinsätze, Klemmen, Verdrahtungs- und
Befestigungsmaterial.
liefern, montieren und anschließen.
Menge: 2,000 St

**2.3.5 Sicherungslaststrennschalter bis NH02**
Sicherungslaststrennschalter oder Schaltleiste bis Größe 02
zur Versorgung von externen Baugruppen oder Anlagen

Nennspannung:230/400VAC
Netzfrequenz: 50 Hz
Nennstrom: 400A
Schutzart: IP21
Kurzschlussfestigkeit:>50kA
Auslöseanzeige: Ja
Strommessung: Ja
Anzeige:  ---

incl. allem erforderlichen Zubehör, mit
Stromschinenadapter als Systembaugruppe für
vorbeschriebens Stromschinensystem bis 1250A, vertikale
Stromschiene oder Kabel für max. Nennstrom
Sicherungseinsätze, Klemmen, Verdrahtungs- und
Befestigungsmaterial.
liefern, montieren und anschließen.
Menge: 1,000 St

**2.3.6 Sicherungslaststrennschalter bis NH03**
Sicherungslaststrennschalter oder Schaltleiste bis Größe 03
zur Versorgung von externen Baugruppen oder Anlagen.

Nennspannung:230/400VAC
Netzfrequenz: 50 Hz
Nennstrom: 630A
Schutzart: IP21
Kurzschlussfestigkeit:>50kA
Auslöseanzeige: Ja
Strommessung: Ja
Anzeige:  ---

inkl. allem erforderlichen Zubehör, mit
Stromschinenadapter als Systembaugruppe für
vorbeschriebens Stromschinensystem bis 1250A, vertikale
Stromschiene oder Kabel für max. Nennstrom
Sicherungseinsätze, Klemmen, Verdrahtungs- und
Befestigungsmaterial.
liefern, montieren und anschließen.
Menge: 1,000 St

**2.3.7 Sicherungsunterteil bis D0-63A 3polig**
Sicherungsunterteil
Für Einzel- oder Schienenmontage

Größe:  D0/D01/D02
Nennstrom: 63A
Polzahl:  3
Auslösecharakteristik: gL
Schaltvermögen: 50kA
Nennspannung: 230/400V

inkl. Sicherungen nach Vorgabe
liefern, montieren und anschließen.
Menge: 2,000 St

**2.3.8 Netzüberwachungsrelais, 400 V, 4-pol.**
Netzüberwachungsrelais, 4-pol. zur Überwachung der Energieeinspeisung, Überwachung in allen 3 Phasen+N, 400 V ohne Hilfsspannung, Ansprechwert und Abfallwert einstellbar, mit potentialfreiem Wechslerkontakt (230 V AC, 6 A) für Fernmeldung, liefern und betriebsfertig montieren.
Menge: 1,000 St

**2.3.9 Spannungsüberwachungsrelais 24 V**
Spannungsüberwachungsrelais, 1-pol. zur Überwachung der Steuerspannung, 24 V ohne Hilfsspannung, Ansprechwert und Abfallwert einstellbar, mit potentialfreiem Wechslerkontakt (230V AC, 6 A) für Fernmeldung, liefern und betriebsfertig montieren.
Menge: 1,000 St

**2.3.10 Selektivitätsmodul 24V DC 10A**
Modul mit Selektivität und schnelle Fehlerortung in 24-V-Abzweigen.

Zuverlässige Abschaltung bei Überlastung unabhängig von der Kabellänge oder Kabelquerschnitten

4 Verbraucherabzweige pro Modul mit individuell einstellbarem maximalen Strom für jeden Ausgang

LEDs für schnelle vor Ort Fehlerlokalisierung und Einzelkanalmeldung.

Fernrückstellung von einer zentralen Position aus möglich.

Selektivitätsmodul zur Installation für DIN-Tragschienen:

Eingangsspannung/strom: 24V DC / 40A
Ausgangsspannung/strom  24V DC / 10 A
Anzahl der Ausgänge: 4
0,5-Schwellwert einstellbar: 3-10A

Inklusive dazugehörigem Sockel zur Montage auf Hutschiene.

Liefern und betriebsfertig montieren.
Menge: 1,000 St

**2.3.11 Kleintrafo 400/230 VAC- 500VA**
Kleintransformator VDE 0550 Teil 3 als Steuertransformator, 3 phasig, Eingangswicklung mit Anzapfung bei +- 5 % der Nennspannung, Frequenz 50/60 Hz, Schutzklasse I, Schutzart IP 20,
Nenneingangsspannung 400 V,
Nennausgangsspannung 230 V,
Nennleistung 500 VA,
Mit Transformatorschutzschalter eingangsseitig sowie Motorschutzschalter ausgangsseitig.
Überspannungsschutz mit Fernmeldekontakt
liefern und betriebsfertig montieren.
Menge: 1,000 St

**2.3.12 Netzteil 20 A inkl. USV**
Stromversorgungsgerät
Netzspannung:  400 V, DS
Nennausgangsspan.: DC 24 V,+_3%
Nennstrom: 20 A,
Ladestrom an Direktskala einstellbar 0 bis 20 A, Ladespannung an
Direktskala einstellbar 20 bis 30 V.
Restwelligkeit kleiner 5 m Vss
für Schaltschrankeinbau.

Mit Meldemodul, anbaubar an Grundgerät
mit pot.freie Meldekontakte
"Ausgangsspannung o.k."
"Betriebsbereitschaft o.k."

Mit DC-USV-Modul für unterbrechungsfreie Stromversorgung und Akkumanagment.

Inkl. 24V Versorgung über zwei NS-HV Schienen mittels Leistungsdioden getrennt zur Versorgung der 24V Steuertechnik (SPS, Relais etc.).
Menge: 1,000 St

**2.3.13 Koppelrelais 4W 24VDC**
Koppelrelais DIN VDE 0435-201

Nennbetätig.-Sp.:24VDC
Kontaktausführung: 4W
Nennschaltstrom: 5A AC
Isolationssp: 250 VAC
Baubreite: 15mm
Zubehör:
- Sockel (b.Bed.)
- Schutzbeschaltung

mit Stellungsanzeige, mit Sockel oder Sockelklemmen und
Einbauzubehör, liefern und betriebsfertig montieren.
Menge: 5,000 St

**2.3.14 Koppelrelais 2W, 230VAC**
Koppelrelais DIN VDE 0435-201

Nennbetätig.-Sp.:230VAC
Kontaktausführung: 4W
Nennschaltstrom: 5A AC
Isolationssp: 250 VAC
Baubreite: 15mm
Zubehör:
- Sockel (b.Bed.)
- Schutzbeschaltung

mit Stellungsanzeige, mit Sockel oder Sockelklemmen und
Einbauzubehör, liefern und betriebsfertig montieren.
Menge: 5,000 St

**2.3.15 Leistungsschütz bis 4 kW**
Leistungschütz mit Bemessungsschaltleistung bis 4 kW.

Steuerspeisespannung 230 V AC, fingersicher DIN VDE 0106-100, Bemessungsbetriebsspannung 400 V AC, mit beidseitiger Klemmenabdeckung bzw. Berührungsschutz.
Menge: 2,000 St

**2.3.16 Fehlerstromschutzschalter bis 63/30 4p**
Fehlerstromschutzschalter
für Wechsel- und pulsierende Gleichfehlerströme,

Anschluss: 4polig
Nennstrom: bis 63A
Nennfehlerstrom: 30mA,
Nennspannung:230/400V 50-60Hz

liefern, montieren und anschließen.
Menge: 1,000 Stck

**2.3.17 Fehlerstromschutzschalter bis 25/30 4p**
Fehlerstromschutzschalter
für Wechsel- und pulsierende Gleichfehlerströme,

Anschluss: 4polig
Nennstrom: bis 25A
Nennfehlerstrom: 30mA,
Nennspannung:230/400V 50-60Hz

liefern, montieren und anschließen.
Menge: 1,000 Stck

**2.3.18 FI-Schalter, 2-polig**
Fehlerstromschutzschalter, Maße DIN 43880, fingersicher DIN VDE 0106-100,
für Wechsel- und pulsierende Gleichfehlerströme nach DIN VDE 0664-1,
Bemessungsstrom 16-40 A,
Bemessungsfehlerstrom 30 mA,
1-polig + N, 400 V AC,
liefern und betriebsfertig montieren, inkl. Sammelschienenanschluss und Zubehör.
Menge: 2,000 St

**2.3.19 Leitungsschutzschalter bis 32A C 3polig**
Leitungsschutzschalter

Nennstrom: bis 32A
Polzahl:  3
Auslösecharakteristik: C
Schaltvermögen: 10kA
Nennspannung:230/400V

liefern, montieren und anschließen.
Menge: 2,000 Stck

**2.3.20 Leitungsschutzschalter bis 16A B 3polig**
Leitungsschutzschalter

Nennstrom: bis 16A
Polzahl:  3
Auslösecharakteristik: B
Schaltvermögen: 10kA
Nennspannung:230/400V

liefern, montieren und anschließen.
Menge: 3,000 Stck

**2.3.21 Leitungsschutzschalter bis 16A B 1polig**
Leitungsschutzschalter

Nennstrom: bis 16A
Polzahl:  1
Auslösecharakteristik: B
Schaltvermögen: 10kA
Nennspannung:230/400V

liefern, montieren und anschließen.
Menge: 5,000 Stck

**2.3.22 Leitungsschutzschalter bis 10A B 1polig**
Leitungsschutzschalter

Nennstrom: bis 10A
Polzahl:  1
Auslösecharakteristik: B
Schaltvermögen: 10kA
Nennspannung:230/400V

liefern, montieren und anschließen.
Menge: 2,000 Stck

**2.3.23 Leitungsschutzschalter bis 6A B 1polig**
Leitungsschutzschalter

Nennstrom:  bis 6A
Polzahl:  1
Auslösecharakteristik: B
Schaltvermögen: 10kA
Nennspannung:230/400V

liefern, montieren und anschließen.
Menge: 4,000 Stck

**2.3.24 Leitungsschutzschalter bis C2A 1polig**
Leitungsschutzschalter

Nennstrom: bis 2A
Polzahl:  1
Auslösecharakteristik: C
Schaltvermögen: 10kA
Nennspannung:230/400V

liefern, montieren und anschließen.
Menge: 3,000 Stck

**2.3.25 Motorschutzschalter bis 1,6A**
Motorschutzschalter

Nennstrom: 1,0-1,6A
Nennspannung: 400V
Polzahl:  3
Schaltvermögen: 50kA
Hilfsschalter:1S/1O

liefern, montieren, anschließen und auf Gerätenennstrom
einstellen.
Menge: 1,000 Stck

**2.3.26 Motorschutzschalter bis 4,0A**
Motorschutzschalter

Nennstrom: 2,5-4,0A
Nennspannung: 400V
Polzahl:  3
Schaltvermögen: 50kA
Hilfsschalter:1S/1O

liefern, montieren, anschließen und auf Gerätenennstrom
einstellen.
Menge: 1,000 Stck

**2.3.27 Motorschutzschalter bis 6,3A**
Motorschutzschalter

Nennstrom: 4,0-6,3A
Nennspannung: 400V
Polzahl:  3
Schaltvermögen: 50kA
Hilfsschalter:1S/1O

liefern, montieren, anschließen und auf Gerätenennstrom
einstellen.
Menge: 1,000 Stck

**2.3.28 Motorschutzschalter bis 16A**
Motorschutzschalter

Nennstrom: 10-16A
Nennspannung: 400V
Polzahl:  3
Schaltvermögen: 50kA
Hilfsschalter:1S/1O

liefern, montieren, anschließen und auf Gerätenennstrom
einstellen.
Menge: 1,000 Stck

**2.3.29 Hilfsschalter für LSS+MSS**
Hilfsschalter für Leitungsschutzschalter und Motorschutzschalter

Nennstrom: 2A
Polzahl:  1S/1O
Nennspannung:230/400V

liefern, montieren und anschließen.
Menge: 20,000 Stck

**2.3.30 Trennverstärker**
Trennverstärker mit Sollwerteinstellung für 2/3-Leiter-Messumformer

Signaleingang:0/4-20mA
Signalausgang:0/4-20mA, einstellbar,
  transparent fürHART-Protokoll
Bürde:  < 500Ohm bei 20mA
Verstärkungsfehler:<0,1%
Linearitätsbereich:-2 - +110%
Restwelligkeit:<0,1%
Grenzfrequenz:> 1kHz
Sollwertvorgabe: keine
Überspannungsschutz: integriert 1,5kV
Trennung: 3-Port, Klasse 1
Ex-Schutzklasse: NonEx
Hilfsenergie: 24VDC
Breite:  max. 12,5 mm
  (Klemmen- oder Anreihgehäuse)

liefern, montieren, anschließen und parametrieren.
Menge: 1,000 St

**2.3.31 Überspannungsableiter Geräteschutz**
Netz-Geräteschutz als Ableiter zum Schutz einseitig geerdeter Stromkreise mit 230 V. Betriebsspannung und Nennströmen bis 26 A gegen Überspannungen, mit Scheibenvaristoren zur Begrenzung von Quer- und Längsspannungen, als zweiteiliger Aufbau mit Beschriftungsmöglichkeit am Schutzstecker und am Basiselement.

Die Schutzwirkung der Bauelemente im Schutzstecker ist mit einem Tester prüfbar.

Anschlussquerschnitt feindrähtig
der Zuleitungen (IN)  2,5 mm2
der Verbraucherzuleitung (QUT) 2,5 mm2
Montage auf TragschieneDIN EN 50 022
  DIN EN 50 035

Das Basiselement kontaktiert bei der Montage elektrisch leitend mit dem Potential der Tragschiene.

Nennableitstoßstrom (8/20)10 kA
Grenzableitstoßstrom (8/20)10 kA
Schutzpegel  typgebunden

Liefern und betriebsfertig montieren.
Menge: 1,000 St

**2.3.32 Überspannungsschutz MSR-Technik**
Steckbarer Überspannungsschutz- Kaskade für Quer- und Längsspannungsschutz von MCR-Kreisen für AC oder DC je nach Bedarf, bestehend aus:

Basiselement zur Installation auf allen DIN EN-Tragschienen. Der PE-Kontakt zur Tragschiene ist mit der Montage in einem Arbeitsgang herzustellen.
Steckerteil mit unvermaschten Fein-, Mittel- und Grobschutz-Bauelementen, nach Spannungsebenen kodiert, unterbrechungsfreies, impedanzneutrales Stecken und Ziehen; prüfbar mit sep. Testgerät.

Nennableitstoßstrom(8/20)10 kA
Nennstrom  2 A
Spannungsbegrenzungtypgebunden

Für 4-20 mA Messkreise. Mit EMV-Federklemme.

Liefern und betriebsfertig montieren.
Menge: 1,000 St

**2.3.33 Einbausteckdose 230V/16A**
Einbausteckdose als REG 1-fach/ mit Schutzkontakt,

Nennstrom: 16 A,
Nennspannung: 230 V AC

liefern, montieren und anschließen.
Menge: 2,000 Stck

**2.3.34 Kleinmaterial**
*** Pauschalposition
Pauschale für Material zum Einbau und zur Verkabelung der Schaltschrankkomponenten, sofern nicht bereits in der Einzelposition berücksichtigt
Menge: 1,000 psch

#### Abschnitt 2.4 Automatisierungstechnik

*Hinweis: Vorbemerkung Cybersecurity Automatisierungstechnik*
Die Kläranlage Schramberg unterliegt den Anforderungen im Zusammenhang mit NIS2. Neu eingesetzte Automatisierungs- und Netzwerkkomponenten sind daher unter Berücksichtigung des Stands der Technik, der einschlägigen BSI-Empfehlungen sowie der anwendbaren Anforderungen der IEC 62443 auszuwählen.
Die Komponenten müssen für den Einsatz in industriellen OT-Netzwerken geeignet, updatefähig und für eine spätere Segmentierung der Netzwerkstruktur vorbereitet sein. Insbesondere sind bei Netzwerkkomponenten Funktionen zur VLAN-Segmentierung, sicheren Administration, Diagnose und Zugriffsbeschränkung vorzusehen.
Die vollständige Anpassung der bestehenden IT-/OT-Netzwerkstruktur ist nicht Bestandteil dieser Maßnahme. Die neu errichteten Systeme dürfen einer späteren Umsetzung eines ganzheitlichen OT-Sicherheitskonzeptes jedoch nicht entgegenstehen.

*Hinweis: SPS-Stationen*

**2.4.1 SPS Automatisierungsbaugruppe**
SPS Automatisierungsbaugruppe zur Realisierung der Steuerfunktionen

Interface:  min. 1x Profinet
zum Einbau in einen Schaltschrank. Inkl. Memory Card mind. 4GB, Komplett auf Klemmleiste verdrahtet und geprüft.

Die Anzahl der erforderlichen Baugruppenträger,
internen Busverlängerungen, zusätzlichen
Stromversorgungen, Einspeiseklemmen u.a. hat der Bieter
anhand der Anzahl der Ein-/Ausgänge, mögl.
Adresssierungsbereiche, basierend auf die Angaben im LV
und den Typschaltbildern, selbst zu ermitteln.

Vorgabe Fabrikat/Typ:  SIEMENS S7-1511-1PN oder besser

liefern montieren und anschließen.
Menge: 1,000 St

**2.4.2 Kommunikationsmodul**
Kommunikationsprozessor
für SPS Automatisierungsbaugruppe

Interface:  Profinet
Schnittstelle: RJ45 IE

als Erweiterung zu einer bestehenden SPS S7-15xx zum Einbau in einen Schaltschrank.

Vorgabe Fabrikat/Typ:  SIEMENS S7-CP1543-1

Inkl. anteiligen Geräteträger und Montagematerial liefern, montieren, anschließen und programmieren/parametrieren
Menge: 1,000 St

**2.4.3 Netzwerkswitch 5x RJ45, 3xLWL, managed**
Managed Industrial Ethernet Switch inkl. LWL-Abschluss

VLAN-fähig nach IEEE 802.1Q, zur Vernetzung und Segmentierung von Industrial-Ethernet-/PROFINET-Netzwerken.

Schnittstellen:
Elektrisch: 5 × RJ45-Buchse, 10/100 Mbit/s
Optisch: 3 × LWL-Schnittstelle, 100 Mbit/s

Unterstützung von VLAN sowie Netzwerkdiagnose und Managementfunktionen.

Liefern, betriebsfertig montieren, anschließen, parametrieren und in Betrieb nehmen.

Einschließlich:

- Erforderlicher LWL-Spleiß-/Abschlussbox
- LWL-Kupplungen und Pigtails passend zum eingesetzten Fasertyp
- sämtlicher erforderlicher Spleißarbeiten inkl. Spleißschutz und Faserablage
- erforderlicher LWL-Patchkabel zwischen Spleißbox und Switch
- erforderlicher Ethernet-Patchkabel
- sämtlicher Steck-, Anschluss-, Befestigungs- und Kleinmaterialien
  Beschriftung und Kennzeichnung der LWL-Verbindungen und Ports
- Parametrierung des Switches einschließlich VLAN-Konfiguration nach Vorgabe des AG
- Prüfung der LWL-Verbindungen einschließlich Messung und Messprotokoll
- Funktionsprüfung und vollständiger Inbetriebnahme

  Fabrikat/Typ: Siemens / SCALANCE XB205-3
Menge: 1,000 St

**2.4.4 Netzwerkswitch 16xRJ45 unmanaged**
unmanaged IE Switch, 16x 10/100 Mbit/s RJ45 Ports, LED-Diagnose, Fehlermelde- Kontakt mit Set-Taster, redundante Spannungsversorgung

Schnittstellen:
Elektrisch 16 x RJ45-Buchse, (10/100 Mbit/s)

Liefern und betriebsfertig montieren und anschließen.

Fabrikat/Typ: Siemens / Scalance XC116
Menge: 1,000 St

**2.4.5 LWL-Spleissbox 4x 2x SC-Duplex**
LWL-Spleissbox für Schaltschrankmontage auf Hutschine mit integrierte Spleissraum einschließlich Pigtails und Spleißschutz.

Anschluss: 4x 2x SC-Duplex (oder ST/FBOC)
einschließlich LWL-Stecker, Typ ST oder SC nach Vorgabe
Die Anschlüssse sind kabel- und fasergerecht zu kennzeichen!

liefern und montieren
Menge: 2,000 St

**2.4.6 Profinet-Stecker bis 10/100MBits/s**
Profinet-Stecker bis 10/100MBits/s
Liefern und betriebsfertig montieren und anschließen.
Menge: 4,000 St

**2.4.7 LWL-Spleiss + Stecker SC/ST**
LWL-Spleiss

Zur Steckerkonfektionierung und Kabelverbindung für
Gradientenfaser G50/125 einschließlich LWL-Stecker Typ
SC oder ST vor Ort ansgeschlossen (gespleisst), mit
Zugentlastung und Spleissschutz

mit Spleissgerät herstellen
Menge: 16,000 St

**2.4.8 LWL Einmessen/Prüfen Link**
Einmessen/Prüfen LWL-Link

zum Nachweis der Einhaltung der einzelnen Netz- bzw.
Link- Spezifikationen gemäß ISO/IEC 11801 (E/A2) und
DIN 44312-5 (E) sowie in Anlehnung an die EN 50173 für
Link-E. Zu verwenden sind für opt. Links zertifizierte
LAN-Tester. Für die Messung anzugeben sind:
- Errichterfirma,
- Name und Firma des Messenden
- Datum/Zeit der Messung
- Bezeichnung der Kabeltypen, Faseranzahl, Patchfelder und Ports
- Angabe des Messgerätetyps
- Angabe Messbereich (Wellenlängenbereich)
- Anzahl Messwerte/Messreihe

Folgende Parameter sind für jeden optischen Link beidseitig zu messen:
- Länge
- opt. Dämpfung
- opt. Rückflussdämpfung
- Laufzeitverzögerung (ggf. berechnet)

Die Messungen sind, fasertypabhängig, mit folgenden
Wellenlängen vorzunehmen:
- 850 nm
- 1300 nm
- 1310 nm
- 1550 nm

Link messen, einschließlich Erstellen Meßprotokoll
(für wellenlängenabh. Werte graphisch)
Menge: 8,000 St

*Hinweis: E/A Baugruppen*
E/A Baugruppen

Die Anschlussmodule, einschl. Leitungsverbindungen sind in die nachfolgenden Positionen mit einzurechnen. Auf der Montageplatte muss weiterhin die Möglichkeit zur Rangierung von Prozesssignalen bestehen.

**2.4.9 Digitale Eingangsbaugruppe 32DE**
Digitale Eingangsbaugruppe für o.g. SPS

Eingangsspannung: 24 V DC
Potentialtrennung über Optokoppler
Anzahl der Eingänge: 32
Inkl. anteiligen Geräteträger

Liefern und betriebsfertig montieren und anschließen.
Menge: 1,000 St

**2.4.10 Digitale Ausgangsbaugruppe 32DA**
Digitale Ausgangsbaugruppe für o.g. SPS

Ausgangsspannung: 24 V DC
Potentialtrennung über Relais
Anzahl der Ausgänge: 32
Inkl. anteiligen Geräteträger und Netzgerät

Liefern und betriebsfertig montieren und anschließen.
Menge: 1,000 St

**2.4.11 Analoge Eingangsbaugruppe 8AE**
Analoge Eingangsbaugruppe für o.g. SPS

Eingangssignal: 4 - 20 mA
Potentialtrennung
Anzahl der Eingänge: 8
Inkl. anteiligen Geräteträger und Netzgerät

Liefern und betriebsfertig montieren und anschließen.
Menge: 1,000 St

**2.4.12 Analoge Ausgangsbaugruppe 8AA**
Analoge Ausgangsbaugruppe für o.g. SPS
Eingangssignal: 4 - 20 mA
Potentialtrennung
Anzahl der Ausgänge: 8
Inkl. anteiligen Geräteträger und Netzgerät

Liefern und betriebsfertig montieren und anschließen.
Menge: 1,000 St

*Hinweis: E/A Baugruppen dezentrales Pheripheriesystem*
E/A Baugruppen - ET200S

Die Ein-/Ausgabebaugruppen sollen frontseitig angeschlossen und über Kabel mit dem Anschlussmodul verbunden werden.

Die Anschlussmodule sind auf der Montageplatte des Schaltschrankes zu montieren. Die Prozesssignale sollen direkt auf die Klemmen der Anschlussadapter aufgelegt werden.

Die Anschlussmodule, einschl. Leitungsverbindungen sind in die nachfolgenden Positionen mit einzurechnen. Auf der Montageplatte muss weiterhin die Möglichkeit zur Rangierung von Prozesssignalen bestehen.

**2.4.13 Interfacemodul**
Dezentrale Peripherie zur Realisierung der Steuerfunktionen, als Erweiterung der bestehenden Speicherprogrammierbaren Steuerung, zum Einbau in einen Schaltschrank, inkl. Profilschiene und komplett auf Klemmleiste verdrahtet und geprüft.

Grundsätzlich gelten die allgemeinen Bedingungen wie bei der Automatisierungsstation der vorangegangenen Position.

Die Versorgung und Absicherung externer Verbraucher erfolgt in der Schaltanlage.

Die dezentrale Peripherie  muss eine Netzwerk -Schnittstelle besitzen. Die Schnittstelle dient als Datenbus für die Kommunikation zwischen beiden Geräten. Untergeordnete Geräte (Bediengeräte, Multifunktionsmessgeräte, sonstige Messgeräte etc.) werden über die dezentrale Peripherie angebunden.

In die Position sind alle erforderlichen Interfacemodule für die Erweiterung der dezentrale Baugruppe, die erforderlichen Verbindungleitungen, alle erf. SPS-Netzgeräte (Power Modul) und Baugruppenträger einzukalkulieren. Bei der Auslegung der Einheiten ist dabei von der nachfolgend beschrieben Anzahl von E/A-Erweiterungen auszugehen.

Die Baugruppe ist zu liefern und betriebsfertig zu montieren.

Fabrikat: Siemens ET 200SP - IM 155-6 PN
Menge: 1,000 St

**2.4.14 Digitales Eingangsmodul I:16**
Digitales Eingangsmodul für o.g. Interfacemodul

Eingangsspannung: 24 V DC
Anzahl der Eingänge: 16

Mit Statusanzeige
Material: PPE / PPE GF10
Befestigung: Profilschiene 35mm

Inkl. anteiligen Geräteträger und Netzgerät

Liefern und betriebsfertig montieren und anschließen.
Menge: 1,000 St

**2.4.15 Digitales Ausgangsmodul O:16**
Digitales Ausgangsmodul für o.g. Interfacemodul

Ausgangsspannung: 24 V DC
Anzahl der Ausgänge: 16

Mit Statusanzeige
Kurzschlussschutz des Ausgangs (elektronisch)
Material: PPE / PPE GF10
Befestigung: Profilschiene 35mm

Inkl. anteiligen Geräteträger und Netzgerät

Liefern und betriebsfertig montieren und anschließen.
Menge: 1,000 St

#### Abschnitt 2.5 Software SPS

*Hinweis: SPS-Steuerungssoftware*
Vorbemerkung SPS-Steuerungssoftware
für NS-Schaltanlage, Last-/Energiemanagement und
Datenanbindung an OPC-Server

Die Steuerungsabläufe sind gemäß Lastenheft oder Vorgabe zu programmieren und mit der Verfahrenstechnik / Maschinenausrüstung und dem Netzwerkadministrator Prozessleistsystem abzustimmen. Es ist ein Pflichtenheftes zu erstellen und Festlegung zu den Programmabläufen zu dokumentieren.

Folgende Datenformen sind zu verarbeiten:
Analoge Eingänge
Analoge Ausgänge
Analoge Rechenpunkte
Analoge Zähler
Analoge Stellglieder
Digitale Eingänge
Digitale Ausgänge
Digitale Schalter
Digitale Merker
Digitale Rechenpunkte
Schaltuhren
Ganzzahlige Konstanten
Rationale Konstanten
Zeit-Konstanten
Handeingaben
Langzeit-Trendmodule

Nachfolgende Leistunspositionen müsssen beinhalten:
- Implementieren von Softwarebausteinen, Treibern von
beigestellten Baugruppen
- Programmieren und/oder Parametrierung sämtlicher
Funktionsblöcke
- Implemenieren der jeweiligen Steuerungssoftware,
Meldungen, Messwerte, Befehle, Protokoll usw.
- Einbindung aller erforderlichen Datenpunkte
- Bereitstellung der notwendigen Programmiertechnik und
Software
- Übertragung des Programmes nach endgültiger
Inbetriebnahme ind die SPS/auf Flash-Speicher
- Einrichten einer OPC-Schnittstelle
- Dokumentation des Programmes
- Einbindung von Geräten mit PB-Interface (GSD wird
beigestellt)
- Hard- und Softwaretest aller Datenpunkte und EA-
Kanäle, Nachweis über Protokoll
- Komplette technische Dokumentation
- Einweisung des Bedienungspersonals.

In den Preis der Software ist eine mehrfache
Optimierung während der Inbetriebnahme und des
Probebetriebes einzukalkulieren. Die Software ist in
kommentierter Form auf Datenträger zu liefern.

*Hinweis: Vorbemerkung Cybersecurity Software SPS*
Die SPS-Programmierung und -Projektierung ist unter Berücksichtigung der Anforderungen an die OT-Sicherheit sowie der einschlägigen BSI-Empfehlungen und der IEC 62443 durchzuführen.
Das eingesetzte Fachpersonal muss über nachweisbare Erfahrung mit industriellen Automatisierungs- und OT-Systemen sowie deren sicherer Netzwerkintegration verfügen. Entsprechende Referenzen bzw. Qualifikationsnachweise sind auf Verlangen vorzulegen.
Nicht erforderliche Dienste und Zugänge sind zu deaktivieren. Fernwartungszugänge bedürfen der Freigabe des Auftraggebers. Vor und nach Änderungen sind vollständige Projektsicherungen durchzuführen. Die abschließenden Projektierungsstände sind vollständig und editierbar zu übergeben.

**2.5.1 Software für SPS Automatisierungsstation**
*** Pauschalposition
Projektierung der SPS-Software einschließlich Grundlagenbesprechung, Abstimmung und Fortschreibung des Pflichtenheftes sowie Festlegung der erforderlichen Steuerungs-, Überwachungs- und Meldeabläufe.

Erstellung und Implementierung des SPS-Programms nach IEC 61131 entsprechend dem genehmigten Pflichtenheft. Die Steuerungs- und Kommunikationsabläufe sind mit den beteiligten Gewerken, insbesondere der maschinentechnischen Ausrüstung und dem Prozessleitsystem, abzustimmen.

Im Leistungsumfang enthalten sind insbesondere die vollständige Hardware- und Netzwerkkonfiguration der ausgeschriebenen Automatisierungskomponenten, die Einrichtung und Parametrierung der erforderlichen Kommunikationsverbindungen, die Erstellung und Zuordnung sämtlicher Ein-/Ausgangssignale sowie die Parametrierung erforderlicher Start-, Grenz- und Initialwerte.

SPS-Software gemäß Hinweistext mit folgendem Funktionsumfang:

- Einbindung und Verarbeitung der Temperaturmessungen,
- Umsetzung der Automatikfunktionen für Klimatisierung und Belüftung,
- Einbindung der Leistungsmessungen der Einspeisungen und Lastabgänge,
- Einbindung der Rauchmelder,
- Einbindung der Präsenz-, Zugangs- und Schaltschranktürüberwachung,
- Verarbeitung und Überwachung der Kommunikationszustände der eingebundenen Komponenten,
- Erstellung sämtlicher erforderlicher Betriebs-, Warn-, Stör- und Kommunikationsmeldungen einschließlich erforderlicher Sammelmeldungen,
- Überwachung auf unplausible bzw. gestörte Mess- und Eingangssignale, soweit technisch möglich,
- Einrichtung der erforderlichen Schnittstellen und Datenpunkte zum Prozessleitsystem und zu weiteren beteiligten SPS-Systemen.

Einschließlich vollständiger Funktions- und Kommunikationstests sowie Prüfung sämtlicher Ein- und Ausgangssignale im Rahmen der Inbetriebnahme. Die ordnungsgemäße Übertragung der erforderlichen Zustände, Messwerte, Meldungen und Befehle zwischen SPS, Feldgeräten, Netzwerkkomponenten und Prozessleitsystem ist zu prüfen.

Im Preis enthalten sind sämtliche während der Inbetriebnahme und des Probebetriebes erforderlichen Programmanpassungen, Parameteroptimierungen, Fehlerbehebungen und Abstimmungen vor Ort, soweit diese zur Herstellung der ausgeschriebenen Funktion erforderlich sind.

Vor Abschluss der Arbeiten ist die Software auf den endgültigen, freigegebenen Stand zu bringen und vollständig in der SPS zu sichern. Sämtliche erforderlichen remanenten Werte, Startwerte und Wiederanlaufbedingungen sind zu parametrieren und zu prüfen.

Nach endgültiger Inbetriebnahme sind dem Auftraggeber mindestens das vollständige und lauffähige SPS-Projekt einschließlich Hardware- und Netzwerkkonfiguration, Symbolik, Variablentabellen, Kommunikationsprojektierung und erforderlicher Bibliotheken sowie eine Sicherung des endgültigen Projektstandes in editierbarer Form zu übergeben. Die Software ist nachvollziehbar und in deutscher Sprache zu kommentieren.

Verwendete Software-, Firmware- und Bibliotheksstände sind zu dokumentieren. Sämtliche für Wartung, Wiederherstellung und zukünftige Bearbeitung erforderlichen Projektierungsdaten sind dem Auftraggeber zu übergeben.

Komplett einschließlich Bereitstellung der erforderlichen Engineering- und Programmiergeräte, Engineering-Software und Lizenzen für die Dauer der Arbeiten, Inbetriebnahme vor Ort, technischer Dokumentation sowie Einweisung des Bedien- und Instandhaltungspersonals.
Menge: 1,000 psch

**2.5.2 Anpassung Software im Bestand**
Durchführung erforderlicher Anpassungs-, Änderungs- und Erweiterungsarbeiten an der bestehenden Automatisierungs-, Visualisierungs- und Netzwerksoftware im Zuge der Anlagenumbauten und -erweiterungen.

Leistungsumfang:
- Änderungen und Erweiterungen bestehender SPS-Programme
- Anpassung bestehender Programmbausteine, Verriegelungen, Meldungen und Steuerungsfunktionen
  Einbindung neuer bzw. geänderter Anlagenteile und Signale
- Anpassung und Erweiterung bestehender HMI-/Bedienbilder
- Ergänzung von Bedien-, Status-, Stör- und Meldetexten
  Anpassung von Variablen, Meldelisten und Kommunikation
- Erweiterung und Anpassung der bestehenden Netzwerkprojektierung
- Einbindung zusätzlicher Netzwerkkomponenten und Teilnehmer
- Anpassung von IP-Adressen, PROFINET-Konfigurationen, VLANs und Kommunikationsverbindungen, soweit erforderlich
- Anpassung bestehender Schnittstellen zur übergeordneten SPS bzw. zum Prozessleitsystem
- Datensicherung vor Durchführung der Änderungen
  Übersetzen, Laden und Inbetriebnahme der geänderten Software
- Funktionsprüfung der vorgenommenen Änderungen
  Aktualisierung und Übergabe der geänderten Softwarestände und Projektdokumentation
Menge: 8,000 Std

#### Abschnitt 2.6 Prozessleitsystem

*Hinweis: Hinweis zur Erweiterung bestehenden Prozessleitsystems*
Die Anbindung der Automatisierungstechnik erfolgt an ein bestehendes Prozessleitsystem Typ SAE.
Aus Vertrags- und Gewährleistungsgründen erfolgt die Anpassung des PLS ausschließlich durch nachfolgendes Unternehmen (Administrator):

Ing.-Büro Max Mayer
Täleweg 9
72275 Alpirsbach

Telefon: +49 7444 51166
 Mail: m.mayer@ibmayer-alp.de

Die Beauftragung für die Anpassung des PLS muss durch den AN.
Durch den Bieter ist die Verwendung einheitlicher Datenmodelle für die SPS-Datenbausteine und den Datenaustausch von/zum PLS zu verwenden. Die Datenmodelle sind mit dem o.g. Administrator PLS abzustimmen.

*Hinweis: Vorbemerkung Cybersecurity Prozessleitsystem*
Die Integration der neuen und geänderten Anlagenteile in das bestehende Prozessleitsystem ist unter Berücksichtigung der Anforderungen an die OT-Sicherheit durchzuführen.
Neue Kommunikationsverbindungen und Zugriffsrechte sind auf das für den Anlagenbetrieb erforderliche Maß zu beschränken. Nicht freigegebene Fernzugänge oder zusätzliche externe Verbindungen sind unzulässig.
Vor Änderungen ist der bestehende Projektierungsstand zu sichern. Sämtliche Änderungen am PLS, insbesondere an Kommunikation, Prozessbildern, Meldungen, Archiven und Betriebstagebuch, sind zu dokumentieren. Der abschließende Projektierungsstand ist vollständig und editierbar zu übergeben.

**2.6.1 Erweiterung Prozessleitsystem**
*** Pauschalposition
Anpassung und Erweiterung Prozessleitsystem (PLS) um die

- Erstellung dynamischer Anlagenbilder
- Erstellung Sollwertmasken
- Erstellung Steuerungs- und Meldefenster
- Anpassung der Übertragung
- Einbindung Datenpunkte
- Erweiterung der Meldeprotokolle
- Erweiterung der Wartungsprotokolle
  Datenpunkttest
Menge: 1,000 psch

**2.6.2 Erweiterung Betriebstagebuch**
*** Pauschalposition
Anpassung und Erweiterung Betriebstagebuch

- Erweiterung der bestehenden Kopplung
- Einbindung der neuen Datenpunkte
- Erstellung von Auswertungen und Berichten
- Datenaufbereitung und Rangierung zum PLS
- Anpassung und Parametrierung
- Erweiterung bestehendes Meldeprotokoll
- Erweiterung bestehendes Wartungsprotokoll
- Inbetriebnahme und Datenpunkttest
Menge: 1,000 psch

**2.6.3 Erweiterung Alarmierung**
*** Pauschalposition
Anpassung und Erweiterung Alarmierung

- Erweiterung des Alarmsystems
- Inbetriebnahme und Test
Menge: 1,000 psch

**2.6.4 Rücksprache zur Erweiterung**
Abstimmung der geplanten Erweiterungen mit dem Betreiber sowie dem zuständigen PLS-Systemintegrator.

Klärung und Festlegung der erforderlichen Schnittstellen, Datenpunkte, Messwerte, Betriebs- und Störmeldungen sowie Bedienfunktionen zur Einbindung der neuen NSHV und der zugehörigen Automatisierungstechnik in das bestehende Prozessleitsystem.

Einschließlich Abstimmung der Kommunikationsstruktur und Dokumentation der abgestimmten Anforderungen als Grundlage für die weitere Projektierung.
Menge: 3,000 Std

#### Abschnitt 2.7 Dienstleistungen

*Hinweis: Dienstleistung*
Liefern, Doku, IBS, Prüfung VDE

**2.7.1 Prüfung gem. VDE 0100, Teil 610**
Erstprüfung der Schaltanlage gem. VDE 0100, Teil 610 und gem. Betriebssicherheitsverordnung.

Als Ergebnis der Prüfung ist der sichere Zustand der Anlage zu bestätigen. Wie die Prüfung erfolgt hat der Prüfer unter Beachtung der geltenden technischen Regeln festzulegen.

An Hand der sorgfältigen und sachkundig notierten Ergebnisse muss das ordnungsgemäße und normgerechte Prüfen nachgewiesen werden.

Die Prüfung ist schriftlich zu protokollieren.

Das Prüfunterlagen haben folgende Bestandteile zu beinhalten:

1. Prüf- / Messbericht
2. Protokoll der Erstprüfung
3. Kundeninformation

Die Vorlagen zu den Prüfprotokollen sind mit der Bauleitung vorab abzustimmen.
Menge: 1,000 St

**2.7.2 Lieferung und betriebsfertige Montage**
Lieferung und betriebsfertige Montage der o.g. Schaltschränke, inkl. allem Zubehör gemäß den Vorbemerkungen, aller erforderlichen Klemmenleisten, Verbindungsleisten, inkl. Beschriftung, Tragschienen und Zubehör sowie Befestigungsmaterial, Kabelkanäle, Verdrahtung nach VDE, mit Anschluss aller Kabel und Leitungen mit allem systembedingtem Zubehör.

Zusätzlicher Verdrahtungsaufwand für notwendige Trennstellen für einzelne Transporteinheiten, sind durch den Auftragnehmer in diese Position mit einzukalkulieren und werden nicht gesondert vergütet.
Menge: 1,000 St

**2.7.3 Inbetriebnahme und Probebetrieb**
Inbetriebnahme und Probebetrieb mit Protokollierung der einzelnen Inbetriebnahmephasen.

Prüfung aller Schalt- und Überwachungsbedingungen und nachfolgender Punkte und Protokollierung der einwandfreien Funktion nach DIN VDE 0100 Teil 610 und DIN VDE 0105.

Die Protokolle sind unterschrieben und vollständig einzureichen.
Menge: 1,000 St

### Bereich 3 NS-Installationstechnik

#### Abschnitt 3.1 NS-Kabel und Leitungen

*Hinweis: Hinweis Kabel und Leitungen*
Sämtliche Kabel sind zu liefern und in Teillängen entsprechend den Anforderungen zu Verlegen (Die entsprechenden Kabellängen sind zuvor zu prüfen). In die Einheitspreise sind für folgende Kabelverlegearten zu kalkulieren:

- Auf Kabelrinnen,
- in Leitungskanälen,
- in Kabelleerrohren
- Kunststoff- oder Stahlpanzerrohren.

**3.1.1 Starkstromkabel NYY-J 3 x 1,5 re**
Starkstromkabel NYY-J 3 x 1,5 re Cu-Zahl 43, liefern und verlegen.
Menge: 15,000 m

**3.1.2 Starkstromkabel NYY-J 5 x 2,5 re**
Starkstromkabel NYY-J 5 x 2,5 re Cu-Zahl 120, liefern und verlegen.
Menge: 17,000 m

**3.1.3 PVC Steuerleitung LAPP ÖLFLEX Classic 110 3 x 2,5**
Ölbeständige PVC Steuerleitung LAPP ÖLFLEX Classic 110 3x2,5 mm², Cu-Zahl 72, liefern und verlegen.
Menge: 12,000 m

**3.1.4 PVC Steuerleitung LAPP ÖLFLEX Classic 110 5 x 2,5**
Ölbeständige PVC Steuerleitung LAPP ÖLFLEX Classic 110 5x2,5 mm², Cu-Zahl 120, liefern und verlegen.
Menge: 14,000 m

**3.1.5 PVC Steuerleitung LAPP ÖLFLEX Classic 110 12 x 1**
Ölbeständige PVC Steuerleitung LAPP ÖLFLEX Classic 110 12x1,0 mm², liefern und verlegen.
Menge: 20,000 m

**3.1.6 NYY-O 1x70**
NYY-O 1x70
auf Kabelträger oder Pritsche, in vorhandenes Rohr/Schlitze
oder bauseits vorhanden Graben, liefern, verlegen
Menge: 25,000 m

**3.1.7 NYY-O 1x95**
NYY-O 1x95
auf Kabelträger oder Pritsche, in vorhandenes Rohr/Schlitze
oder bauseits vorhanden Graben, liefern, verlegen
Menge: 92,000 m

**3.1.8 NYY-O 1x185**
NYY-O 1x185
auf Kabelträger oder Pritsche, in vorhandenes Rohr/Schlitze
oder bauseits vorhanden Graben, liefern, verlegen
Menge: 431,000 m

**3.1.9 NYY-O 1x240**
NYY-O 1x240
auf Kabelträger oder Pritsche, in vorhandenes Rohr/Schlitze
oder bauseits vorhanden Graben, liefern, verlegen
Menge: 162,000 m

**3.1.10 NYY-O 1x300**
NYY-O 1x300
auf Kabelträger oder Pritsche, in vorhandenes Rohr/Schlitze
oder bauseits vorhanden Graben, liefern, verlegen
Menge: 217,000 m

**3.1.11 NYY-J 1x90**
NYY-J 1x90
auf Kabelträger oder Pritsche, in vorhandenes Rohr/Schlitze
oder bauseits vorhanden Graben, liefern, verlegen
Menge: 23,000 m

**3.1.12 NYY-J 1x185**
NYY-J 1x185
auf Kabelträger oder Pritsche, in vorhandenes Rohr/Schlitze
oder bauseits vorhanden Graben, liefern, verlegen
Menge: 122,000 m

**3.1.13 NYY-J 1x240**
NYY-J 1x240
auf Kabelträger oder Pritsche, in vorhandenes Rohr/Schlitze
oder bauseits vorhanden Graben, liefern, verlegen
Menge: 54,000 m

**3.1.14 NYY-J 1x300**
NYY-J 1x300
auf Kabelträger oder Pritsche, in vorhandenes Rohr/Schlitze
oder bauseits vorhanden Graben, liefern, verlegen
Menge: 14,000 m

**3.1.15 NYCWY-J 4x120/70**
NYY-J 3x120/70
auf Kabelträger oder Pritsche in vorhandenes Rohr oder in bauseitige Schlitze/Gräben
in Teillängen liefern, verlegen oder einziehen
Menge: 20,000 m

#### Abschnitt 3.2 Sonstige Kabel und Leitungen

*Hinweis: Patchkabel*

**3.2.1 Kategorie 7 Patchkabel 1m**
Patchkabel bzw. Netzwerkkabel fertig konfektioniert (inkl. RJ45 Steckern).

Länge: 1m

Kategorie 7 Datenübertragungskabel J-2Y (ST) Y, Twisted Pair vierpaarig (8 Adern), Impedanz <100 Ohm, Übertragungsgeschwindigkeit min. 1000 Mbit's.

Liefern und verlegen.
Menge: 2,000 St

**3.2.2 Kategorie 7 Patchkabel 2m**
Patchkabel bzw. Netzwerkkabel fertig konfektioniert (inkl. RJ45 Steckern).

Länge: 2m

Kategorie 7 Datenübertragungskabel J-2Y (ST) Y, Twisted Pair vierpaarig (8 Adern), Impedanz <100 Ohm, Übertragungsgeschwindigkeit min. 1000 Mbit's.

Liefern und verlegen.
Menge: 3,000 St

**3.2.3 Kategorie 7 Patchkabel 5m**
Patchkabel bzw. Netzwerkkabel fertig konfektioniert (inkl. RJ45 Steckern).

Länge: 5m

Kategorie 7 Datenübertragungskabel J-2Y (ST) Y, Twisted Pair vierpaarig (8 Adern), Impedanz <100 Ohm, Übertragungsgeschwindigkeit min. 1000 Mbit's.

Liefern und verlegen.
Menge: 8,000 St

**3.2.4 Kategorie 7 Patchkabel 10m**
Patchkabel bzw. Netzwerkkabel fertig konfektioniert (inkl. RJ45 Steckern).

Länge: 10m

Kategorie 7 Datenübertragungskabel J-2Y (ST) Y, Twisted Pair vierpaarig (8 Adern), Impedanz <100 Ohm, Übertragungsgeschwindigkeit min. 1000 Mbit's.

Liefern und verlegen.
Menge: 1,000 St

**3.2.5 Kategorie 7 Profinet**
Datenübertragungskabel Kategorie 7, als Meterware, Typ J-2Y(ST)Y, geschirmtes Twisted-Pair-Kabel, vierpaarig (8 Adern), zur Übertragung von Ethernet-/Industrial-Ethernet-Signalen.

Technische Anforderungen:

Kategorie 7
4 × 2 Adern, paarweise verseilt
geschirmte Ausführung
Wellenwiderstand: 100 Ω
Übertragungsrate: mindestens 1 Gbit/s
geeignet zur festen Verlegung
einschließlich erforderlicher Befestigungs- und Kennzeichnungsmaterialien

Liefern, ablängen auf vorhandenen bzw. vorgesehenen Kabelwegen verlegen.
Menge: 70,000 m

*Hinweis: Lichtwellenleiter*

**3.2.6 Lichtwellenleiterkabel mit 12 Fasern**
Lichtwellenleiterkabel nach DIN 0888, Typ A-DF (ZN) 2Y 10 G 50/125 für Außen- und Innenverlegung liefern und verlegen.

Fasern:  12
Dämpfung bei 850 nm:< 3,1 dB/km
Dämpfung bei 1300 nm:< 0,8 dB/km

Inkl. Prüfung, Protokoll, Auswertung mit Stellungsnahme und messtechnischen Nachweis der Längen für alle Einzelstrecken.
Menge: 70,000 m

#### Abschnitt 3.3 Schalt- und Steckgeräte

*Hinweis: Vorbemerkung Schalt- und Steckgeräte*
Vorbemerkung Schalt- und Steckgeräte

1. Allgemeines
Alle Geräte sind grundsätzlich mit Abdeckrahmen und allem erforderlichen Installations- und Montagematerial zu liefern. Sie sind mit einem Beschriftungsfeld bzw. einer Kennzeichnung des dazugehörigen Stromkreises zu versehen.
Mehrfachrahmen und Abdeckungen, Kanalrahmen und
Kanaldosen, sowie Hohlwand- und Unterputz-Schalterdosen
sind, soweit nicht gesondert ausgeschrieben, in die jeweiligen Positionen einzukalkulieren Sie gelten in der Anzahl wie die eingebauten Einzelgeräte und sind dementsprechend zu kalkulieren und anzubieten.

Das Herstellen der Bohrungen für UP-Schalter, -Taster
und -Steckdosen, bzw. Schalter- und Schalterabzweigdosen in Mauerwerk (außer Beton), Trockenbau, Holz oder anderes Wandmaterial, einschließlich der entspr. Schalter- oder/und
Verteilerdose, ist in die jeweiligen Einheitspreise zu kalkulieren.

Es ist, soweit möglich, auf ein raumeinheitliches
Schalterprogramm zu achten. Abweichungen sind mit der
Bauleitung  abzusprechen. Die Bauleitung behält sich eine Bemusterung der abweichend angebotenen Geräte vor.
Das angebotene Fabrikat ist dem Bauherrn auf Wunsch zu
bemustern. Wenn nicht separat ausgeschrieben, verstehen
sich die Einzelpositionen der Installationseinsätze immer inkl. dazugehörender Zentralscheibe, Abdeckung und  Wippe entsprechend Schalterprogramm.

2. Montagehöhen:
Allgemeine Montagehöhen
Vor der Montage von Installationsgeräten ist von der
Bauleitung eine festgelegte Höhenmarkierung zu fordern.
Die Montagehöhen gelten im Zusammenhang mit den
Ausführungszeichnungen, so nicht anders angegeben:

- Schalter und Taster allg.:1,10 m OKFF
- Steckdosen in Büroräumen: 0,30 m OKFF
- Steckd. in Funktionsbereichen: 1,10 m OKFF
- CEE-Steckdosen:  1,10 m OKFF

3. Installationsarten
Die allgemeine Installation erfolgt über Kabelpritschen, Kabelleitern, oder APU in Rohren auf Wänden/Decken.

**3.3.1 Steckdose Aufputz**
Steckdose mit Schutzkontakt VDE 0620 in Aufputzausführung, spritzwassergeschützt mit Klappdeckel, Schutzart IP 44 mit Gehäuse, 2-polig 16 A, 250 V AC, liefern und betriebsfertig montieren.
Menge: 1,000 St

**3.3.2 Schalter AP IP44**
Schalter
als Aus-, Wechsel- oder Serienschalter
System:  1fach
Anschluss:L/L'
Ausführung:250V/10A
Schutzgrad: IP44
Montageart: APU
Farbe:  wie Vorbemerkung
Zubehör:  - Beschriftung

liefern, montieren  und anschließen
Menge: 1,000 Stck

**3.3.3 Taster AP IP44 Bel.**
Taster
System:  1fach, beleuchtet
Anschluss:L/L'/N
Ausführung: 250V/10A
Schutzgrad: IP44
Montageart: APU
Farbe:  wie Vorbemerkung
Zubehör:  Meldeleuchte

liefern, montieren  und anschließen
Menge: 1,000 Stck

#### Abschnitt 3.4 Potentialausgleich

*Hinweis: Vorbemerkung Potentialausgleich*
Vorbemerkung Potentialausgleich

Bei der Errichtung des Potentialausgleiches ist die
DIN VDE 100 Teil 410/701 zu beachten.

Die Objekterden des Gebäudes sind trennbar an die PAS anzuschließen. Bei Bedarf ist in den Funktionsbereichen ein lokaler Potentialausgleich zu errichten.

In den Potentialausgleich sind alle leitfähigen Versorgungssysteme einzubinden (Hauptwasserrohre,
Hauptgasrohre, Heizungs-, Klima- und Lüftungsanlagen).
Die Verbindungen müssen zu Meß- und Prüfzwecken einzeln
lösbar sein.

Die einzelnen Abgänge sind dauerhaft zu kennzeichnen.

**3.4.1 Potentialausgleichsschiene, 12er**
Potentialausgleichsschiene, schwere Ausführung mit M10-Schraubanschlüssen, zum Anschluss von Erdungsbändern und Kabel bis 120 mm², mit 12 Anschlüssen, aus Kupfer, liefern und betriebsfertig montieren.
Menge: 1,000 St

**3.4.2 Potentialausgleichsschiene, 8er**
Potentialausgleichsschiene, schwere Ausführung mit M10-Schraubanschlüssen, zum Anschluss von Erdungsbändern und Kabel bis 120 mm², mit 8 Anschlüssen, aus Kupfer, liefern und betriebsfertig montieren.
Menge: 1,000 St

**3.4.3 Kabel 0,6/1 kV NYY 1x16 RM**
Kabel 0,6/1 kV NYY 1x16 RM als Einleiter-Kunststoffkabel nach VDE 0271, schwarz, Cu-Zahl 240, liefern, anschließen und verlegen in Teillängen.
Menge: 20,000 m

**3.4.4 Kabel 0,6/1 kV NYY 1x6 RM**
Kabel 0,6/1 kV NYY 1x6 RM als Einleiter-Kunststoffkabel nach VDE 0271, schwarz, Cu-Zahl 130, liefern, anschließen und verlegen in Teillängen.
Menge: 10,000 m

**3.4.5 Kabel 0,6/1 kV NYY 1x50 RM**
Kabel 0,6/1 kV NYY 1x50 RM als Einleiter-Kunststoffkabel nach VDE 0271, schwarz, Cu-Zahl 480, liefern, anschließen und verlegen in Teillängen.
Menge: 10,000 m

**3.4.6 Messen, Prüfen und Dokumentation**
*** Pauschalposition
Messen und Prüfen der kompletten Blitzschutz- und Erdungsanlage, gemäß vorliegendem Leistungsumfang.

Inkl. Erstellen eines Messprotokolles mit Eintragung der gemessenen Widerstandswerte,
Prüfbericht nach DIN 48 831,
Anlagenbeschreibung nach DIN 48 830 und
Bestandszeichnung nach DIN 48 820.

Lieferung in DIN-A4-Ordnern in 3-facher Ausfertigung sowie auf Datenträger elektronisch mit Fotos in hochauflösender Qualität.
Menge: 1,000 psch

#### Abschnitt 3.5 Installationszubehör

*Hinweis: Abzweigdosen und Klemmkästen*

**3.5.1 Kabelabzweigkasten 88 x 88 mm Aufputz**
Kabelabzweigkasten 88 x 88 mm für Aufputzmontage aus Isolierstoff, als Abzweigkasten, Grundfläche bis 88 mm x 88 mm, mit Schraubdeckel, Schutzart IP 65, mit 7 Verschraubungen bzw. Blindstopfen, mit 5 Klemmen 4 mm² liefern und betriebsfertig montieren, inkl. Verdrahtung.
Menge: 6,000 St

#### Abschnitt 3.6 Verlegesysteme

*Hinweis: Hinweis Verlegemittel*
Hinweis:

Folgende Verlagearten sind zu berücksichtigen:

- Kabel für Antriebe und Aggregate
- Mess- und Steuerleitungen
- Netzwerkleitungen und Datenkabel
- Leitungen für Allgemein-Verbraucher

Die Kabel und Leitungen sind räumlich durch verschiedene
Kabelrinnen oder Trennstege zu trennen.

*Hinweis: Kabelrinnen Kunststoff*

**3.6.1 Kunststoff Kabelbahn, Breite 100 mm**
Isolierende Kabelbahn gelocht 60x100 mm aus Kunststoff,
RoHS-konform, volle Belastbarkeit Typ I (10,8 Kg/m), zum Tragen, Schützen und Führen von Strom-/ Telekommunikationsleitungen, für den Einsatz bei Innen- und Außeninstallation geeignet mit VDE-Zertifizierung gem. EN 61537.

Betriebstemperatur von -20ºC bis +60ºC; Schlagfestigkeit: 10 J bei -20ºC. Schutzgrad IP2X; Schlagfestigkeit IK10 mit Abdeckung und montierter Abdeckungsklammer.

Für den Einsatz im Außenbereich geeignet; gem. EN 61537 als korrosionsbeständig angesehen; chemisch beständig gem. DIN 8061 und ISO/TR 10358. Nicht Flammenausbreitend; Recycelbar;

Lieferlänge: 3m; Farbe: lichtgrau

Inkl. erforderliche anteilmäßigem Befestigungszubehör, Anzahl von Ausleger zur Befestigung an der Wand oder an Stielen und Deckel, liefern und betriebsfertig montieren.
Menge: 15,000 m

**3.6.2 Trennsteg, passend zu vorgenannten**
Trennwand aus Kunststoff, passend zu vorgenannten Kunststoff Kabelbahnen,

technische Eigenschaften entsprechend Kabelbahn,

Höhe mind. 60 mm, einschl. Befestigungsschrauben und allem systembedingten Zubehör, liefern und betriebsfertig montieren.
Menge: 15,000 m

**3.6.3 Kunststoff Kabelbahn, Breite 200 mm**
Isolierende Kabelbahn gelocht 60x200 mm aus Kunststoff,
RoHS-konform, volle Belastbarkeit Typ I (10,8 Kg/m), zum Tragen, Schützen und Führen von Strom-/ Telekommunikationsleitungen, für den Einsatz bei Innen- und Außeninstallation geeignet mit VDE-Zertifizierung gem. EN 61537.

Betriebstemperatur von -20ºC bis +60ºC; Schlagfestigkeit: 10 J bei -20ºC. Schutzgrad IP2X; Schlagfestigkeit IK10 mit Abdeckung und montierter Abdeckungsklammer.

Für den Einsatz im Außenbereich geeignet; gem. EN 61537 als korrosionsbeständig angesehen; chemisch beständig gem. DIN 8061 und ISO/TR 10358. Nicht Flammenausbreitend; Recycelbar;

Lieferlänge: 3m; Farbe: lichtgrau RAL 7035.

Inkl. erforderliche anteilmäßigem Befestigungszubehör, Anzahl von Ausleger zur Befestigung an der Wand oder an Stielen und Deckel, liefern und betriebsfertig montieren.
Menge: 10,000 m

**3.6.4 Trennsteg, passend zu vorgenannten**
Trennwand aus Kunststoff, passend zu vorgenannten Kunststoff Kabelbahnen,

technische Eigenschaften entsprechend Kabelbahn,

Höhe mind. 60 mm, einschl. Befestigungsschrauben und allem systembedingten Zubehör, liefern und betriebsfertig montieren.
Menge: 10,000 m

*Hinweis: Kabelrinnen feuerverzinkt*

**3.6.5 Kabelrinne feuerverzinkt 200 mm**
Kabelrinne einschl. anteiliger Stoßverbinder, Winkelverbinder, Gelenkstücken, Reduzierstücken, Stoßleisten, Kabelschutzblechen, auf Ausleger oder Mittelaufhängung, aus Stahl, feuerverzinkt DIN 50976, Mindestblechstärke = 1,5 mm, mit Bodenloch, Seitenhöhe mind. 100 mm, Belastung max. 2000 N/m bei 1,5 m Stützenabstand, Nennbreite 200 mm,

inkl. erforderliche Anzahl von Ausleger zur Befestigung an der Wand oder an Stielen, liefern und betriebsfertig montieren. Inkl.
Menge: 11,000 m

**3.6.6 Kabelrinne wie vor, jedoch Breite 400 mm**
Menge: 31,000 m

**3.6.7 Kabelrinne wie vor, jedoch Breite 600 mm**
Menge: 22,000 m

**3.6.8 Deckel für Kabelrinne, Breite 200 mm**
Metalldeckel für Kabelrinne mit Breite 200mm, aus feuerverzinktem Stahlblech DIN 50976, einschl. Befestigungsschrauben und allem systembedingten Zubehör, liefern und betriebsfertig montieren.
Menge: 11,000 m

**3.6.9 Deckel für Kabelrinne wie vor, jedoch Breite 400 mm**
Deckel wie vor, jedoch Breite 400 mm
Menge: 31,000 m

**3.6.10 Deckel für Kabelrinne wie vor, jedoch Breite 600 mm**
Deckel wie vor, jedoch Breite 600 mm
Menge: 22,000 m

**3.6.11 Hänge-Stiel, Länge bis 500 mm,**
Hänge-Stiel, Länge bis 500 mm, zur Aufnahme von Auslegern einschl. systemgebundenem Zubehör, feuerverzinkt DIN 50 976, als H-Stiel, Warmwalzprofil I 80, zur Befestigung
an waagerechten Decken, mit Schutzkappen, mit anschraubbarer Kopfplatte einschl.
systemgebundenem Zubehör, liefern und betriebsfertig montieren.
Menge: 5,000 St

**3.6.12 Hängestiel wie vor, jedoch Länge bis 1000**
Hängestiel wie vor, jedoch Länge bis 1000 mm
Menge: 10,000 St

**3.6.13 Montagematerial StZn/St**
Montagematerial für Befestigungen,
als Profilstahl wie L, U, oder C-Profile, Halterungen u.a.

inkl. liefern, ablängen, zuschneiden oder anpassen, montieren
Menge: 24,000 kg

*Hinweis: Steigertrassen aus Stahl feuerverzinkt*
Kabelrinnen feuerverzinkt

**3.6.14 Steigetrasse aus Stahl, Breite 600 mm**
Steigetrasse aus Stahl, Breite 600 mm einschl. anteiliger Stossverbinder und Befestigungszubehoer, feuerverzinkt
DIN 50 976, mittelschwere Ausfuehrung, zur Befestigung an der Wand, Sprossen aus C-Profil, liefern und betriebsfertig montieren.
Menge: 14,000 m

**3.6.15 Steigetrasse wie vor, jedoch Breite 1000**
Steigetrasse wie vor, jedoch Breite 1000 mm
Menge: 5,000 m

**3.6.16 Bügelschelle 20**
Bügelschelle
für Kabel- und Leitungen auf C-Schiene und Kabelleiter
Material:  StZn
Bügelbreite: bis 20 mm
Bügelhöhe: bis 50 mm

liefern und montiere
Menge: 94,000 St

**3.6.17 Bügelschelle 50**
Bügelschelle
für Kabel- und Leitungen auf C-Schiene und Kabelleiter
Material:  StZn
Bügelbreite: bis 50 mm
Bügelhöhe: bis 80 mm

liefern und montiere
Menge: 46,000 St

*Hinweis: Kabelrinnen Edelstahl*

**3.6.18 Kabelrinne Edelstahl 200 mm**
Kabelrinne wie vor, jedoch Breite 200 mm.
Menge: 3,000 m

**3.6.19 Montagematerial V2A**
Montagematerial Werkstoff 1.4301 (V2A)  für Befestigungen,
als Profilstahl wie L, U, oder C-Profile, Halterungen u.a.

inkl. liefern, ablängen, zuschneiden oder anpassen, montieren
Menge: 15,000 kg

*Hinweis: Isolierstoffrohr*
Isolierstoffrohr (Innenbereich)

**3.6.20 Isolierstoffrohr flexibel, M 20**
Isolierstoffrohr flexibel, M 20 nach DIN VDE 0605, aus PVC hart, mittelschwer, Verlegung geschlossen einschl. Muffen und Bögen und eingelegtem Zugdraht, zur Verlegung unter Putz oder auf der Rohdecke, liefern und montieren, inkl. Befestigungsmaterial.
Menge: 20,000 m

**3.6.21 Isolierstoffrohr wie vor, jedoch M 40**
Menge: 6,000 m

*Hinweis: Stahlpanzerrohr*
Stahlpanzerrohr (Innenbereich)

**3.6.22 Stahlpanzerrohr M 20, verzinkt,**
Stahlpanzerrohr M 20, verzinkt, für schwere Druckbeanspruchung, Verlegung geschlossen einschl. Muffen, Endtüllen und Bögen, mit Abstandsschellen, max. Schellenabstand = 25facher Rohrdurchmesser, liefern und montieren, inkl. Klein- und Befestigungsmaterial.
Menge: 8,000 m

**3.6.23 Stahlpanzerrohr wie vor, jedoch M 40**
Menge: 4,000 m

*Hinweis: Edelstahlrohr*

**3.6.24 Stahlpanzerrohr M 20, Edelstahl**
Stahlpanzerrohr M 20, aus Edelstahl rostfrei, Werkstoff 1.4301 (V2A), für schwere Druckbeanspruchung, Verlegung geschlossen einschl. Muffen, Endtüllen und Bögen, mit Abstandsschellen, max. Schellenabstand = 25facher Rohrdurchmesser, liefern und montieren, inkl. Klein- und Befestigungsmaterial.
Menge: 3,000 m

**3.6.25 Stahlpanzerrohr M 40, Edelstahl**
Stahlpanzerrohr M 40, aus Edelstahl rostfrei, Werkstoff 1.4301 (V2A), für schwere Druckbeanspruchung, Verlegung geschlossen einschl. Muffen, Endtüllen und Bögen, mit Abstandsschellen, max. Schellenabstand = 25facher Rohrdurchmesser, liefern und montieren, incl. Klein- und Befestigungsmaterial.
Menge: 10,000 m

#### Abschnitt 3.7 Doppelboden

*Hinweis: Hinweis Doppelboden*
Doppelboden für NSHV-Schaltraum im OG des Betriebsgebäudes.

**3.7.1 Montageboden-Unterkonstruktion, H=50 cm (OG)**
Montageboden-Unterkonstruktion bestehend aus verstellbaren Stahl-Stützen zur Aufnahme der Fußbodenplatten, Grundrahmen aus verzinktem Stahl zur Aufnahme der Bodenplatten, Raster 60 x 60 cm. Fertigfußbodenhöhe ca. 50 cm (einstellbar +- 7,5 cm). Tragekraft > 30.000 N/m², Vorbereitet zur Aufnahme der Mineralstoffplatten. Lieferung inkl. Zuschnitt und Einpassung in den Raum und betriebsfertige Montage.

Einschließlich der Fußbodenplatten und der Montageboden-Unterkonstruktion zur Aufstellung der Schaltschränke.
Menge: 22,000 m2

**3.7.2 Rahmenkonstruktion für Schaltschränke 800*600 mm**
Rahmenkonstruktion bestehend aus Grundrahmen aus verzinktem Stahl zur Aufnahme der Schaltschränke,
Abmessungen der Schaltschränke 800*600 mm,
Tragekraft > 30.000 N/m².
Lieferung inkl. Zuschnitt und Einpassung in die Unterkonstruktion.
Menge: 12,000 St

**3.7.3 Rahmenkonstruktion für Schaltschränke 600*600 mm**
Rahmenkonstruktion bestehend aus Grundrahmen aus verzinktem Stahl zur Aufnahme der Schaltschränke,
Abmessungen der Schaltschränke 600*600 mm,
Tragekraft > 30.000 N/m².
Lieferung inkl. Zuschnitt und Einpassung in die Unterkonstruktion.
Menge: 3,000 St

**3.7.4 Mineralstoff-Fußbodenbelag / -platten**
Mineralstoff-Fußbodenbelag /-bodenplatten für o.g. Unterkonstruktion, Plattenmaß 600 x 600 x 36 mm, nicht brennbar, mit elektrostatischer Ableitung, PVC-Bodenbelag grau bzw. nach Wahl des AG, wasserfest verleimt, fertig zugeschnitten und eingepasst mit versiegelten Schnittkanten, Wandanschlußband,  liefern und betriebsfertig montieren.

Fabrikat MERO oder gleichwertig
Menge: 17,000 m2

**3.7.5 Mineralstoffplatten für Schaltschrankleerplätze 800*600 mm**
Mineralstoff-Fußbodenbelag /-bodenplatten für o.g. Unterkonstruktion, Plattenstärke 36 mm, nicht brennbar, mit elektrostatischer Ableitung, PVC-Bodenbelag grau bzw. nach Wahl des AG, wasserfest verleimt, fertig zugeschnitten und eingepasst in einen Schaltschrank-Leerrahmen 800*600 mm,  mit versiegelten Schnittkanten, liefern und betriebsfertig montieren.
Menge: 4,000 St

**3.7.6 Saugheber für Montageboden**
Saugheber für Montageboden, inkl. Wandhalterung und Befestigungsmaterial liefern und an der Wand montieren.

Für Schaltraum.
Menge: 1,000 St

**3.7.7 Streichen des Rohfußbodens**
Streichen des Rohfußbodensunterhalb des Doppelbodens mittels wasserfester Latex- Farbe (grau), inkl. vorheriger Reinigung des Rohfußbodens.
Menge: 22,000 m2

**3.7.8 Sockelleiste (geschraubt)**
Sockelleiste (geschraubt) für den Schaltraum, passend zu den o.g. Fußbodenplatten, liefern und betriebsfertig montieren.
Menge: 20,000 m

**3.7.9 Geländer**
Systemgeländer aus pulverbeschichteten Stahlrohren (Q-Profil 40x40x2 mm) als demontierbares Stecksystem, Brüstungshöhe ca. 1,0 m, liefern und betriebsfertig montieren.
Menge: 2,000 lfm

*Hinweis: Hinweis Treppe*
Die Treppenkonstruktion ist gemäß beiliegenden Aufstellungsplan für den neuen NS-Raum im OG anzubieten, inkl. Zuschneidearbeiten.

**3.7.10 Zugangstreppenkonstruktion 2-stufig**
Zugangstreppenkonstruktion Breite gem. beiliegenden Plan, Höhe 166 mm (2 Stufen) für den den Zugang zum NS-Raum. Mit Tragegestell und Mineralstoff-Fußbodenbelag Plattenstärke 36 mm, nicht brennbar, mit elektrostatischer Ableitung, PVC-Bodenbelag beige oder grau, nach Wahl des AG, wasserfest verleimt, fertig zugeschnitten und eingepasst mit Seitenteilen, Trittkanten aus Aluminium, etc., liefern und betriebsfertig montieren, für Schaltraum.

Treppenecke mit den Maßen:

- siehe beiliegende Zeichnung.
Menge: 1,000 St

#### Abschnitt 3.8 Innenleuchten und Zubehör

*Hinweis: Hinweis Beleuchtung + LED*
An die nachstehend beschriebenen Leuchten werden folgende ergänzende Anforderungen gestellt:

1. Lieferung einschl. elektrischer Betriebsmittel nach DIN 5035 Teil 5, einschl. Leuchtenanschlussklemme mit VDE-Prüfzeichen, anschlussfertige Verdrahten,

2. Sämtliche Leuchten sind für
- Nennspannung 230 V,
- Nennfrequenz 50 Hz,
- Umgebungstemperatur -20 bis + 40 Grad Celsius, auszulegen

3. Die allgemeine Konstruktion muss durch entsprechende Materialdicken, Konstruktionen bzw. Herstellungsverfahren für die bestimmungsgemässe Verwendung formstabil, verwindungssteif, korrosions- und alterungsbeständig sein. Dies gilt auch für die unverlierbar zu liefernden Leuchtenverschlüsse.

4. Einzelleuchten für Lichtbandanordnung sind konstruktiv so zu gestalten, dass auch beim Anbringen einer Durchgangsverdrahtung die Schutzart und Klasse der Einzelleuchte erhalten bleibt. Die erforderlichen Dichtungsmittel gehören zur Leuchtenlieferung, bei anschlussfertigen Lichtbandleuchten darf die maximale Durchbiegung nach betriebsfertiger Montage zwischen 2 Aufhängepunkten nur 1,5 % jedoch nicht mehr als 4 mm betragen.
Systembedingte Aufhängemittel hierzu sind so zu gestalten, dass sie kontinuierlich verwendbar sind.

6. Kunststoffe von den Abdeckungen der Lampen, wie Wannen, Scheiben, Schutzrohre usw., müssen antistatisch vorbehandelt sein. Ersatzteile müssen mindestens 10 Jahre zu angemessenen Preisen lieferbar sein, bei Gehäusen aus Polyester muss der Glasfaseranteil mind. 20 % betragen.
Sie müssen schwer entflammbar und selbstverlöschend sein, Gehäuse aus typisiertem Duroplast müssen DIN 7708 entsprechen. Dichtungen sind mit alterungsbeständigem Kautschuk, Synthesekautschuk (Chloroprene/Silikon) oder mit imprägniertem Filz oder Vliesverbunddichtung auszuführen.

7. Bei LED Leuchten sind höhere Einschaltströme bei der Auslegung der Lichtstromkreise zu beachten. Entsprechende Leitungsschutzschalter und Leitungen sind zu verwenden.

*Hinweis: Leuchten für Gebäudeinstallation*
Beleuchtung Innenbereich

**3.8.1 LED-Wand-/Deckenleuchte 31W mit Bewegungsmelder und integrierter Sicherheitsbeleuchtung**
LED-Leuchte für Wand- oder Deckenmontage in robuster Ausführung zur Beleuchtung von Betriebs-, Technik- und Verkehrsbereichen. Die Leuchte ist mit einem integrierten Hochfrequenz-Bewegungsmelder sowie einer integrierten Sicherheitsbeleuchtung gemäß den geltenden Anforderungen für Einzelbatterieleuchten ausgestattet.

Technische Anforderungen:

- LED-Innenleuchte für Wand- oder Deckenmontage
- Gehäuse aus schlagfestem, UV-beständigem Kunststoff mit opaler Lichtabdeckung
- Schutzart mindestens IP44
- Schlagfestigkeit mindestens IK07
- Schutzklasse II
- Lichtfarbe Neutralweiß, 4.000 K
- Farbtemperatur konstant über die gesamte Lebensdauer
- Bemessungsleistung ca. 31 W
- Versorgungsspannung 220–240 V AC, 50/60 Hz
- LED-Kühlsystem in passiver Ausführung
- Lebensdauer der LED mindestens 50.000 h (L80/B10 oder gleichwertig)

Bewegungsmelder:

- Integrierter 360°-Hochfrequenzsensor (24 GHz)
- Erfassungsbereich elektronisch einstellbar
- Reichweite einstellbar von ca. 2 bis 8 m
- Geeignet für Montagehöhen von ca. 2 bis 4 m
- Mechanische Reduzierung des Erfassungsbereiches mittels Abdeckelementen möglich
- Sensor parametrierbar über Bluetooth bzw. App oder gleichwertige drahtlose Konfigurationsmöglichkeit
- Einstellbare Parameter:
  Erfassungsreichweite
  Nachlaufzeit
  Dämmerungsschwelle
  Einschaltfunktion bei Helligkeitsunterschreitung
  Tageslichtabhängige Konstantlichtregelung
  DIM-Funktion
  Orientierungslicht
  Grundlichtfunktion

Lichtregelung:

- Hauptlicht stufenlos einstellbar von 10–100 %
- Optionales Grundlicht einstellbar von 1–60 Minuten
- Grundlichthelligkeit ca. 10 %
- Nachlaufzeit einstellbar von 5 Sekunden bis 60 Minuten
- Konstantlichtregelung mit Sollwertbereich von ca. 2 bis 2.000 lx

Kommunikation:

- Vernetzungsfähig über drahtlose Kommunikationsschnittstelle (Bluetooth Mesh oder gleichwertig)
- Master-/Master-Vernetzung mehrerer Leuchten möglich
- Einbindung in Zentralbatterie- bzw. Lichtmanagementsysteme über geeignete Schnittstellen möglich

Sicherheitsbeleuchtung:
- Integrierte Sicherheitsbeleuchtung in Einzelbatterietechnik
- Notlichtbetriebsdauer mindestens 3 Stunden
- Automatische Lade- und Funktionsüberwachung
- Statusanzeige über LED
- Automatischer Selbsttest oder gleichwertige Prüffunktion

Umgebungsbedingungen:

Zulässige Umgebungstemperatur –20 °C bis +40 °C
Abmessungen ca. 1.200 × 164 × 75 mm (L × B × H)

Lieferumfang:

Komplett montierte LED-Leuchte einschließlich LED-Modul, Betriebsgerät, integriertem Hochfrequenzsensor, Notlichtkomponenten, Befestigungsmaterial sowie sämtlichem für den betriebsfertigen Anschluss erforderlichen Zubehör und inbetriebnahme des Bewegungsmelders, Notlichts und Deckenbeleuchtung.
Menge: 2,000 St

#### Abschnitt 3.9 Netzersatz-Anschlusstechnik

**3.9.1 Anschlussverteiler NEA 630kVA/1000A**
Anschlussverteiler
für externe, mobile Netzersatzanlagen NEA bis 630kVA
bestehend aus:

1. NS-Schaltschrank
Nennspannung:230/400V
Nennstrom:630A/45kA
Netzform:  TNS (3/N/PE, PE trennbar gebrückt)
Schutzklasse: 1
Schutzgrad: mind.IP 54
Abmessungen: max. H1000xB800xT350mm
Gehäuse/Tür:Edelstahl
Tür:  Hebelverschluß
Montageart: Wandschrank
Sockel:  ---
Kabeleinführung: unten
Platzreserve: 10%
Lüftung:  keine
mit Montageplatte

2. Sicherungsabgänge
1x Sicherungslasttrennschalter NH00 - 125A
2x Sicherungslasttrennschalter NH03 - 630A
montiert auf  horiz. liegende Stromschiene 20x10mm

3. Anschlusssystem
für externes Einspeisekabel bis 1000A
bis  4x3x240 mm2 mit Stromschinenanschluss 40x20mm

für externen Kabelanschluss bis 630A
bis 4x3x240 mm2 auf Stehbolzen mit
Schraubanschluss M10/M12

für externen Steckdosenanschluss bis 125A
bis max. 5x50mm2 direkt an NH00 Sicherungsunterteil

mit Kabelabfangsystem

Zubehör:
- Plantasche A4
- Türausschnitte für Instrumente bei Bedarf-
  Bodenklappe zum Einführen von externen Anschlusskabeln

Liefern, montieren und nach Vorgabe gemäß
Montagevorschlag ausbauen.
Menge: 1,000 St

**3.9.2 Anbausteckdose CEE125A**
CEE-Steckdose

System:  CEE
Anschluß:  L1/L2/L3/N/PE
Ausführung: 400V/125A - Buchse
Schutzgrad:  IP66
Montageart: Aufputz, mit Schutzgehäuse
Farbe:  grau/rot
Zubehör:
- Schalter
- Verriegelung

liefern, montieren und anschließen.
Menge: 1,000 St

#### Abschnitt 3.10 Heiz- und Kühltechnik

*Hinweis: Klimatisierung und Belüftung*
Hinweis zu Klimatisierung und Belüftung des NSHV Schaltanlagenraums:

Die Klimatisierung und anlagenseitige Belüftung des Schaltanlagenraums sind gegenseitig zu verriegeln, sodass der Raum je nach Außentemperatur nur belüftet oder gekühlt wird.

**3.10.1 Klima Split Gerät min. 5,6kW Kühlleistung**
Splittklimagerät
in Flachbauweise für Deckenunterbaumontage, luftgekühlt, bestehend aus Innen- und Außengerät inkl. erforderlicher Schaltschrankkomponenten wie Leitungsschutzschalter und Schützkombination. Erfüllt die Anforderungen an §7 der VGB 20

Technische Merkmale allgemein:
Kühlleistung: min. 5,6 kW
Heizleistung: min. 6,7 kW
Schallpegel Innengerät: max. <47 dB(A)
Schallpegel Außengerät: max. <54 dB(A)
Spannungsversorgung: 230 VAC, 50 Hz
Luftmenge Innengerät (K/H): 1200 m³/h
Leitungslänge: max. 30 m
Höhendifferenz: max. 20 m
Abmaß Innengerät: max. L1400 x B700 x H250 mm
Abmaß Außengerät: max. L900 x B300 x H650 mm

Technische Merkmale Innengerät:
- Gehäuse aus verzinktem Stahlblech, einbrennlackiert,schall- und wärmedämmend ausgeführt.
- Vier besonders geräuscharme, direkt angetriebeneVentilatoren mit mehrstufiger Drehzahlregelung.
- Energiesparender DC-Ventilator.
- Motoren mit integriertem Wicklungsschutz.
- Hochleistungsverdampfer aus Kupferrohr mitaufgepressten Aluminiumlamellen.
- Wärmeisolierte Kunststoff-Kondensatwanne.
- Frontseitiger Luftausblas.
- Motorgetriebene Pendellamellen mit individuellerEinstellmöglichkeit.
- Luftansauggitter nach unten klappbar.
- Leicht herausnehmbarer, waschbarer Long-Life-Luftfilter.
- Mikroprozessorsteuerung mit Selbstdiagnosesystem.
- Automatische Wiedereinschaltung nach Stromausfall.
- Anschlussmöglichkeit für externe Kondensatpumpe mitStörmeldekontakt.
- Elektronische Kabel-Fernbedienung mit LCD-Anzeigefür Wandmontage.
- Funktionen:
  Ein/Aus
  Kühlbetrieb
  Heizbetrieb
  Umluftbetrieb
  Entfeuchtungsbetrieb
  Automatikbetrieb
  Temperaturregelung
  Automatische Luftmengenanpassung
  Timerfunktion- Selbstdiagnosesystem und Testlauf
  Integrierter Temperaturfühler
  Automatische Wiedereinschaltung

Technische Merkmale Außengerät:
- Wetterfestes Stahlblechgehäuse auf stabilem,verwindungsfreiem Grundrahmen.
- Hochleistungs-Wärmetauscher aus Kupferrohr mitaufgepressten Aluminiumlamellen.
- Besonders laufruhiger, direkt angetriebener Axialventilator
- statisch und dynamisch ausgewuchtet
- Invertergeregelte Leistungsanpassung für besondersenergiesparenden Betrieb.
- Rollkolbenverdichter mit Schwingungsdämpfung undintegriertem Wicklungsschutz.
- Elektronisches Selbstdiagnosesystem.
- Sicherheitseinrichtungen zur Überwachung desKältekreises.
- Kältesystem werkseitig mit SicherheitskältemittelR32 vorgefüllt.
- Elektronisches Expansionsventil mit Kapillarrohr.
- Bördelanschlüsse für Flüssigkeits- und Saugleitung.
- Kühlbetrieb bis -15 °C Außentemperatur.
- Heizbetrieb bis -20 °C Außentemperatur.

Betriebsfertig montiert und eingestellt inkl. aller benötigten Leitungen, Bohrungen, Abdichtungen und einschließlich aller Halterungen, Montageschienen und Befestigungsmaterialien. Einschließlich Inbetriebnahme. Montage des Außengeräts auf das Dacht des BHKW Gebäudes mit Herstellung eines geeigneten Kabel/Leitungsweges.
Menge: 1,000 St

**3.10.2 Zulage Funktion Klimaanlage**
Bis 25C° Außentemperatur soll der Schaltanlagenraum nur belüftet werden, ab 25C° soll die Belüftung abgeschalten und der Raum klimatisiert werden. Die Innen-, und Außentemperatur werden von den im LV enthaltenen Temperaturfühlern auf die SPS aufgelegt. Umsetzung inkl. benötigter Verdrahtung und Schützkombinationen.
Menge: 1,000 St

#### Abschnitt 3.11 Sicherheitstechnik

*Hinweis: Sicherheitseinrichtungen*

**3.11.1 optischer Rauchmelder**
Brandmelder als Stand-Allone-Melder

als integrierter optischen Rauch- und Thermomelder, mit
zeitlicher Signalanalyse und gewichtiger Verknüpfung der Daten beider Melderfunktionen zur Erkennung von Schwälbränden, rauchlosen Bränden und Bränden mit hoher Wärmeentwicklung.
Prozeßanalogmelder mit zentraler Intelligenz, Eigenfunktionskontrolle, Notredundanz, autom. Umweltanpassung, Alarm-und Betriebsdatenspeicherung,
Alarmanzeige und Softadressierung.

Ausgangssignal: Relais 0,5A
Versorgungssp.:24VDC
Ansprechzeit:<1sec
Schutzgrad: IP41
Ex-Schutz: nonEx

Einschl. Anschaltung an die bestehende SPS-Steuerung
(an DI-Eingang)

liefern, montieren, anschließen und parametrieren.mit
Prüfgas testen
Menge: 2,000 St

**3.11.2 Normpiktogram Ausgang**
Liefern und fachgerechtes Anbringen eines Rettungszeichens „Notausgang/Rettungsweg“ als normgerechtes Sicherheitszeichen gemäß DIN EN ISO 7010, einschließlich erforderlichem Richtungspfeil entsprechend der örtlichen Fluchtrichtung.

Ausführung als dauerhaftes, gut sichtbares und für den vorgesehenen Montageort geeignetes Piktogramm, einschließlich sämtlicher Befestigungsmaterialien.
Menge: 1,000 St

#### Abschnitt 3.12 Sensorik

*Hinweis: Messungen und Sensoren*

**3.12.1 Innen- & Außentemperaturfühler**
Innen- & Außentemperaturfühler im Feldgehäuse zur Erfassung
der Witterungseinflüsse. Arbeitsbereich -20 bis + 80 °C
mit integriertem Kopftransmitter und Netzgerät 230 VAC.
Signalausgang 4 - 20 mA potentialfrei, einschl.
Befestigungsmaterial zur Wandmontage und allem
systembedingten Zubehör (Messumformer, Trennverstärker, Klemmenmaterial) liefern und betriebsfertig montieren.
Menge: 2,000 St

**3.12.2 Präsenzmelder**
Bewegungsmelder zur Anwesenheitskontrolle im NSHV-Schaltanlagenraum

Liefern, montieren, anschließen und betriebsfertig in Betrieb nehmen eines Bewegungs-/Präsenzmelders zur Anwesenheitserfassung im NSHV-Raum.

Technische Anforderungen:

- Decken- oder Wandmontage, Erfassungsbereich auf Raumgröße abgestimmt
- Versorgung 24 V DC aus der zentralen Steuerspannungsversorgung der NSHV
- Separate, geeignete Absicherung der 24-V-DC-Versorgung
- Potentialfreier Schaltkontakt zur Anwesenheitsmeldung
- Signalübertragung auf digitalen Eingang der zentralen SPS
- Einstellbare Nachlaufzeit
- Schutzart entsprechend Umgebungsbedingungen
- Einschließlich erforderlicher Versorgungs- und Signalleitungen
- Einschließlich Reihenklemmen, Absicherung, Halterungen, Befestigungs- und Anschlussmaterial
- Vollständige Verdrahtung bis zur SPS-E/A-Ebene
- Einschließlich Einstellung, Prüfung und Inbetriebnahme.
Menge: 1,000 St

**3.12.3 Türkontakt Zugang**
Türkontaktes zur Überwachung der Zugangstür des NSHV-Schaltanlagenraumes.

Technische Anforderungen:

- Magnet-/Reedkontakt zur Überwachung der Türstellung AUF/ZU
- Ausführung mit potentialfreiem Öffnerkontakt / Ruhestromprinzip, sodass Leitungsunterbrechung ebenfalls als Störung erkannt wird
- Geeignet für dauerhaften Einsatz an der vorgesehenen Zugangstür
- Schutzart entsprechend Einbauort, mindestens IP40 im Innenbereich
- Anschluss an einen digitalen Eingang der zentralen SPS
  einschließlich erforderlicher Signal-/Installationsleitung vom Türkontakt bis zur SPS bzw. Übergabeklemmleiste
- Einschließlich Reihenklemmen, Leitungsführung, Befestigungs-, Anschluss- und Kleinmaterial
- Vollständige Verdrahtung, Beschriftung und Kennzeichnung
- Funktionsprüfung und Inbetriebnahme einschließlich Prüfung der Meldung an der SPS

  Komplett liefern, montieren, verdrahten, prüfen und betriebsfertig in Betrieb nehmen.
Menge: 1,000 St

#### Abschnitt 3.13 Bestands- und Umbauarbeiten

*Hinweis: Hinweise Bestand- und Umbauarbeiten*
Hinweise zu den Umschlussarbeiten von alter zu neuer NSHV

Da die Umschlussarbeiten während dem regulären Betrieb der Kläranlage stattfinden müssen, sind die Ausfallzeiten auf ein absolutes Minimum zu reduzieren und die Arbeiten auch ggf. parallel zu koordinieren, d.h es kann notwendig sein mit mehreren Monteuren gleichzeitig zu arbeiten.
Kabelverlängerungen sind vorab zu verlegen und Muffstellen so weit als möglich vorzubereiten. Sämtliche Kabelwege sind vorher zu errichten. Die Zuleitungen Warte, Gebläsestation und Zentrifuge müssen durch einen zusätzlichen Leiter von 4 auf 5 Adersystem umgebaut werden. Die zusätzlichen Adern sind vor dem Umschluss zu verlegen. Der Umbau der betroffenen Schaltanlagen (entfernen der PEN Brücke) erfolgt beim Auflegen der jeweiligen Zuleitungen.

Ablaufbeschreibung des Umschlusses:

- Freischalten, abklemmen und zurückziehen der Zuleitung Gebläsestation.
- Umbau Abgang Gebläsestation NSHV alt für neue Zuleitung NSHV neu inkl. anklemmen der Zuleitung, gleichzeitig muss Zuleitung Gebläsestation verlängert, neu verlegt und in NSHV neu angeklemmt werden, inkl. inbetriebnahme der Abgänge. Die Ausfallzeit der Gebläsestation darf maximal 4h betragen.
- Freischalten, abklemmen und zurückziehen der Zuleitung Warte.
- Verlängern, neu verlegen und in NSHV neu anklemmen der Zuleitung Warte, inkl. inbetriebnahme des Abgangs. Die Ausfallzeit der Warte darf maximal 2h betragen.
- Freischalten, abklemmen und zurückziehen der Zuleitung Zentrifuge
- Verlängern, neu verlegen und in NSHV neu anklemmen der Zuleitung Zentrifuge, inkl. inbetriebnahme des Abgangs. Die Ausfallzeit der Zentrifuge kann nach Absprache bis zu 8h betragen.
- Freischalten, abklemmen und zurückziehen der Zuleitung BHKW
- Verlängern, neu verlegen und in NSHV neu anklemmen der Zuleitung BHKW, inkl. inbetriebnahme des Abgangs. Die Ausfallzeit ist nicht kritisch.
- Rückbau sämtlicher nicht mehr benötigten Kabelwege oder sonstiger Einrichtungen

Der Umschluss kann nur bei günstigen Wetterbedingungen stattfinden, daher können Termine kurzfristig verschoben werden. Für den Umschluss wird ein Steiger benötigt.

**3.13.1 Umbau Abgang Gebläsestationzur Einspeisung neue NSHV**
*** Pauschalposition
Umbau Lastabgang Gebläsestation zur Einspeisung neue NSHV

Bestehenden Lastabgang der Gebläsestation in der vorhandenen NSHV für die zukünftige Versorgung der neuen NSHV umbauen und an die neue Kabelanlage anpassen.

Der vorhandene NH-Lastabgang ist für den Anschluss der neuen, aus mehreren parallel geführten Einzeladern  bestehenden Zuleitung umzubauen. Die vorhandenen Anschlussmöglichkeiten sind entsprechend der erforderlichen Anzahl und Querschnitte der Parallelleiter (NYCWY 3x5x 240/ 3x1x 240  mm2) anzupassen bzw. zu erweitern.

Leistungsumfang:

- Bestandsaufnahme und Prüfung des vorhandenen NH-Abgangs einschließlich Anschlussraum, Sammelschienen und PEN-Schiene
- Freischalten, Feststellen der Spannungsfreiheit und Sicherung der Arbeitsstelle
- Demontage der nicht mehr benötigten vorhandenen Kabelanschlüsse, Anschlusslaschen und sonstigen Bauteile
- Anpassung bzw. Erweiterung der Anschlussmöglichkeiten des NH-Abgangs für die neuen parallel geführten Einzeladerleitungen
- Lieferung und Montage sämtlicher erforderlicher Kupferschienen, Anschlusslaschen, Verteil-/Übergangsschienen, Kabelanschlussplatten und Anschlussadapter
- erforderliche Bearbeitung der Kupferschienen einschließlich Bohren, Stanzen, Ablängen, Biegen und fachgerechter Oberflächenbehandlung der Kontaktstellen
- Prüfung sämtlicher Schraubverbindungen mit den vorgeschriebenen Anzugsdrehmomenten und Dokumentation
- Prüfung des Schutzleiters/PEN und der elektrischen Verbindungen
  Isolations- und Durchgängigkeitsprüfung
- Funktionsprüfung des NH-Abgangs
- erforderliche Anpassung der Schaltanlagen-/Revisionsunterlagen
- vollständige Inbetriebnahme des umgebauten Abgangs

Siehe Fotodokumentation, Abbildung 3 und 4.

Der Umbau ist unter Berücksichtigung des vorhandenen Schaltanlagensystems sowie der Anforderungen nach DIN EN IEC 61439 auszuführen.

Sämtliche für einen betriebsfertigen Umbau erforderlichen Arbeits-, Material-, Anschluss-, Befestigungs- und Kleinmaterialien sind einzukalkulieren.
Menge: 1,000 psch

**3.13.2 Zuleitung Gebläsestation auf neue NSHV umziehen**
Umverlegung und Verlängerung Zuleitung Gebläsestation 3 × 1 × 300/ 1 x 240  mm²

Bestehende Zuleitung zur Gebläsestation, bestehend aus 3 × 1 × 300/ 1 x 240  mm² Cu, von der bestehenden NSHV auf die neue NSHV umlegen und betriebsfertig anschließen.

Die vorhandene Zuleitung ist am bestehenden Abgang freizuschalten, abzuklemmen, aus der bestehenden Kabelführung soweit erforderlich zurückzuziehen und neu Verlegen. Die Einzeladerleitungen sind mit den in gesonderten LV-Positionen vorgesehenen Verlängerungsleitungen und Muffen fachgerecht zu verlängern und bis zur neuen NSHV zu führen.

Leistungsumfang:

- Freischalten und Sichern des bestehenden Abgangs einschließlich Feststellen der Spannungsfreiheit
- Abklemmen der bestehenden Zuleitung 3 × 1 × 300/ 1 x 240  mm²
- Cu
- fachgerechtes Zurückziehen und Umlegen der vorhandenen Einzeladerleitungen
- Einziehen, Verlegen und Befestigen der verlängerten Zuleitung bis zur neuen NSHV
- Herstellung erforderlicher Kabelbefestigungen und Zugentlastungen
- Einführung der Leitungen in die neue NSHV
  fachgerechter Anschluss von L1, L2, L3 und PEN am vorgesehenen Abgang
- Prüfung von Isolation, Durchgängigkeit und PEN-Verbindung
  Kontrolle der Anschlussstellen und Schraubverbindungen
- Anpassung der Revisionsunterlagen
- Funktionsprüfung und betriebsfertige Inbetriebnahme

Siehe Fotodokumentation.

Sämtliche zur vollständigen Ausführung erforderlichen Arbeits-, Montage-, Anschluss- und Hilfsmittel sind einzukalkulieren.
Menge: 16,000 Std

**3.13.3 Zuleitung Warte auf neue NSHV umziehen**
Umverlegung und Verlängerung Zuleitung Warte 4 × 1 × 185 mm²

Bestehende Zuleitung zur Warte, bestehend aus 4 × 1 × 185 mm² Cu, von der bestehenden NSHV auf die neue NSHV umlegen und betriebsfertig anschließen.

Die vorhandene Zuleitung ist am bestehenden Abgang freizuschalten, abzuklemmen, aus der bestehenden Kabelführung soweit erforderlich zurückzuziehen und neu Verlegen. Die Einzeladerleitungen sind mit den in gesonderten LV-Positionen vorgesehenen Verlängerungsleitungen und Muffen fachgerecht zu verlängern und bis zur neuen NSHV zu führen.

Leistungsumfang:

- Bestandsaufnahme
- Freischalten und Sichern des bestehenden Abgangs einschließlich Feststellen der Spannungsfreiheit
- Abklemmen der bestehenden Zuleitung 4 × 1 × 185 mm² Cu
- fachgerechtes Zurückziehen und Umlegen der vorhandenen Einzeladerleitungen
- Einziehen, Verlegen und Befestigen der verlängerten Zuleitung bis zur neuen NSHV
- Herstellung erforderlicher Kabelbefestigungen und Zugentlastungen
- Einführung der Leitungen in die neue NSHV
  fachgerechter Anschluss von L1, L2, L3 und PEN am vorgesehenen Abgang
- Prüfung von Isolation, Durchgängigkeit und PEN-Verbindung
  Kontrolle der Anschlussstellen und Schraubverbindungen
- Anpassung der Revisionsunterlagen
- Funktionsprüfung und betriebsfertige Inbetriebnahme

Siehe Fotodokumentation.

Sämtliche zur vollständigen Ausführung erforderlichen Arbeits-, Montage-, Anschluss- und Hilfsmittel sind einzukalkulieren.
Menge: 16,000 Std

**3.13.4 Zuleitung Zentrifuge auf neue NSHV umziehen**
Umverlegung und Verlängerung Zuleitung Zentrifuge 3 × 120 / 1 × 70 mm²

Bestehende Zuleitung zur Zentrifuge, bestehend aus 3 × 120 / 1 × 70 mm Cu, von der bestehenden NSHV auf die neue NSHV umlegen und betriebsfertig anschließen.

Die vorhandene Zuleitung ist am bestehenden Abgang freizuschalten, abzuklemmen, aus der bestehenden Kabelführung soweit erforderlich zurückzuziehen und neu Verlegen. Die Mehraderleitung ist mit den in gesonderten LV-Positionen vorgesehenen Verlängerungsleitung und Muffen fachgerecht zu verlängern und bis zur neuen NSHV zu führen.

Leistungsumfang:

- Freischalten und Sichern des bestehenden Abgangs einschließlich Feststellen der Spannungsfreiheit
- Abklemmen der bestehenden Zuleitung 4 × 1 × 185 mm² Cu
- fachgerechtes Zurückziehen und Umlegen der vorhandenen Einzeladerleitungen
- Einziehen, Verlegen und Befestigen der verlängerten Zuleitung bis zur neuen NSHV
- Herstellung erforderlicher Kabelbefestigungen und Zugentlastungen
- Einführung der Leitungen in die neue NSHV
  fachgerechter Anschluss von L1, L2, L3 und PEN am vorgesehenen Abgang
- Prüfung von Isolation, Durchgängigkeit und PEN-Verbindung
  Kontrolle der Anschlussstellen und Schraubverbindungen
- Anpassung der Revisionsunterlagen
- Funktionsprüfung und betriebsfertige Inbetriebnahme

Siehe Fotodokumentation.

Sämtliche zur vollständigen Ausführung erforderlichen Arbeits-, Montage-, Anschluss- und Hilfsmittel sind einzukalkulieren.
Menge: 8,000 Std

**3.13.5 Zuleitung BHKW auf neue NSHV umziehen**
Umverlegung und Verlängerung Zuleitung BHKW 5x 90 mm²

Bestehende Zuleitung zum BHKW, bestehend aus 5x 90 mm² Cu, von der bestehenden NSHV auf die neue NSHV umlegen und betriebsfertig anschließen.

Die vorhandene Zuleitung ist am bestehenden Abgang freizuschalten, abzuklemmen, aus der bestehenden Kabelführung soweit erforderlich zurückzuziehen und neu Verlegen. Die Einzeladerleitungen sind mit den in gesonderten LV-Positionen vorgesehenen Verlängerungsleitungen und Muffen fachgerecht zu verlängern und bis zur neuen NSHV zu führen.
Die Zuleitung Warte muss zuvor spannungsfrei geschalten oder in der neuen NSHV aufgelegt werden.

Leistungsumfang:

- Bestandsaufnahme
- Freischalten und Sichern des bestehenden Abgangs einschließlich Feststellen der Spannungsfreiheit
- Abklemmen der bestehenden Zuleitung 35x 90 mm² Cu
- fachgerechtes Zurückziehen und Umlegen der vorhandenen Einzeladerleitungen
- Einziehen, Verlegen und Befestigen der verlängerten Zuleitung bis zur neuen NSHV
- Herstellung erforderlicher Kabelbefestigungen und Zugentlastungen
- Einführung der Leitungen in die neue NSHV
  fachgerechter Anschluss von L1, L2, L3 und PEN am vorgesehenen Abgang
- Prüfung von Isolation, Durchgängigkeit und PEN-Verbindung
  Kontrolle der Anschlussstellen und Schraubverbindungen
- Anpassung der Revisionsunterlagen
- Funktionsprüfung und betriebsfertige Inbetriebnahme

Siehe Fotodokumentation.

Sämtliche zur vollständigen Ausführung erforderlichen Arbeits-, Montage-, Anschluss- und Hilfsmittel sind einzukalkulieren. Cu, von der bestehenden NSHV auf die neue NSHV umlegen und betriebsfertig anschließen.
Menge: 10,000 Std

**3.13.6 Umbau Schaltanlage Warte von 4 auf 5 Adersystem inkl. Anschluss neuer Einzeladerleiter**
Umbau der Schaltanlage Warte auf 5 Adersystem, mit der in gesonderter LV-Position aufgeführter Einzeladerleitung
185 mm².

Leistungsumfang:

- Umbau der Schaltanlage Warte von TN-C auf TN-S System, entfernen der PEN Brücke und erweitern des  Zuleitunganschlusses inkl. Material
- Anschluss der neuen Einzeladerleitung inkl. der erforderlichen Kabelschuhe und Verschraubungen und sonstigem Kleinmaterial.
- Prüfung von Isolation, Durchgängigkeit und PEN-Verbindung
  Kontrolle der Anschlussstellen und Schraubverbindungen
- Anpassung der Revisionsunterlagen
- Funktionsprüfung und betriebsfertige Inbetriebnahme
Menge: 1,000 St

**3.13.7 Umbau Schaltanlage Gebläsestation von 4 auf 5 Adersystem inkl. Anschluss neuer Einzeladerleiter**
Umbau der Schaltanlage Gebläsestation auf 5 Adersystem, mit der in gesonderter LV-Position aufgeführter Einzeladerleitung
240 mm².

Leistungsumfang:

- Umbau der Schaltanlage Warte von TN-C auf TN-S System, entfernen der PEN Brücke und erweitern des  Zuleitunganschlusses inkl. Material
- Anschluss der neuen Einzeladerleitung inkl. der erforderlichen Kabelschuhe und Verschraubungen und sonstigem Kleinmaterial.
- Prüfung von Isolation, Durchgängigkeit und PEN-Verbindung
  Kontrolle der Anschlussstellen und Schraubverbindungen
- Anpassung der Revisionsunterlagen
- Funktionsprüfung und betriebsfertige Inbetriebnahme
Menge: 1,000 St

**3.13.8 Umbau Schaltanlage Zentrifuge von 4 auf 5 Adersystem inkl. Anschluss neuer Einzeladerleiter**
Umbau der Schaltanlage Zentrifuge auf 5 Adersystem, mit der in gesonderter LV-Position aufgeführter Einzeladerleitung
70 mm².

Leistungsumfang:

- Umbau der Schaltanlage Warte von TN-C auf TN-S System, entfernen der PEN Brücke und erweitern des  Zuleitunganschlusses inkl. Material
- Anschluss der neuen Einzeladerleitung inkl. der erforderlichen Kabelschuhe und Verschraubungen und sonstigem Kleinmaterial.
- Prüfung von Isolation, Durchgängigkeit und PEN-Verbindung
  Kontrolle der Anschlussstellen und Schraubverbindungen
- Anpassung der Revisionsunterlagen
- Funktionsprüfung und betriebsfertige Inbetriebnahme
Menge: 1,000 St

**3.13.9 Rückbau Bestand**
Rückbau der nicht mehr benötigten Einrichtungen aus dem Bestand.

Hierzu zählen:

- Verlegungssystem der Zuleitung Warte
- Einspeisekasten BHKW in Zuleitung Warte

Hinweis:

Das BHKW speist aktuell in die Zuleitung zur Warte ein, hierzu wurde ein separater Klemmenkasten in 3m Höhe an der Wand in der Schlammentwässerung installiert. Im Klemmenkasten befinden sich die Stromschienen zum Anschluss der Zuleitung Warte sowie der Zuleitung BHKW und NH-Trenner.
Menge: 5,000 Std

#### Abschnitt 3.14 Kabelmuffen

**3.14.1 Kabelverbindungsmuffe bis 4x300**
Kabelverbindungsmuffe zum Verbinden von NS-Kabeln mit Querschnitt bis 3x300/ 240 mm2 (auch geschirmte Kabel) für oben genanntes NS-Kabel.

Spannungsbereich: 0,4/1kV

Liefern und betriebsfertig montieren.
Menge: 1,000 St

**3.14.2 Kabelverbindungsmuffe bis 4x185**
Kabelverbindungsmuffe zum Verbinden von NS-Kabeln mit Querschnitt bis 4x185 mm2 (auch geschirmte Kabel) für oben genanntes NS-Kabel.

Spannungsbereich: 0,4/1kV

Liefern und betriebsfertig montieren.
Menge: 1,000 St

**3.14.3 Kabelverbindungsmuffe bis 3x 120/ 70**
Kabelverbindungsmuffe zum Verbinden von NS-Kabeln mit Querschnitt bis 3x 120/ 70 mm2 (auch geschirmte Kabel) für oben genanntes NS-Kabel.

Spannungsbereich: 0,4/1kV

Liefern und betriebsfertig montieren.
Menge: 1,000 St

**3.14.4 Kabelverbindungsmuffe bis 4x 90**
Kabelverbindungsmuffe zum Verbinden von NS-Kabeln mit Querschnitt bis 4x 90 mm2 (auch geschirmte Kabel) für oben genanntes NS-Kabel.

Spannungsbereich: 0,4/1kV

Liefern und betriebsfertig montieren.
Menge: 1,000 St

#### Abschnitt 3.15 Anschlüsse an bauseitigen Betriebsmitteln

**3.15.1 Anschließen 1x70**
Anschließen von Kabeln oder Leitungen an beigestellten Betriebsmitteln, Kurzschlusssichere Leitung 1 x 70 mm2.
Einschl. der erforderlichen Kabelschuhe und Verschraubungen.
Menge: 1,000 St

**3.15.2 Anschließen 1x95**
Anschließen von Kabeln oder Leitungen an beigestellten Betriebsmitteln, Kurzschlusssichere Leitung 1 x 95 mm2.
Einschl. der erforderlichen Kabelschuhe und Verschraubungen.
Menge: 5,000 St

**3.15.3 Anschließen 1x185**
Anschließen von Kabeln oder Leitungen an beigestellten Betriebsmitteln, Kurzschlusssichere Leitung 1 x 185 mm2.
Einschl. der erforderlichen Kabelschuhe und Verschraubungen.
Menge: 23,000 St

**3.15.4 Anschließen 1x240**
Anschließen von Kabeln oder Leitungen an beigestellten Betriebsmitteln, Kurzschlusssichere Leitung 1 x 240 mm2.
Einschl. der erforderlichen Kabelschuhe und Verschraubungen.
Menge: 8,000 St

**3.15.5 Anschließen 1x300**
Anschließen von Kabeln oder Leitungen an beigestellten Betriebsmitteln, Kurzschlusssichere Leitung 1 x 300 mm2.
Einschl. der erforderlichen Kabelschuhe und Verschraubungen.
Menge: 6,000 St

**3.15.6 Anschließen Mehraderleiter 5x 90**
Anschließen von Kabeln oder Leitungen von oben genannten NS-Leitung, Querschnitt bis Mehraderleiter 5x 90 mm2.
Einschl. der erforderlichen Kabelschuhe und Verschraubungen und sonstigem Kleinmaterial.
Menge: 1,000 St

*Hinweis: Hinweis EMV*
Hinweis EMV

Zu Beachten:

Eine wirksame Kabelschirmung lässt sich nur mit Rundumkontaktierung des Schirmes erreichen.
Aus diesem Grund sind unbedingt EMV- oder Erdungsverschraubungen einzusetzen die den Schirm ganz umfassen und großflächig mit der Masse verbinden.

Es ist nicht zulässig die Kabelschirme am Ende zusammenzudrehen (Zöpfe oder Pigtails) und über eine Klemme mit Masse zu verbinden.

**3.15.7 Anschließen von Netzwerkkabeln**
Anschließen von Netzwerkkabel (bis zu Ethernet CAT7) an beigestellten Betriebsmitteln, inkl. Abschirmung.
Einschl. der erforderlichen Anschlussmaterialien und Verschraubungen.
Menge: 2,000 St

**3.15.8 Anschließen von LWL Kabel (12 Fasern)**
Anschließen von Lichtwellenleiterkabel (12 Fasern) an beigestellten Betriebsmitteln.

Die Anzahl der LWL-Kabel ist maßgeblich, nicht die der Fasern.

Einschl. der erforderlichen Anschlussmaterialien und Verschraubungen, Steckern und Adaptern.

Inkl. anteiliger Patchbox, Prüfung, Protokoll, Auswertung mit Stellungsnahme und messtechnischen Nachweis der Funktion für alle Einzelstrecken.
Menge: 2,000 St

#### Abschnitt 3.16 Gerüste

*Hinweis: Hinweis Gerüste*
Herstellen, Vorhalten und Abbauen von Arbeits- und Schutzgerüsten nach der Gerüstordnung DIN 4420, unter Beachtung der Unfallverhütungsvorschriften der Bau-Berufsgenossenschaft. Evtl. Gerüständerungen während der Umbauarbeiten sind im Einheitspreis mit einzurechnen.

*Hinweis: Hubarbeitsbühnen*
Hubarbeitsbühnen
Es werden nur die auf der Baustelle abgeleisteten Stunden ohne irgendwelche Zuschläge vergütet.
Die Hubarbeitsbühnen sind vorab bei der Bauleitung anzumelden und dienen für zusätzliche Arbeiten.

**3.16.0 An- und Abfahrt Hubarbeitsbühne**
Für die Hubarbeisbühne

Es wird je Arbeitseinsatz eine An- und Abfahrt vergütet. Zusammenhängende Arbeiten die über ein oder mehrere Tage ausgeführt werden sind als ein Arbeitseinsatz zu rechnen. Bei Unterbrechungen der Arbeiten, die durch den Auftragnehmer verschuldet werden, besteht kein zusätzlicher Vergütungsanspruch.
Menge: 1,000 St

**3.16.1 Hub- und Arbeitsbühne 1m bis 15m**
Hub- und Arbeitsbühne
für Arbeiten über 1,0m bis zu einer Höhe von 15m.

Das Stellen der Hubbühne ist als Pauschalbetrag je Nutzungstag anzubieten.

Hubarbeitsbühne mit Bedienungspersonal einsetzen,
der Verrechnungssatz für die jeweilige Arbeitskraft umfasst sämtliche Aufwendungen wie Lohn- und Gehaltskosten, Lohn- und Gehaltsnebenkosten, Zuschläge, lohngebundene und lohnabhängige Kosten, sonstige Sozialkosten, Gemeinkosten, Wagnis und Gewinn.
Der Verrechnungssatz für das Gerät umfasst sämtliche Aufwendungen für den Betrieb, Gemeinkosten, Wagnis und Gewinn

Die Arbeiten sind so durchzuführen, daß eine mehrmalige Montage und Anmieten ausgeschlossen ist.
Auf- und Abbau/Umsetzen, Bediener/Fahrer der Hub- und Arbeitsbühne ist in den Einheitspreis zu kalkulieren.
Menge: 10,000 Tag

**3.16.2 Arbeitsbühne (fahrbar) bis 10m**
Arbeitsbühne fahrbar für Montagearbeiten bis max. 10m Arbeitshöhe.

Arbeitsbühne entsprechend der Montagearbeiten aufstellen, anliefern, vorhalten und abtransportieren. Vorhaltezeit entsprechend der Montagezeit (mind. 2 Wochen).
Menge: 1,000 St

#### Abschnitt 3.17 Kabelverlegung, Kernloch, Brandschot

*Hinweis: Kernbohrungen*

*Hinweis: Hinweise*
für Wandstärken bis max.120 cm, schräge Bohrungen 40° bis 90° und ausbohren von bestehenden Rohrleitungen.

Kernbohrungen mittels Diamantbohrkrone in Stahlbeton
herstellen.
Einzukalkulieren sind sämtliche Arbeiten wie Anzeichnen der Durchbrüche, Absaugen von Wasser, Verlegen, Vorhalten und Entfernen von Versorgungsleitungen etc. incl. Entsorgung der
Bohrkerne und des Wassers und Reinigen des Arbeitsbereiches.
Das Durchbohren der Stahlbewehrung sowie das Ausbohren
von Stahlrohren ist ebenfalls mit einzurechnen. Die Schnittstellen sind zu Beschichten.

Der Arbeitsbereich muss so verlassen werden, wie er vorgefunden wurde.

**3.17.0 An- und Abfahrt**
Für die Herstellung von Kernbohrungen

Es wird je Arbeitseinsatz eine An- und Abfahrt vergütet. Zusammenhängende Arbeiten die über ein oder mehrere Tage ausgeführt werden sind als ein Arbeitseinsatz zu rechnen. Bei Unterbrechungen der Arbeiten, die durch den Auftragnehmer verschuldet werden, besteht kein zusätzlicher Vergütungsanspruch.
Menge: 1,000 St

**3.17.1 Kernbohrung 51mm bis eins. 100mm**
Kernbohrung
Durchmesser ab 51 bis einschl. 100 mm
Menge: 30,000 cm

**3.17.2 Kernbohrung 101mm bis eins. 150mm**
Kernbohrung
Durchmesser ab 101 bis einschl. 150 mm
Menge: 210,000 cm

**3.17.3 Kernbohrung 151mm bis eins. 200mm**
Kernbohrung
Durchmesser ab 201 bis einschl. 250 mm
Menge: 60,000 cm

**3.17.4 Beschichtung von Kernbohrwand**
Beschichtung von sämtlichen Kernbohrwandungen und gesägten Flächen.

Bestehend aus Grundierung und 2 Oberflächenschutzanstrichen mit einem Reaktionsharzsystem (Speziallack) um eine wasserdichte graue Oberfläche zu erhalten

Abrechnung nach geschützter Fläche
Menge: 3,000 m²

*Hinweis: Brandschott und Abdichtung*

**3.17.5 Brandschutzverschließung bis Durchmesser 150mm**
Brandschutzverschließung für Kabeldurchführungen bis Größe Durchmesser 150mm (Kernbohrung) Feuerwiderstandsklasse F 90 nach DIN 4102 Teil 9 zum Einbau in Massivwände und Decken.
Inkl. erforderliche Menge an Systemkitt, Einbauzubehör liefern und betriebsfertig montieren und abdichten.
Menge: 5,000 St

**3.17.6 Brandschutzverschließung bis Durchmesser 200mm**
Brandschutzverschließung für Kabeldurchführungen bis Größe Durchmesse 200 mm Feuerwiderstandsklasse F 90 nach DIN 4102 Teil 9 zum Einbau in Massivwände und Decken.
Inkl. erforderliche Menge an Systemkitt, Einbauzubehör liefern und betriebsfertig montieren und abdichten.
Menge: 2,000 St
